# St. Vincenz Krankenhaus Diez
Angebotsaufforderung (GAEB DA XML 3.2, DA83)
Projekt: 1906
Währung: EUR
Nebenangebote zugelassen: ja
Vergabeart: Öffentliche Ausschreibung
Auftraggeber: St. Vincenz Krankenhaus Diez, Adelheidstraße 2, 65582 Diez
Erstellt mit: GXML Toolbox V3.2 R20190701, iTWO_64 V8.0.826, 21.04.2026

## 430RLT Raumlufttechnische Anlagen
Datum: 21.04.2026

*Hinweis: Beschreibung der Baumaßnahme*
1.  Beschreibung der Baumaßnahme
1.1  Bauvorhaben
Bei dem Bauvorhaben handelt es sich um die Sanierung des St.-Vincenz-Krankenhauses in Diez in der Adelheidstraße 2.
Aufgrund des überalterten Zustandes des Großteils der Zimmer (Duschen und Toiletten auf dem Gang, enge Dreibettzimmer) sowie des Zustandes der allgemeinen Stationsbereiche ist diese Sanierung dringend erforderlich.
Derzeit verfügt das Krankenhaus über 154 Betten, die in 67 Zimmern untergebracht sind. Davon sind 97 Betten und 39 Zimmer überaltert bzw. ohne Bäder.
Nach Umsetzung der Sanierungsmaßnahmen sollen 136 Betten in 15  Einzelzimmern (davon 11 Isolierzimmer), 106 Zweibettzimmern und 15 Dreibettzimmern zeitgemäß und strukturiert zur Verfügung stehen.

1.2  Liegenschaft
Die Liegenschaft des St. Vincenz Krankenhauses umfasst das Krankenhausgebäude mit Liegendanfahrt.
Während der Baumaßnahmen bleibt das Krankenhaus weiter in Betrieb.
Die Sanierung erfolgt in fünf Bauabschnitten.
Alle Versorgungseinrichtungen des Krankenhauses werden so aufgebaut, dass ein Betrieb der Anlagen in allen Bauabschnitten erhalten bleibt. Einschränkungen des Betriebes im Rahmen von notwendigen Umstellungen werden auf nutzungsschwache Zeiten wie z.B. Nacht und Wochenende verlegt.
Die Bauabschnitte 1,3 und 5 werden von der Nordseite, die Bauabschnitte 2 und 4 von der Südseite erschlossen. Die verschiedenen Abschnitte sind erforderlich, um eine möglichst weitgehende Trennung des Baustellenbetriebs vom Krankenhausbetrieb gewährleisten zu können.
Technische Einrichtungen:
Es ist geplant, die technischen Einrichtungen weiter zu nutzen und wo erforderlich zu erweitern (Trinkwasserverteilung, Wärmeverteilung,  Lüftungstechnische Einrichtungen).
Neue Anlagen werden für die Lüftung der neuen Nasszellen erforderlich. Um nicht in die vorhandenen Anlagen eingreifen zu müssen, werden die neuen Nasszellen mit einer Abluft ausgestattet, die in einem neuen Schacht in die Technikzentrale auf dem Dach abgeführt wird.
Neue Isolationszimmer werden über ein zentrales Lüftungsgerät versorgt, welches auf dem Dach zwischen den Technikzentralen angeordnet ist. Die Außen- und Fortluft werden an der Fassade hoch geführt.

Werden in der Mittelspange im Bereich der Funktionsräume Sanierungsarbeiten vorgenommen, so ist in diesen Bereichen die Erneuerung der vorhandenen Anlagen in diesen Abschnitten erforderlich. Das betrifft vor allem vorhandene oder fehlende Brandschutzklappen sowie die Entrauchung der innenliegenden Flure und die Zu- und Abluftauslässe mit dazugehörigen Kanälen, Rohrleitungen, Form- und Einbauteilen.
Die Erschließung der haustechnischen Anlagen ist über Installationsschächte zwischen den Geschossen und in abgehängten Decken innerhalb der Geschosse geplant und auch bereits vorhanden.

1.3  Gebäude-Nutzungsanforderungen
Bauphysikalische Anforderungen nach Nutzung und als Vorgaben zur Auslegung der technischen Anlagen:
KrankenhausräumeAnforderungen nach Einzelnutzungen und Arbeitsstättenrichtlinie
Lagerräume  Anforderungen nach Einzelnutzungen
Werkstatt  Arbeitsstättenrichtlinie
Küche  Arbeitsstättenrichtlinie
Büroräume  Arbeitsstättenrichtlinie
WC-Räume  Arbeitsstättenrichtlinie

2  Beschreibung der raumlufttechnischen Anlagen
2.1  Rechtliche Grundlagen

Für die Planung und Ausführung der Baumaßnahme gelten alle gesetzlichen Vorgaben, Richtlinien und Erlasse in der jeweils aktuellen Fassung.

Besonders hingewiesen sei auf:
Die Ausführung der Raumlufttechnik erfolgt nach EN 16798-3 und DIN 18379 - Raumlufttechnische Anlagen

Für die Ausführung von Raumlufttechnischen Anlagen gelten:
DIN 1946-4:  Raumlufttechnische Anlagen in Gebäuden und Räumen des Gesundheitswesens

EN 16798-3: Energetische Bewertung von Gebäuden - Lüftung von Gebäuden - Teil 3: Lüftung von Nichtwohngebäuden

DIN 18017-3: Lüftung von Bädern und Toilettenräumen ohne Außenfenster mit Ventilatoren

DIN 18910:  Klima in geschlossenen Sälen; Wasserdampf- und Wärmehaushalt im Winter, Lüftung, Beleuchtung

VDI 2081:  Geräuscherzeugung und Lärmminderung in raumlufttechnischen Anlagen

VDI 6022:  Hygienetechnische Anforderungen an raumlufttechnischen Anlagen
2.2  Lüftungs-, Teilklima-, Klimaanlagen
Generell gilt:
-  Räume, die keinen besonderen Anforderungen unterliegen und bei denen eine natürliche Lüftung realisierbar ist, bleiben ohne Anschluss an eine mechanische Lüftungsanlage. (z.B. Bettenzimmer)
-  Innenliegende Räume mit geringen Anforderungen an die Luftqualität werden an eine mechanische Lüftungsanlage angeschlossen. (z.B. Bäder und WC)
-  Räume in Funktionseinheiten mit Anforderungen an die Luftqualität sind an eine mechanische Lüftungsanlage angeschlossen. (z.B. Räume des OP-Bereichs)
-  Anforderungen an die Luftbehandlungseinrichtungen der Raumlufttechnischen Anlagen erfolgen nach Festlegung und nach DIN 1946 Teil 4 und VDI 6022.?
2.2.1  Anlagen im Bestand
Raumlufttechnische Anlagen im Bestand bleiben, soweit sie nicht im Rahmen der Umbau- und Erweiterungsmaßnahme wesentlich verändert werden müssen, erhalten.
Technikzentralen
Die Anlagen im Bestand sind innerhalb von Technikzentralen angeordnet:
"  OP-Trakt - 4.OG Technikzentrum, Achse 0 bis 5, S. Schema
- Anlage 1: OP1
- Anlage 2: OP2
- Anlage 3: OP-Nebenräume
- Anlage 4: Zentralsterilisation
- Anlage 5: Intensivstation
- Anlage 6: - nicht vorhanden -
- Anlage 7: WC-Abluft
- Anlage 8: Cafeteria
- Anlage 9: Küche
- Anlage 10: Masch.-Zentrale
"  Aufstockung Verwaltung 5.OG - Technikzentralen im 6.OG, Achse C-D/ 11-14 und 18-22, S. Bestandspläne 4. bis 6.OG
An diesen Anlagen besteht kein Handlungsbedarf.
"  CT-MRT um EG (Anbau) - Lüftungszentrale UG, Achse 16-18
An der Anlage sind Anschlüsse für Raum E54 Röntgen vorgesehen. Im Bauabschnitt 1 erfolgt mit dem Ausbau dieses Raumes auch der Anschluss der erforderlichen Auslässe.
Versorgungsschächte
Im Gebäude sind zur Versorgung der Innenliegenden Funktionsräume drei zentrale Schächte in Achse C-D vorhanden.
Der Schacht in Achse C-D/ 18 wurde komplett saniert, somit sind hier keine Eingriffe in die den Bestand erforderlich.
Ein weiterer Schacht befindet sich in Achse C-D/ 14. Dieser ist derzeit so verschlossen, dass das Vorhandensein von erforderlichen Brandschutzklappen nicht festgestellt werden kann. Aus diesem Grund ist vorgesehen, den gesamten Schacht im Zuge der Baumaßnahmen zu sanieren.
Im Bereich der Achsen C-D/12-13 sind im Zuge einer Vorabmaßnahme EDV-Räume entstanden. Die durch diese Räume senkrecht verlaufenden Abluftleitungen sind bereits saniert worden, d.h. sie wurden ausgetauscht und Brandschutzklappen in den Decken in Abstimmung mit dem Brandschutzgutachter ergänzt. Die Leitungen wurden wieder an die vorhandenen Abluftventilatoren angeschlossen.

Im Schacht in Achse C-D/ 5 erfolgt die Versorgung des OP-Bereichs (S. Bestandspläne), hier sind keine Maßnahmen vorgesehen.
In Achse C-D /1 wird ein neuer Schacht für die Abluft der neuen Bäder in den zu sanierenden Patientenzimmern vom 1. OG bis in die Technikzentrale DG errichtet.

2.2.2  Neu zu errichtende Anlagen
Es ist geplant 1 RLT-Anlage neu zu errichten, ohne Anschluss an die bestehenden Anlagen.
Bei der Anlage handelt es sich um ein zentrales Gerät in Außenaufstellung, welche die neu zu errichtenden Isolationszimmer und zugehörigen Nasszellen be- und entlüftet - Anordnung Brandschutzklappen - S. Grundrisse und Schemata Neuplanung
Im 1. Obergeschoss, Achse 0-5 werden drei Patientenzimmer mit Nasszellen an die vorhandene Anlage 3 "OP-Nebenräume" angeschlossen.
Erneuerung von Auslässen und dazugehörigen Abschnitten des Kanal- und Rohrleitungs-systems einschl. Einbauten wie Brandschutzklappen, Schalldämpfer etc. in den Umbaubereichen nach Erfordernis.
Aufbau der neuen zentralen Lüftungsanlage für die Iso-Zimmer

Anlagenart  Teil-Klimaanlage mit einer thermodynamischen Behandlungsstufe
BesonderheitenMit Brandschutzklappen in den Brandabschnitten.
Integrierte Steuerungsanlage am Gerät.
Zuluftanlage  Typ  Zuluft-Kompaktgerät
  Standort  Dach
  VolumenstromMax. 4.800 m³/h
  Luftführung  Kanal- und Rohrsystem aus verz. Stahlblech
  Außenluft  Ansaugung über Wetterschutzgitter
  Zuluft  Luftdurchlässe - Tellerventile
  GeräteaufbauAbsperrklappeAm Gerät
  Luftfilter  Taschenfilter ePM1 ? 80?%
  WRG  Gegenstromwärmetauscher
  Erhitzer  PWW eingebaut
  Ventilator
EC - Motor  Drehzahl stufenlos veränderbar
IE4 = Super Premium Effizienz
  Steuerung  druckgesteuert
  SchalldämpferIm Gerät und Kanal, nach Erfordernis
  AbsperrklappeAm Gerät
Abluftanlage  Typ  Abluft-Kompaktgerät
  Standort  Abhangdecke
  VolumenstromMax. 4.800 m³/h
  Luftführung  Kanal- und Rohrsystem aus verz. Stahlblech
  Fortluft  Fortluftführung über Wetterschutzgitter
  Abluft  Luftdurchlässe - Tellerventile
  GeräteaufbauAbsperrklappeAm Gerät
  Luftfilter  Taschenfilter ePM10 ? 50?%
  SchalldämpferIm Kanal, nach Erfordernis
  Ventilator
EC - Motor  Drehzahl stufenlos veränderbar
IE4 = Super Premium Effizienz
  Steuerung  druckgesteuert
  WRG  Gegenstromwärmetauscher
  AbsperrklappeAm Gerät

In der Technikzentrale im DG wird ein Abluftventilator mit 2.000 m³/h für die Entlüftung der Patientenzimmer im 1., 2. und 4. OG errichtet. Die Anordnung der Brandschutzklappen ist in den Plänen dargestellt. Die Anforderungen der EN 18017 werden in Bezug auf den Brandschutz überschritten.

2.2.3  Entrauchungsanlagen
Eine Entrauchungsanlage für die innenliegenden Flure ist vorhanden, jedoch nur für das 4. Und 5. Obergeschoss anhand der Bestandspläne "Aufstockung Verwaltung" nachvollziehbar.
Alle Durchdringungen in qualifizierten Wänden und Decken werden entsprechend ihrer brandschutztechnischen Erfordernisse verschlossen. Vorgesehen ist die Verwendung von entsprechend zugelassenen Dichtmassen und Schottungselementen. Notwendige Flure im Sinne der Bauordnung sind nach gültiger MLAR brandlastfrei zu halten. Dementsprechend sind Leitungsführungen in den o.g. Fluren in der geforderten Feuerwiderstandsklasse abzuschotten.

2.2.4  Maßnahmen in den einzelnen Bauabschnitten
1. Bauabschnitt
4. Obergeschoss: Pflegestation 3 / 3. Obergeschoss; ADG Chirurgie
Aufstellung und Anbindung des neuen zentralen RLT-Gerätes auf dem Dach zwischen den Technikzentralen, einschl. Kanalnetz, Auslässe und erforderlicher Einbauten zu Be- und Entlüftung der Isolationszimmer mit Nasszellen 404, 407, 408 und neu entstehender innenliegender Räume. Im Zuge dieser Maßnahme werden die Außenluftkanäle auch an der Fassade bis an das erste OG installiert, jedoch nicht angeschlossen. Die Inbetriebnahme des 1. und 2. OGs erfolgen im Zuge der Arbeiten im Rahmen des jeweiligen Bauabschnitts. Hierzu werden separate Abnahmen und Inbetriebnahmen durchgeführt.
Erneuerung von Auslässen und dazugehörigen Abschnitten des Kanal- und Rohrleitungssystems einschl. Einbauten wie Brandschutzklappen, Schalldämpfer etc. in den Umbaubereichen nach Erfordernis.
EG Einbau eines neuen Bucky-Arbeitsplatzes
Einbau von Luftauslässen zur Be- und Entlüftung der Röntgenräume und dazugehörigen Nebenräume einschl. der erforderlichen Kanäle, Rohrleitungen und Einbauten und Anschluss an die dafür vorgesehene und im Bestand vorhandene RLT-Anlage im Untergeschoss.

2. Bauabschnitt
4. Obergeschoss: Pflegestation 3 / 3. Obergeschoss: ADG Anästhesie
Entlüftung der WCs der Patientenzimmer Nasszellen 411.1-413.1, 416.1, 417.1.
Erneuerung von Auslässen und dazugehörigen Abschnitten des Kanal- und Rohrleitungssystems einschl. Einbauten wie Brandschutzklappen, Schalldämpfer etc. in den Umbaubereichen nach Erfordernis.

3. Bauabschnitt
2. Obergeschoss: Pflegestation 2 / 1. Obergeschoss: Pflegestation 1.1 und 1.2
Anbindung des neuen RLT-Gerätes einschl. Kanalnetz, Auslässe und erforderlicher Einbauten zu Be- und Entlüftung der Isolationszimmer 201-203 sowie 101-103 und die zugehörigen Nasszellen.
Die Nasszellen der Patientenzimmer 207.1-211.1, 106.1, 107.1, 109.1, 110.1, 113.1, 119.1, 120.1 werden über die neue, zentrale WC-Abluft entsorgt.
Erneuerung von Auslässen und dazugehörigen Abschnitten des Kanal- und Rohrleitungssystems einschl. Einbauten wie Brandschutzklappen, Schalldämpfer etc. in den Umbaubereichen nach Erfordernis.
4. Bauabschnitt
2. Obergeschoss: Pflegestation 2 / 1. Obergeschoss: Pflegestation 1.1
Die Nasszellen 230.1-235.1, 128.1-135.1. werden über die neue, zentrale WC-Abluft entsorgt.
Erneuerung von Auslässen und dazugehörigen Abschnitten des Kanal- und Rohrleitungssystems einschl. Einbauten wie Brandschutzklappen, Schalldämpfer etc. in den Umbaubereichen nach Erfordernis.
5. Bauabschnitt
Untergeschoss: Brandschutzdecken/ Ert. Rippendecken
Dämmen/ Befestigen/ Schotten der vorhandenen Leitungsanlagen nach Erfordernis.

5. Bauabschnitt
Anbindungen der Technischen Installationen im Untergeschoss

6. Bauabschnitt
Sanierung einzelner Räume der ZNA im Erdgeschoss

PKV-Zimmer
In den verschiedenen Bauabschnitten werden Patientenzimmer mit höherwertiger Ausstattung errichtet. Die hier entstehenden Herstellkosten sind nicht förderfähig und separat auszuweisen.

2.3  Energieversorgung
Die neue RLT-Anlage wird mit druckgesteuerter Drehzahlregelung der Ventilatorantriebe ausgeführt.
Die Anlagen erhalten eine Wärmerückgewinnungseinrichtung mittels KVS bzw. Gegenstrom-Plattenwärmetauscher in den Luftwegen.
Erhitzer werden über die vor beschriebene Wärmeerzeugungsanlage mit Pumpenwarmwasser versorgt.
Der WC Abluftventilator wird bedarfsgerecht über die Anforderung der Präsenzmelder in den Zimmern und Zeitabhängig mit entsprechendem Nachlauf gesteuert.

2.4  Luftführung/ Luftleitungen
Die Außenluftansaugung für das neue RLT Gerät erfolgt über Wetterschutzgitter an einer nach oben geführten Ansaugung, die Fortluft wird ebenfalls über Wetterschutzgitter an einem Kanal geführt, der bis zur Fassadenlinie des 5. OG verzogen wird.
Die AU- und FO-Luftinstallationen werden im Bereich des Lüftungsgeräts mit Rauchmeldern überwacht. Bei einer Detektion von Rauch werden die betroffenen Lüftungsanlagen durch eine übergeordnete Schaltung abgeschaltet und über eine optische / akustisch Meldung angezeigt.
Das neue zentrale Lüftungsgerät wird bei Auslösung der Brandmeldeanlage abgeschaltet und ist Brandschutzklappen geschlossen. Aufgrund der H13 Abluft-Filterung sind Kanalrauchmelder zur frühzeitigen Branderkennung wirkungslos.
Alle Verbindungen von Luftleitungen müssen entsprechend den Betriebsbedingungen luftdicht und stabil sein.
Die Kanalverbindung erfolgt durch Winkelflansche aus Profilstahl oder speziellen Blechprofilen in verzinkter Ausführung, kadmierten oder verzinkten Schrauben und elastischer Dichtung. Dichtheitsklasse "C".
Alle Aufhängungen in verzinkter Ausführung sind so konstruiert, dass kein Körperschall auf das Bauwerk übertragen wird. In AHD's mit Anforderung erfolgt die Befestigung im Funktionserhalt F30.
Luftleitungen müssen, soweit erforderlich und mit der Hygiene abgestimmt, mit verschließbaren Messöffnungen und Revisionsöffnungen versehen sein, die Festlegung erfolgt vor Ort.
Das Kanalleitungssystem besteht aus verzinktem Stahlblech nach DIN 162, Teil 2, in doppelter Falzausführung mit Treibleistenverbindung.
Kanäle ab 600 mm Seitenlänge erhalten eine Diagonalverstärkung.
Runde Luftkanäle aus Wickelfalzrohr.
Gerade Luftkanäle in runder Form als Wickelfalzrohr nach DIN 24145 oder Spiralfalzrohr gefertigt, hergestellt aus feuerverzinktem Eisenblech in Falzgüte mit beiderseitiger Zinkauflage von mind. 275 g/m², Verbindung durch Innen- bzw. Außenmuffen einschließlich Dichtungsmaterial.

Mindestblechstärken für runde Kanäle:
Durchmesser  mind. Blechstärken
bis  90 mm  0,4  mm
bis  280 mm  0,6 mm
bis  560 mm  0,8 mm
bi  900 mm  1,0 mm
bis  1.250 mm  1,2 mm

Gerade Lüftungskanäle in Blechstärken nach DIN 24190 in rechteckiger oder quadratischer Form entsprechend Luftmassenstrom ausgelegt, aus verzinktem Stahlblech, als Saug- oder
Druckkanäle, druckstabil und entdröhnt, mit Flanschverbindung einschließlich dem kompletten Aufhänge- und Befestigungsmaterial in verzinkter Ausführung.
Mindestblechstärken für rechteckige oder quadratische Kanäle
größtes Innenmaß  Mindestblechstärke
bis  530 mm  0,7 mm
bis  1.000 mm  0,9 mm
bis  2.000 mm  1,1 mm
bis  4.000 mm  1,2 mm

Flexrohre als hochflexible Rohre, geeignet zur Luftführung bei Lüftungs- und Klimaanlagen in nichtbrennbarer Ausführung gemäß DIN 4102, Klasse A1, entsprechend den Forderungen nach DIN 1946, hergestellt aus 2 Lagen Reinaluminiumbändern, Biegeradius r = 0,6 x Nennweite; gestauchte Länge: 1,25 m streckbar auf eine Anwendungslänge von 5 m, incl. Steckverbindern zur Befestigung der Flexrohre auf den Drallauslässen, Schlitzschienen und der Verbindung an den Kanalanschlussstutzen.
Die Kanäle sind in Wand- und Deckendurchführungen mit 30 mm starken Mineralfasermatten isoliert und bei Querschnitten über 600 mm innen zusätzlich ausgesteift.
Eine ausreichende Dehnungsaufnahme zur Kompensation von baulichen und thermischen Spannungen ist zu berücksichtigen.
Kanalbögen haben einen Innenradius von mindestens 100 mm.
Einstellelemente (Zungen, Leitbleche, Klappen etc.) zum Einregulieren von Teilluftmengen in Nebenkanälen sind strömungsgünstig konstruiert und mit außenliegender Feststellvorrichtungen und Stellungsanzeige versehen.
Nicht verzinkte Materialien erhalten einen zweifachen Rostschutzanstrich mit vorheriger Grundierung (z.B. Punktschweiß-, Schnittstellen etc.).
Alle Verbindungen von Luftleitungen müssen entsprechend den Betriebsbedingungen luftdicht und stabil sein.
Die Kanalverbindung erfolgt durch Winkelflansche aus Profilstahl oder speziellen Blechprofilen in verzinkter Ausführung, kadmierten oder verzinkten Schrauben und elastischer Dichtung.
Alle Aufhängungen in verzinkter Ausführung sind so konstruiert, dass kein Körperschall auf das Bauwerk übertragen wird.

2.5  Luftdurchlässe und Zubehör
Luftdurchlässe müssen ohne Beschädigung des Bauwerkes ausbaubar sein.
Außenluftansauggitter, Zuluftgitter und sonstige Luftauslässe wie Tellerventile, Deckenauslässe, Wetterschutz, Jalousieklappen und Entspannungskästen werden in der Regel wie folgt ausgeführt:
Deckenluftauslass in runder oder quadratischer Form, incl. Mengeneinstellung. Abstimmung mit Architekt und Betreiber.
Drallauslässe rund, mit Übergangsstück aus Aluminium mit Anschlusskasten aus verzinktem Stahlblech, verstellbarer Drosselscheibe, Aufhängelaschen und Lochblech, handverstellbar.
Tellerventile aus Stahlblech z.B. Pulverbeschichtet, einstellbar für Zu- und Abluft.
Brandschutztellerventile aus Stahl, mit Epoxid-Pulverbeschichtung, mit Rauchauslösung.
Wetterschutzgitter, Rahmen und Lamellen aus verz. Stahlblech mit feststehenden Lamellen incl. Vogelschutzgitter sowie Mauerrahmen.
Drallauslässe (Zu- und Abluft) für Kühl- und Heizbetrieb bestehend aus einer Frontplatte aus Stahlblech mit eingebauten, auch nachträglich noch verstellbaren, Kunststofflamellen, Anschlusskasten aus verzinktem Stahlblech, abgestimmt auf den Auslass mit, von der Frontplatte her, bedienbarer Drossel.
Abluftgitter mit frontseitig waagrechten Tropfenformlamellen, Rahmen und Lamellen aus Alu - Strangpressprofilen eloxiert, Befestigung: verdeckte Montage (VM) liefern und montieren.
Zu- und Abluftgitter mit frontseitig waagrechten Strahlenlamellen, Rahmen und Lamellen aus Stahlblech, einbrennlackiert z.B. RAL 9010 mit verdeckter Schraubenbefestigung und Anschlusskasten aus verzinktem Stahlblech.
Motorbetriebene Jalousieklappe, Lamellen gleichläufig gekuppelt, Lamellenkupplung über außenliegendes Gestänge, Lagerbuchsen aus Spezialkunststoff.
Alle Regel- und Absperrarmaturen müssen über Revisionsklappen an geeigneten Stellen im Lüftungskanal erreichbar bzw. ausbaubar sein.

2.6  Schallschutz
Schallschutzmaßnahmen an der Anlage werden nach Anforderung der VDI 2081 ausgeführt.
Schalldämpfer (Kulissen)
Kulissenstärke/Wandstärken nach DIN 24157
Feuchtigkeitshemmendes, abriebresistent bis 20 m/s Luftgeschwindigkeiten mit Stahlblechummantelung mit beiderseitigen Flanschrahmen, Dämpfung: max. 35 dB (A) in 1 m Entfernung vom Gitter.
Abstands- oder Aufhängekonstruktion in verzinkter Ausführung für die Schalldämpfer, bestehend aus Form- und bzw. Winkeleisen samt den erforderlichen Verstrebungen, statisch für den Schalldämpfer bemessen.
Zur Vermeidung von Schallübertragung durch aufliegende Lüftungskanäle auf abgehängten Decken etc. sind Schalldämmplatten vorgesehen.
Die Lüftungsgeräte erhalten schalldämmende Unterlagen unter das Lüftungsgerät (Gummifederleiste).

2.7  Brandschutz und Dämmung von Luftleitungen
Außenkanäle
Wärmedämmung (wasserdampfdiffusionsdicht) mit 19 mm z.B. Armaflex-Platten vollständig verklebt sowie an Flanschen doppellagig ausgeführt. Ummantelt mit Alukaschiertem Material.
Luftkanal-Außenisolierung besteht aus:
Alu - kaschierten Mineralfasermatten 30 mm
Befestigung mit Nagelklipsen und verkleben der Stöße mit Alu-Klebeband.
In mechanisch gefährdeten Bereichen wird ein Blechmantel vorgesehen.
Lüftungskanäle F 90
Wärmedämmung mit F 90-Bekleidung der Stahlblechkanäle und Formstücke aus einwandigen z. B. Kalziumsilikat- Platten, Stärke mind. 35 - 40 mm, an Stoßfugen und Abhängungen verstärkt. Ausführung der F 90-Isolierung nach Vorgaben des Herstellers und nur durch eine zugelassene Fachfirma.
Innenliegende Lüftungskanäle und Wickelfalz- und Spiralfalzrohre
Wärmeschutzisolierung aus Alu - kaschierten Mineralfasermatten 30 mm, einseitig auf hochreißfeste strukturierte Alu-Gitterfolie geklebt; an Stoß- und Verbindungsstellen mit Alu - Klebeband Wasserdampf-diffusionsdicht verklebt.
Brandschutzklappen und Brandschutztellerventile sind gemäß den Forderungen des Brandschutz und der Regeln der Technik einzubauen.
Brandschutzklappen
Geeignet für Einbau in Wand und Decke oder als Vorwandklappe, unabhängig von Strömungsrichtung, mechanische Funktionskontrolle von außen, falls nicht einsehbar elektrische Anzeige, Auslösevorrichtung mit Rauchmelder - Federrücklaufmotor 230V, abnehmbar und überprüfbar, Feuerwiderstandsklasse K 90, incl. Positionsschalter, Gehäuse und Anbauteile aus verz. Stahlblech bzw. Stahl verzinkt oder Kalziumsilikat, Absperrklappe aus asbestfreiem Spezial-Isolierstoff, Magnetauslöser, wenn Bauauflage erfordert, Potentialausgleich

2.8  Mess-, Steuer- und Regelungseinrichtungen - Bauteile
Regelung
Infolge der gestiegenen Anforderungen an die Nutzung, die genaue Funktion und einen möglichst geringen Energieverbrauch haben auch die Ansprüche an die Regelung von raumlufttechnischen Anlagen ständig zugenommen. Die automatische Regelung und Steuerung von modernen RLT-Anlagen stellt heute einen wesentlichen Anteil an den Kosten und an der Technik dieser Anlagen dar. Es werden daher in diesem Abschnitt die wichtigsten Aspekte der Regelung raumlufttechnischer Anlagen dargelegt.
Regelkreis
Das geschlossene, in sich selbst rückwirkende System einer Regelung, wird als Regelkreis bezeichnet. Ein Regelkreis besteht aus der Regeleinrichtung und der Regelstrecke. Zur Regelstrecke gehören die Lüftungsanlagen mit ihren Einrichtungen und der zu lüftende Raum. Die Regelstrecke ist in der Regel einer oder mehrerer Störeinflüsse ausgesetzt. Die Regeleinrichtung besteht neben dem eigentlichen Regler aus der Sollwerteinstellvorrichtung, dem Messwertfühler und dem Stellantrieb.

Die obige Abbildung zeigt die Regelstrecke, bei der Luft von außen angesaugt über den Lufterhitzer zum Ventilator gelangt und von diesem über das Kanalsystem in den Raum eingeblasen wird. Die Regeleinrichtung besteht aus dem Messwertgeber (T) zur Erfassung der Temperatur, dem Regler (R) und dem Stellantrieb (M) des Ventils im Heizkreislauf, mit dem die Warmwasserzufuhr zum Erhitzer gesteuert wird.
Der Regler berechnet die Stellgröße (Y) für die Ventilstellung aus der Regelabweichung, die der Differenz zwischen dem Istwert (X) der gemessenen Temperatur und dem Sollwert (W) entspricht.
Bei Regelabweichungen wird über die Ventilstellung die Wärmezufuhr zum Lufterhitzer angepasst, bis die gewünschte Zulufttemperatur erreicht wird. Die Zulufttemperatur bleibt dann so lange konstant, bis Sollwertänderungen oder Störgrößenschwankungen von außen eintreten. Jede äußere Änderung am Regelkreis - sowohl Sollwertänderungen als auch Störgrößenänderungen - bewirken eine Zustandsänderung des Regelkreises, die vom Regler erneut ausgeregelt werden muss, um die geforderte Zulufttemperatur zu erreichen.

Zuluft-Temperaturregelung
Die Zuluft Temperatur der Anlagen wird mit einer Zuluft Temperatur-Regelung konstant gehalten. Über die Temperaturfühler in den Zuluft Kanälen wird die Zuluft Temperatur der jeweiligen Anlage erfasst.
Der Führungsregler errechnet den notwendigen Zulufttemperatursollwert für den unterlagerten Regelkreis.
Vorerhitzer, Kühler regeln in Sequenz auf den errechneten Zuluftsollwert.

Mischluft / Anpassung (VVS-Regler)
Elektrisch gesteuert wird die vorgegebene Umluftmenge der Zuluft zugeführt (einstellbar von 0 bis ca. 80 %)
Um im Abluftkanal den erforderlichen Widerstand (100 Pa) aufzubauen der die Umluftfunktion ermöglicht, ist je Anlage eine differenzdruckgesteuert Klappe vorgesehen. Diese wird entsprechend stetig geschlossen, wenn der Umluftkanal öffnet.

Zuluft-Volumenstromregelung
Der Volumenstrom im Zuluftkanal wird geregelt. Die Zuluft-Regelung erfasst mit einem Fühler den Wirkdruck der Zuluft und regelt die Luftmenge im Zuluftkanal auf einen konstanten Wert. Bei auftretenden Abweichungen wird mit dem stetigen Stellsignal 0 - 10V für die Drehzahlregelung des Zuluft-Ventilators angesteuert.

Abluft-Volumenstromregelung
Der Volumenstrom im Abluftkanal wird geregelt. Die Abluft-Regelung erfasst mit einem Fühler den Wirkdruck der Abluft und regelt die Luftmenge im Abluftkanal auf einen konstanten Wert. Bei auftretenden Abweichungen wird mit dem stetigen Stellsignal ein Frequenzumformer für die Drehzahlregelung des Abluft-Ventilators angesteuert.

Frostschutzschaltung
Bei lüftungstechnischen Anlagen mit Außenluftbetrieb oder einem Außenluftanteil ist eine Frostschutzeinrichtung notwendig. Diese Schaltung soll verhindern, dass der Vorwärmer im Betrieb und bei einem Ausfall oder einer Minderleistung des Heizmediums einfriert. Hierfür wird dicht hinter dem Vorwärmer ein sogenannter Frostschutzthermostat (hier: 2-Phasen Frostwächter), der mit einem Kapillarrohrfühler ausgestattet ist, angebracht.
Am Frostschutzthermostat wird die Auslösetemperatur, in der Regel +5°C, eingestellt. Fällt die gefühlte Temperatur auf oder unter die eingestellte Temperatur, wird die Frostschutzschaltung ausgelöst und an der Schalttafel angezeigt.
Grundsätzlich ist die Steuerung und Schaltung einer Lüftungsanlage so aufgebaut, dass drei Funktionen bei Ansprechen des Frostschutzthermostaten ausgelöst werden:
Abschalten des Ventilators
Schließen der Außenluftklappe
Öffnen des Ventils für das Heizmedium mit Einschaltbefehl für die Vorerhitzerpumpe
Ein sicherer Frostschutz ist nur bei Auslösung aller drei Funktionen gewährleistet.
In der Regel sind Anlagen so konzipiert, dass nach Eintreten der Frostschutzschaltung die Anlage von Hand entriegelt werden muss, dabei sollte der Bediener die Ursache der Auslösung festgestellt und behoben haben. Eine Entriegelung ist jedoch erst möglich, wenn die Lufttemperatur am Lufterwärmer wieder über die eingestellte Auslösetemperatur angestiegen ist.

Kanaldruckregelung
Es gibt eine Reihe von Einsatzfällen, bei denen die Luftmenge, die vom Ventilator zu fördern ist, starken Änderungen unterliegt. Eine Kanaldruckregelung in Verbindung mit einem regelbaren Ventilatorantrieb ermöglicht in diesen Fällen eine stetige und energiesparende Bedarfsanpassung. Der erforderliche Volumenstrom durch Zuschalten oder Abschalten von Anlagenteilen (z.B. durch das Einschalten von Abzügen in Laborräumen) ändert sich ständig. Auch der Einsatz von Volumenstromreglern, die entsprechend der jeweiligen Wärmelasten die Zuluftvolumenströme jedes Einzelraumes anpassen, ergibt einen ständig veränderten Gesamtvolumenstrom.
Die Luftmengenregelung erfolgt über den Wirkdruckaufnehmer der freilaufenden Räder in den Geräten. Die Ventilatordrehzahl wird entsprechend der Filterverschmutzung, den Druckänderungen im System (z.B. WRG) und den Vorgaben der Luftmengen durch die DDC angepasst.

2.9  Brandschutz
Generell sind alle brandschutztechnischen Anforderungen der gültigen Vorschriften und Regelwerke sowie die spezifisch auf die geplante Maßnahme abgestimmten Vorgaben aus dem vorliegenden Brandschutzkonzept (Stand 18.04.2023) zu berücksichtigen.
Alle Durchdringungen in qualifizierten Wänden und Decken werden entsprechend ihrer brandschutztechnischen Erfordernisse verschlossen. Vorgesehen ist die Verwendung von entsprechend zugelassenen Dichtmassen und Schottungselementen.
Notwendige Flure im Sinne der Bauordnung sind nach gültiger MLAR brandlastfrei zu halten. Dementsprechend sind Leitungsführungen in den o.g. Fluren in der geforderten Feuerwiderstandsklasse abzuschotten.

*Hinweis: Allgemeine Technische Bedingungen zur Ausführung*
1. Geltungsbereich und Leistungsumfang
Dieser Vortext gilt für alle Liefer-, Montage-, Prüf-, Einregulierungs- und Dokumentationsarbeiten an raumlufttechnischen Anlagen (RLT) im St. Vincenz Krankenhaus Diez. Er bildet die vertragliche Grundlage für die in den einzelnen Losen beschriebenen Leistungen, einschließlich Materialbeschaffung, Transport, Montage, Inbetriebnahme und Abnahme sowie die Übergabe der vollständigen Unterlagen.

2. Vertrags- und Ausführungsgrundlagen
Die Ausführung erfolgt gemäß den Allgemeinen Technischen Vertragsbedingungen (ATV) der VOB Teil C sowie den folgenden, jeweils gültigen Regelwerken und Normen:

VOB/C – Allgemeine Technische Vertragsbedingungen für Bauleistungen

ATV DIN 18379 – Raumlufttechnische Anlagen

ATV DIN 18380 – Lufttechnische Gebäudeteile

DIN 1946-6 – Raumlufttechnische Maßnahmen in Krankenhäusern

VDI 6022 – Hygieneanforderungen an raumlufttechnische Anlagen

DIN 18017-3 – Lüftung von Bädern und Toilettenräumen

EnEV/Gebäudeenergiegesetz (GEG) – Energetische Anforderungen

DIN EN 12599 – Funktionelle Prüfungen RLT-Anlagen

DIN EN 12237 – Druckverlustprüfungen an Luftkanälen

TA Lärm – Geräuschschutzanforderungen

TRGS und VDE-Bestimmungen im Umgang mit elektrischen und Gefahrstoffen

Bauordnung Rheinland-Pfalz sowie Unfallverhütungsvorschriften (UVV/DGUV)

3. Ausführungsanforderungen
Alle Arbeiten sind fachgerecht durch qualifiziertes Personal unter Berücksichtigung der aktuell geltenden technischen Regeln und Herstellerangaben durchzuführen. Besondere Schwerpunkte:

Dichtheits- und Druckprüfungen nach DIN EN 12237

Einregulierung und Funktionsprüfung nach DIN EN 12599

Hygienekonforme Fertigstellung gemäß VDI 6022 und RKI-Empfehlungen

Schallschutzmaßnahmen entsprechend TA Lärm

Energieoptimierung und Dokumentation der Luftvolumenströme

Materialien und Bauteile müssen in beschädigungsfreier, werkseigener Verpackung geliefert und mit gültigem CE- bzw. Ü-Zeichen versehen sein.

4. Abnahme und Inbetriebnahme
Die Abnahme erfolgt in folgenden Schritten und bauabschnittsweise:

Überprüfung der Montagequalität und Dichtheit

Messen und Protokollieren der Luftvolumenströme und Drücke

Hygienische Spül- und Reinigungsmaßnahmen vor Inbetriebnahme

Funktionsprüfung aller Bauteile und Steuerungseinrichtungen

Übergabe der Anlagen an den Betreiber inkl. Einweisung und Protokoll

Abnahmeprotokolle sind vom ausführenden Unternehmer und dem Auftraggeber zu unterschreiben.

5. Dokumentation und Unterlagen
Zum Abschluss ist eine vollständige Dokumentation in gedruckter und digitaler Form (PDF, DWG) zu übergeben:

Revisionsunterlagen und Prüfprotokolle

Schematische Strom- und Lüftungspläne

Bedien- und Wartungsanleitungen

Einregulierungsnachweise und Abnahmeberichte

Sämtliche Unterlagen sind nachvollziehbar zu benennen, chronologisch geordnet und in den jeweiligen Fachbereichen ablegbar zu übergeben.

Hinweise zu Produkten / Positionen und qualitativen Anforderungen an die Lieferung und Ausführung:

Die in Titel 1 (BA1) angegeben Anforderungen an die Produkte, Verbdinungen, Montagen und die vom Bieter angebotenen Produkte / Typen gelten in gleicher Weise für die folgenden Titel, sofern nicht explizit ander angegeben (PKV Zimmer).

### Bereich 1 BA 1 - 4. Obergeschoss: Pflegestation 3 / 3. Obergeschoss; ADG Chirurgie

#### Abschnitt 1.1 BA 1- Lüftungsleitungen mit Zubehör

**1.1.10 F90‑Bekleidung Stahlblechkanäle**
Herstellen einer 4-seitigen F90-Brandschutzverkleidung für rechteckige oder runde Stahlblechkanäle mit einer max. Kantenlänge von 400 mm einer Lüftungsanlage gemäß DIN 4102, DIN EN 13501 und den allgemeinen bauaufsichtlichen Zulassungen der eingesetzten Systeme. Die Verkleidung dient der Sicherstellung des Feuerwiderstands der Lüftungsleitungen in Bereichen mit brandschutztechnischen Anforderungen.

Aufbau und Materialien
Verwendung eines zugelassenen F90-Brandschutzsystems bestehend aus:

nichtbrennbaren Platten der Klasse A1
systemkonformen Befestigungsmitteln,
Fugenmassen, Klebern und Dichtstoffen gemäß Zulassung.
Plattenstärke gemäß Systemanforderung für F90-Klassifizierung.

Alle Materialien müssen feuchteunempfindlich, formstabil und für technische Installationsräume geeignet sein.

Ausführung der Verkleidung
Vollständige Ummantelung der Stahlblechkanäle mit F90-Platten, stoßversetzt, fugenversetzt und gemäß Systemvorgaben.

Fugen und Anschlüsse brandschutztechnisch dicht ausführen.

Befestigung mit zugelassenen Schrauben, Dübeln oder Haltesystemen, die den Feuerwiderstand nicht beeinträchtigen.
Ausbildung von Ecken, Kanten und Übergängen gemäß Herstellerrichtlinien.
Sicherstellung ausreichender Wartungs- und Revisionsöffnungen, sofern erforderlich, mit F90-klassifizierten Revisionsklappen.

Befestigung und Tragkonstruktion
Montage auf einer systemgeprüften Unterkonstruktion aus nichtbrennbaren Materialien.

Tragkonstruktion so ausführen, dass sie im Brandfall die mechanische Stabilität der Verkleidung gewährleistet.

Abhängungen und Halterungen aus nichtbrennbaren Materialien (A1/A2).

Sicherstellung ausreichender Luftspalte oder direkter Kontakt gemäß Systemzulassung.

Durchdringungen und Anschlüsse
Durchführung durch Wände und Decken mit zugelassenen Brandschutzlösungen (z. B. Manschetten, Brandschutzsteine, Mörtel).

Anschlüsse an Bauteile (Wände, Decken, Schächte) rauchdicht und feuerbeständig ausführen.

Übergänge zu anderen Installationen (z. B. Rohrleitungen, Kabeltrassen) gemäß den jeweiligen Brandschutzanforderungen.

Kennzeichnung und Dokumentation
Anbringen von Brandschutzkennzeichnungen gemäß Bauordnungsrecht.

Erstellung einer Dokumentation mit:
Systemzulassungen,
Montageprotokollen,
Fotodokumentation,
Einbauorten und Abnahmeunterlagen.

Prüfungen und Abnahme
Sichtprüfung der vollständigen Ummantelung.
Kontrolle der Befestigungspunkte und Fugen.
Abnahme gemeinsam mit der Bauleitung und ggf. Brandschutzsachverständigen.

Nebenleistungen
Lieferung aller erforderlichen Materialien und Befestigungselemente.
Zuschnitt, Anpassung und Montage der Brandschutzplatten.
Menge: 8,000 m²

**1.1.20 F90‑Bekleidung Revisionsöffnungen 400×400**
F90‑Bekleidung / Revisionsöffnungen 400 × 400 mm,

Die Revisionsöffnung muss eine Feuerwiderstandsdauer F90 gemäß DIN 4102 bzw. DIN EN 13501-2 erfüllen.
Es ist ein systemgeprüftes Bauteil einzusetzen, das in Verbindung mit der verwendeten F90-Verkleidung zugelassen ist.
Die Revisionsklappe muss im geschlossenen Zustand den Feuerwiderstand der umgebenden Konstruktion vollständig sicherstellen.

Aufbau und Materialien
Revisionsklappe mit lichte Öffnung 400 × 400 mm.

Türblatt aus nichtbrennbaren Baustoffen der Klasse A1, passend zum eingesetzten F90-System (z. B. Kalziumsilikat- oder Brandschutzbauplatten).

Rahmenkonstruktion aus nichtbrennbaren Materialien, systemkonform zur F90-Verkleidung.

Brandschutzdichtungen umlaufend, temperaturaktiv oder dauerelastisch gemäß Zulassung.

Verschlussmechanismus mit selbstsichernder Verriegelung, optional mit Vierkant oder Schließzylinder.

Einbau und Befestigung
Einbau bündig in die F90-Verkleidung von Lüftungskanälen, Schächten oder Brandschutzbekleidungen.

Befestigung ausschließlich mit zugelassenen Systembefestigungen, die den Feuerwiderstand nicht beeinträchtigen.

Fugen zwischen Revisionsklappe und Verkleidung brandschutztechnisch dicht ausführen (z. B. mit systemgeprüften Dichtmassen oder Plattenstreifen).

Sicherstellung der mechanischen Stabilität im Brandfall, einschließlich Halterungen und Unterkonstruktion.

Klappe muss leichtgängig zu öffnen sein und im geschlossenen Zustand plan anliegen.

Funktion und Nutzung
Gewährleistung eines wartungsfreundlichen Zugangs zu innenliegenden Installationen (z. B. Lüftungskanäle, Messstellen, Armaturen).

Klappe muss rauchdicht schließen und den Feuerwiderstand der Gesamtverkleidung sicherstellen.

Öffnungsmechanismus so gestaltet, dass eine sichere Bedienung möglich ist.

Kennzeichnung und Dokumentation
Dauerhafte Brandschutzkennzeichnung gemäß Bauordnungsrecht.

Übergabe der Systemzulassungen, Montageanleitungen und Einbaudokumentation.

Fotodokumentation der eingebauten Revisionsöffnung auf Wunsch der Bauleitung.
Menge: 2,000 St

**1.1.30 F90‑Bekleidung Revisionsöffnungen 100×100**
wie vor, jedoch F90‑Bekleidung / Revisionsöffnungen 100 × 100 mm.
Menge: 4,000 St

**1.1.40 Lüftungskanal KL 500 mm Dichtheitsklasse C**
Lüftungskanal KL 500 mm, Dichtheitsklasse C, aus verzinktem Stahlblech nach DIN EN 1507, mit Flanschverbindungen, Dichtungen und Aufhängungen. Lieferung, Montage und Abdichtung gemäß ATV DIN 18379.
Menge: 55,000 m²

**1.1.50 Lüftungskanal KL 500 mm Dichtheitsklasse C, Außen**
Lüftungskanal KL 500 mm, Dichtheitsklasse C, für Außenbereich, aus verzinktem Stahlblech nach DIN EN 1507, mit wetterfester Beschichtung, Flanschverbindungen, Dichtungen und Aufhängungen. Lieferung, Montage und Abdichtung gemäß ATV DIN 18379.
Menge: 65,000 m²

**1.1.60 Lüftungskanal KL 1000 mm Dichtheitsklasse C, Innen**
Lüftungskanal KL 1000 mm, Dichtheitsklasse C, Innenbereich, aus verzinktem Stahlblech nach DIN EN 1507, mit Flanschverbindungen, Dichtungen und Aufhängungen. Lieferung, Montage und Abdichtung gemäß ATV DIN 18379.
Menge: 40,000 m²

**1.1.70 Formstücke KL 500 mm Dichtheitsklasse C, Innen**
Formstücke KL 500 mm, Dichtheitsklasse C, Innenbereich, aus verzinktem Stahlblech nach DIN EN 1505/1507, mit Flanschverbindungen und Dichtungen. Lieferung, Montage und Abdichtung gemäß ATV DIN 18379.
Menge: 45,000 m²

**1.1.80 Formstücke KL 500 mm Dichtheitsklasse C, Außen**
Formstücke KL 500 mm, Dichtheitsklasse C, Außenbereich, aus verzinktem Stahlblech nach DIN EN 1505/1507, mit wetterfester Beschichtung, Flanschverbindungen und Dichtungen. Lieferung, Montage und Abdichtung gemäß ATV DIN 18379.
Menge: 35,000 m²

**1.1.90 Formstücke KL 1000 mm Dichtheitsklasse C, Innen**
Formstücke KL 1000 mm, Dichtheitsklasse C, Innenbereich, aus verzinktem Stahlblech nach DIN EN 1505/1507, mit Flanschverbindungen und Dichtungen. Lieferung, Montage und Abdichtung gemäß ATV DIN 18379.
Menge: 40,000 m²

**1.1.100 Revisions-/Reinigungsöffnungen rechteckig**
Revisions- bzw. Reinigungsöffnungen für rechteckige Lüftungskanäle, inkl. Lieferung, Montage und Abdichtung gemäß ATV DIN 18379.
Menge: 60,000 St

**1.1.110 Kanalanschlüsse Sonderformstücke**
Kanalanschlüsse als Sonderformstücke, passend zu rechteckigen Lüftungskanälen, inkl. Lieferung, Montage und Abdichtung gemäß ATV DIN 18379.
Menge: 4,000 m²

**1.1.120 Spiralfalzrohr Ø 200 mm**
Spiralfalzrohr, Rohrdurchmesser 200 mm, aus verzinktem Stahlblech nach DIN EN 12237, Lieferung, Montage und Befestigung gemäß ATV DIN 18379.
Menge: 20,000 m

**1.1.130 Spiralfalzrohr Ø 180 mm**
Spiralfalzrohr, Rohrdurchmesser 180 mm, aus verzinktem Stahlblech nach DIN EN 12237, Lieferung, Montage und Befestigung gemäß ATV DIN 18379.
Menge: 20,000 m

**1.1.140 Spiralfalzrohr Ø 160 mm**
Spiralfalzrohr, Rohrdurchmesser 160 mm, aus verzinktem Stahlblech nach DIN EN 12237, Lieferung, Montage und Befestigung gemäß ATV DIN 18379.
Menge: 40,000 m

**1.1.150 Spiralfalzrohr Ø 125 mm**
Spiralfalzrohr, Rohrdurchmesser 125 mm, aus verzinktem Stahlblech nach DIN EN 12237, Lieferung, Montage und Befestigung gemäß ATV DIN 18379.
Menge: 20,000 m

**1.1.160 Spiralfalzrohr Ø 100 mm**
Spiralfalzrohr, Rohrdurchmesser 100 mm, aus verzinktem Stahlblech nach DIN EN 12237, Lieferung, Montage und Befestigung gemäß ATV DIN 18379.
Menge: 30,000 m

**1.1.170 Spiralfalzrohr Ø 80 mm**
Spiralfalzrohr, Rohrdurchmesser 80 mm, aus verzinktem Stahlblech nach DIN EN 12237, Lieferung, Montage und Befestigung gemäß ATV DIN 18379.
Menge: 40,000 m

**1.1.180 Formstücke Spiralfalzrohr Ø 200 mm, Abzweig**
Abzweigstück, 90 Grad, Maße DIN EN 1506, aus verzinktem Stahl, größter DN 200, symmetrisch, mit Einsteckenden, mit Lippendichtung, geschraubt/genietet, mit Warmschrumpfband, min./max. Temperatur der geförderten Luft -15 bis 40 Grad C, Dichtheitsklasse B DIN 24147-1, Montagehöhe Fußboden über 3,5 m, mit Aufhänge-/Auflagekonstruktion E DIN EN 12236, schallgedämmt.
Menge: 10,000 St

**1.1.190 Formstücke Spiralfalzrohr Ø 180 mm, Abzweig**
wie vor, jedoch Formstücke für Spiralfalzrohre, Rohrdurchmesser 180 mm, aus verzinktem Stahlblech nach DIN EN 12237, mit Steckverbindungen und Dichtungen. Lieferung, Montage und Abdichtung gemäß ATV DIN 18379.
Menge: 10,000 St

**1.1.200 Formstücke Spiralfalzrohr Ø 160 mm, Abzweig**
wie vor, jedoch Formstücke für Spiralfalzrohre, Rohrdurchmesser 160 mm, aus verzinktem Stahlblech nach DIN EN 12237, mit Steckverbindungen und Dichtungen. Lieferung, Montage und Abdichtung gemäß ATV DIN 18379.
Menge: 10,000 St

**1.1.210 Formstücke Spiralfalzrohr Ø 125 mm, Abzweig**
wie vor, jedoch Formstücke für Spiralfalzrohre, Rohrdurchmesser 125 mm, aus verzinktem Stahlblech nach DIN EN 12237, mit Steckverbindungen und Dichtungen. Lieferung, Montage und Abdichtung gemäß ATV DIN 18379.
Menge: 10,000 St

**1.1.220 Formstücke Spiralfalzrohr Ø 100 mm, Abzweig**
wie vor, jedoch Formstücke für Spiralfalzrohre, Rohrdurchmesser 100 mm, aus verzinktem Stahlblech nach DIN EN 12237, mit Steckverbindungen und Dichtungen. Lieferung, Montage und Abdichtung gemäß ATV DIN 18379.
Menge: 15,000 St

**1.1.230 Formstücke Spiralfalzrohr Ø 80 mm, Abzweig**
wie vor, jedoch Formstücke für Spiralfalzrohre, Rohrdurchmesser 80 mm, aus verzinktem Stahlblech nach DIN EN 12237, mit Steckverbindungen und Dichtungen. Lieferung, Montage und Abdichtung gemäß ATV DIN 18379.
Menge: 25,000 St

**1.1.240 Formstücke Spiralfalzrohr Ø 200 mm, Bogen**
Bogen, 90 Grad, Maße DIN EN 1506, aus verzinktem Stahl, größter DN 200, symmetrisch, mit Einsteckenden, mit Lippendichtung, geschraubt/genietet, mit Warmschrumpfband, min./max. Temperatur der geförderten Luft -15 bis 40 Grad C, Dichtheitsklasse B DIN 24147-1, Montagehöhe Fußboden über 3,5 m, mit Aufhänge-/Auflagekonstruktion E DIN EN 12236, schallgedämmt.
Menge: 10,000 St

**1.1.250 Formstücke Spiralfalzrohr Ø 180 mm, Bogen**
wie vor, jedoch Formstücke für Spiralfalzrohre, Rohrdurchmesser 180 mm, aus verzinktem Stahlblech nach DIN EN 12237, mit Steckverbindungen und Dichtungen. Lieferung, Montage und Abdichtung gemäß ATV DIN 18379.
Menge: 10,000 St

**1.1.260 Formstücke Spiralfalzrohr Ø 160 mm, Bogen**
wie vor, jedoch Formstücke für Spiralfalzrohre, Rohrdurchmesser 160 mm, aus verzinktem Stahlblech nach DIN EN 12237, mit Steckverbindungen und Dichtungen. Lieferung, Montage und Abdichtung gemäß ATV DIN 18379.
Menge: 10,000 St

**1.1.270 Formstücke Spiralfalzrohr Ø 125 mm, Bogen**
wie vor, jedoch Formstücke für Spiralfalzrohre, Rohrdurchmesser 125 mm, aus verzinktem Stahlblech nach DIN EN 12237, mit Steckverbindungen und Dichtungen. Lieferung, Montage und Abdichtung gemäß ATV DIN 18379.
Menge: 10,000 St

**1.1.280 Formstücke Spiralfalzrohr Ø 100 mm, Bogen**
wie vor, jedoch Formstücke für Spiralfalzrohre, Rohrdurchmesser 100 mm, aus verzinktem Stahlblech nach DIN EN 12237, mit Steckverbindungen und Dichtungen. Lieferung, Montage und Abdichtung gemäß ATV DIN 18379.
Menge: 15,000 St

**1.1.290 Formstücke Spiralfalzrohr Ø 80 mm, Bogen**
wie vor, jedoch Formstücke für Spiralfalzrohre, Rohrdurchmesser 80 mm, aus verzinktem Stahlblech nach DIN EN 12237, mit Steckverbindungen und Dichtungen. Lieferung, Montage und Abdichtung gemäß ATV DIN 18379.
Menge: 25,000 St

**1.1.300 Flexible Rohrleitung Ø 125 mm**
Flexible Rohrleitung, Rohrdurchmesser 125 mm, aus Aluminium‑Mehrschichtverbund mit Drahtspirale, wärmegedämmt, Lieferung und Montage gemäß ATV DIN 18379.
Menge: 5,000 m

**1.1.310 Flexible Rohrleitung Ø 100 mm**
Flexible Rohrleitung, Rohrdurchmesser 125 mm, aus Aluminium‑Mehrschichtverbund mit Drahtspirale, wärmegedämmt, Lieferung und Montage gemäß ATV DIN 18379.
Menge: 6,000 m

**1.1.320 Flexible Rohrleitung Ø80 mm**
Flexible Rohrleitung, Rohrdurchmesser 80 mm, aus Aluminium‑Mehrschichtverbund mit Drahtspirale, wärmegedämmt, Lieferung und Montage gemäß ATV DIN 18379.
Menge: 10,000 m

**1.1.330 Flexible Rohrleitung Ø 200 mm**
Flexible Rohrleitung, Rohrdurchmesser  200 mm, aus Aluminium‑Mehrschichtverbund mit Drahtspirale, wärmegedämmt, Lieferung und Montage gemäß ATV DIN 18379.
Menge: 10,000 m

**1.1.340 Flexible Rohrleitung Ø 180 mm**
Flexible Rohrleitung, Rohrdurchmesser 180 mm, aus Aluminium‑Mehrschichtverbund mit Drahtspirale, wärmegedämmt, Lieferung und Montage gemäß ATV DIN 18379.
Menge: 10,000 m

**1.1.350 Flexible Rohrleitung Ø 160 mm**
Flexible Rohrleitung, Rohrdurchmesser 160mm, aus Aluminium‑Mehrschichtverbund mit Drahtspirale, wärmegedämmt, Lieferung und Montage gemäß ATV DIN 18379.
Menge: 20,000 m

**1.1.360 Profilstahlkonstruktion**
Profilstahlkonstruktion zur Befestigung und Aufhängung von Lüftungskanälen und -geräten, inkl. Lieferung, Montage und Korrosionsschutz gemäß ATV DIN 18379.
Menge: 550,000 kg

**1.1.370 Wetterschutzgitter Fortluft Dach 500×500**
Wetterschutzgitter Fortluft Dach 500 × 500 mm, aus Aluminium, mit Vogelschutzgitter, inkl. Lieferung und Montage gemäß ATV DIN 18379.
Menge: 2,000 St

**1.1.380 Tellerventil DN 100**
Tellerventil DN 100, aus Stahlblech pulverbeschichtet, mit einstellbarem Luftdurchlass, inkl. Lieferung, Montage und Einregulierung gemäß ATV DIN 18379.

Hersteller: '....................................................'

Typ: '....................................................'
Menge: 6,000 St

**1.1.390 Tellerventil DN 160**
Tellerventil DN 160, aus Stahlblech pulverbeschichtet, mit einstellbarem Luftdurchlass, inkl. Lieferung, Montage und Einregulierung gemäß ATV DIN 18379.
Menge: 5,000 St

**1.1.400 Drallauslass 450×450 Zuluft**
Drallauslass 450 × 450 mm (Zuluft), mit Anschlusskasten und Volumenstromreguliereinrichtung, inkl. Lieferung, Montage und Einregulierung gemäß ATV DIN 18379.

Hersteller: '....................................................'

Typ: '....................................................'
Menge: 3,000 St

**1.1.410 Drallauslass 450×450 Abluft**
Drallauslass 450 × 450 mm (Abluft), mit Anschlusskasten, inkl. Lieferung, Montage und Einregulierung gemäß ATV DIN 18379.
Menge: 3,000 St

**1.1.420 Drallauslass 400×400 Zuluft**
Drallauslass 400 × 400 mm (Zuluft), mit Anschlusskasten und Volumenstromreguliereinrichtung, inkl. Lieferung, Montage und Einregulierung gemäß ATV DIN 18379.
Menge: 3,000 St

**1.1.430 Drallauslass 300×300 Zuluft**
Drallauslass 300 × 300 mm (Zuluft), mit Anschlusskasten und Volumenstromreguliereinrichtung, inkl. Lieferung, Montage und Einregulierung gemäß ATV DIN 18379.
Menge: 3,000 St

**1.1.440 Drallauslass 300×300 Abluft**
Drallauslass 300 × 300 mm (Abluft), mit Anschlusskasten, inkl. Lieferung, Montage und Einregulierung gemäß ATV DIN 18379.
Menge: 4,000 St

**1.1.450 Drallauslass 400×400 Abluft**
Drallauslass 400 × 400 mm (Zuluft), mit Anschlusskasten und Volumenstromreguliereinrichtung, inkl. Lieferung, Montage und Einregulierung gemäß ATV DIN 18379.
Menge: 3,000 St

**1.1.460 Tellerventil DN 100 – Austausch**
Tellerventil DN 100, Austausch in Umbau-/Sanierungsbereichen, aus Stahlblech pulverbeschichtet, mit einstellbarem Luftdurchlass, inkl. Demontage Altgerät, Lieferung, Montage und Einregulierung gemäß ATV DIN 18379.
Menge: 12,000 St

**1.1.470 Tellerventil DN 125 – Austausch**
Tellerventil DN 125, Austausch in Umbau-/Sanierungsbereichen, aus Stahlblech pulverbeschichtet, mit einstellbarem Luftdurchlass, inkl. Demontage Altgerät, Lieferung, Montage und Einregulierung gemäß ATV DIN 18379.
Menge: 8,000 St

**1.1.480 Luftfilter Schwebstoff-Filterelement H13 Anz1St**
Luftfilter, für horizontalen Luftleitungseinbau, als Schwebstoff-Filterelement, Filtermedium aus Glasfasern, Schwebstofffilter, Filterklasse H13 DIN EN 1822-1, Wartung staubluftseitig,
max. Anfangsdruckdifferenz in Pa 100.
mit Einbaurahmen, aus nichtrostendem Stahl, Werkstoff-Nr 1.4301, Maße B/H 305/610 mm, mit Anschluss für Differenzdruckmessung, mit Filtergehäuse, aus nichtrostendem Stahl, Werkstoff-Nr 1.4301, einwandig,
Breite Gehäuse 700 mm,
Höhe Gehäuse 500 mm,
Gesamtvolumenstrom 680 m3/h, Anzahl der Luftfilter 1 St.
Menge: 2,000 St.
Leistungsbereichkatalog: 075
DIN276-1_08: 431

**1.1.490 Tellerventil DN 160 – Austausch**
Tellerventil DN 160, Austausch in Umbau-/Sanierungsbereichen, aus Stahlblech pulverbeschichtet, mit einstellbarem Luftdurchlass, inkl. Demontage Altgerät, Lieferung, Montage und Einregulierung gemäß ATV DIN 18379.
Menge: 6,000 St

**1.1.500 Brandschutz‑Tellerventil DN 100 – Austausch**
Brandschutz‑Tellerventil DN 100, Austausch in Umbau-/Sanierungsbereichen, geprüft nach EN 1366‑2, mit CE‑Kennzeichnung, inkl. Demontage Altgerät, Lieferung, Montage und Funktionsprüfung gemäß ATV DIN 18379.
Menge: 4,000 St

**1.1.510 Drallauslass 400×400 Zuluft – Austausch**
Drallauslass 400 × 400 mm (Zuluft), Austausch in Umbau-/Sanierungsbereichen, mit Anschlusskasten und Volumenstromreguliereinrichtung, inkl. Demontage Altgerät, Lieferung, Montage und Einregulierung gemäß ATV DIN 18379.
Menge: 3,000 St

**1.1.520 Drallauslass 400×400 Abluft – Austausch**
Drallauslass 400 × 400 mm (Abluft), Austausch in Umbau-/Sanierungsbereichen, mit Anschlusskasten, inkl. Demontage Altgerät, Lieferung, Montage und Einregulierung gemäß ATV DIN 18379.
Menge: 3,000 St

**1.1.530 K‑VSR DN 80**
Konstant‑Volumenstromregler DN 80, werkseitig voreingestellt, aus verzinktem Stahlblech, inkl. Lieferung, Montage und Einregulierung gemäß ATV DIN 18379.

Hersteller: '....................................................'

Typ: '....................................................'
Menge: 15,000 St

**1.1.540 K‑VSR DN 100**
Konstant‑Volumenstromregler DN 100, werkseitig voreingestellt, aus verzinktem Stahlblech, inkl. Lieferung, Montage und Einregulierung gemäß ATV DIN 18379.
Menge: 17,000 St

**1.1.550 K‑VSR DN 125**
Konstant‑Volumenstromregler DN 125, werkseitig voreingestellt, aus verzinktem Stahlblech, inkl. Lieferung, Montage und Einregulierung gemäß ATV DIN 18379.
Menge: 20,000 St

**1.1.560 K‑VSR DN 160**
Konstant‑Volumenstromregler DN 160, werkseitig voreingestellt, aus verzinktem Stahlblech, inkl. Lieferung, Montage und Einregulierung gemäß ATV DIN 18379.
Menge: 6,000 St

**1.1.570 V‑VSR eckig 250×350**
Volumenstromregler, Druckdifferenz 30 bis 300 Pa bei Sollvolumenstrom, mit Schalldämmung und Mantel aus verzinktem Stahl, mit Hilfsenergie für variable Volumenströme,
min. Volumenstrom 500 m3/h,
max. Volumenstrom 1000 m3/h, rechteckig, für horizontalen Einbau,
Maße B/H in mm 250x350
Gehäuse aus verzinktem Stahl, mit Inspektions- und Wartungsöffnung, mit Flanschen, aus Stahl, Klappenwellen wartungsfrei gelagert, Klappen/-blatt aus verzinktem Stahl, als gegenläufige Profilklappen, mit elektrischem Stellantrieb, Bemessungsbetriebsspannung 24 V DC, bei Stromausfall Klappenlauf in wählbare Endstellung, mit mechanischem Stellungsanzeiger.

Hersteller: '....................................................'

Typ: '....................................................'
Menge: 2,000 St

**1.1.580 V‑VSR rund DN 160**
Wie vor, jedoch Variabler‑Volumenstromregler, rund DN 160, mit elektrischer Ansteuerung
Menge: 2,000 St

**1.1.590 Brandschutzklappe m. Motor 300×200**
Brandschutzklappe DIN EN 15650, Klassifizierung EI 90 S DIN EN 13501-3, beidseitig geprüft DIN EN 1366-2, für vertikalen und horizontalen Einbau, Achslage waagerecht oder senkrecht, rauchdicht, Gehäuse aus verzinktem Stahl, eckig, Nennbreite 300 mm, Nennhöhe 200 mm, Einbau in massive Wand oder Decke, Nasseinbau, mit Absperrklappenblatt aus mineralischem Baustoff, mit thermoelektrischer Auslösung, Auslösetemperatur 72 °C, mit elektrischem Antrieb mit Federrücklauf und integrierten Endlageschaltern, Dauerhaftigkeit der Betriebssicherheit: C 10000 DIN EN 15650, Bemessungsbetriebsspannung 24 V AC/DC, Schutzart IP 54 DIN EN 60529 (VDE 0470-1).

Hersteller: '....................................................'

Typ: '....................................................'
Menge: 2,000 St

**1.1.600 Brandschutzklappe m. Motor 350×250**
wie vor, jedoch Brandschutzklappe mit Motor 350 × 250 mm, geprüft nach EN 1366‑2, mit CE‑Kennzeichnung, inkl. Lieferung, Montage, elektrischer Ansteuerung und Funktionsprüfung gemäß ATV DIN 18379.
Menge: 2,000 St

**1.1.610 Brandschutzklappe m. Motor 600×300**
vie vor, jedoch Brandschutzklappe mit Motor 600 × 300 mm, geprüft nach EN 1366‑2, mit CE‑Kennzeichnung, inkl. Lieferung, Montage, elektrischer Ansteuerung und Funktionsprüfung gemäß ATV DIN 18379.
Menge: 5,000 St

**1.1.620 Brandschutzklappe rund m. Motor DN 125**
wie vor, jedoch Brandschutzklappe rund mit Motor DN 125, geprüft nach EN 1366‑2, mit CE‑Kennzeichnung, inkl. Lieferung, Montage, elektrischer Ansteuerung und Funktionsprüfung gemäß ATV DIN 18379.
Menge: 1,000 St

**1.1.630 Brandschutzklappe rund m. Motor DN 160**
wie vor, jedoch Brandschutzklappe rund mit Motor DN 160, geprüft nach EN 1366‑2, mit CE‑Kennzeichnung, inkl. Lieferung, Montage, elektrischer Ansteuerung und Funktionsprüfung gemäß ATV DIN 18379.
Menge: 2,000 St

**1.1.640 Brandschutzklappe rund m. Motor DN 200**
wie vor, jedoch Brandschutzklappe rund mit Motor DN 200, geprüft nach EN 1366‑2, mit CE‑Kennzeichnung, inkl. Lieferung, Montage, elektrischer Ansteuerung und Funktionsprüfung gemäß ATV DIN 18379.
Menge: 1,000 St

**1.1.650 Brandschutzklappe m. Motor 250×250 – Schacht**
wie vor, jedoch
Brandschutzklappe mit Motor 250 × 250 mm, für den Einbau bzw. Austausch in Schächten, geprüft nach EN 1366‑2, mit CE‑Kennzeichnung. Inklusive Demontage Altgerät (falls vorhanden), Lieferung, Montage, elektrischer Ansteuerung und Funktionsprüfung gemäß ATV DIN 18379.
Menge: 4,000 St

**1.1.660 Segeltuchstutzen BSK DN 125**
Segeltuchstutzen für Brandschutzklappe DN 125, aus nicht brennbarem Gewebe, inkl. Lieferung und Montage gemäß ATV DIN 18379.
Menge: 2,000 St

**1.1.670 Brandschutzklappe EI90S Gehäuse Stahl verz DN125 elektr Antrieb Federrücklauf 24VAC/DC IP54**
Brandschutzklappe DIN EN 15650, Klassifizierung EI 90 S DIN EN 13501-3, beidseitig geprüft DIN EN 1366-2, für vertikalen und horizontalen Einbau, Achslage waagerecht oder senkrecht, rauchdicht, Gehäuse aus verzinktem Stahl, rund, DN 160, Einbau in leichte Trennwand, mit Metallständer, Trockeneinbau, mit Einbaurahmen/Einbausatz mit Absperrklappenblatt aus mineralischem Baustoff, mit thermoelektrischer Auslösung, Auslösetemperatur 72 °C, mit elektrischem Antrieb mit Federrücklauf und integrierten Endlageschaltern, Dauerhaftigkeit der Betriebssicherheit: C 10000 DIN EN 15650, Bemessungsbetriebsspannung 24 V AC/DC, Schutzart IP 54 DIN EN 60529 (VDE 0470-1).
Menge: 2,000 St
Leistungsbereichkatalog: 075
DIN276-1_08: 431

**1.1.680 Rauchauslöseeinrichtung BSK**
Rauchauslöseeinrichtung mit Luftleitprofil zur Rauchdetektion in Lüftungsleitungen.

Raucherkennung erfolgt nach dem optischen Streulicht-Prinzip Tyndall-Effekt und dient zur Verhinderung von Rauchübertragung über Lüftungsleitungen raumlufttechnischer Anlagen.

Mit integrierter Ruhewertnachführung zur Konstanthaltung der Empfindlichkeit bis zu einer vorgegebenen Verschmutzungsgrenze.

MATERIALIEN
-  Gehäuse: Kunststoff, ABS-V0

TECHNISCHE DATEN
-  Detektionsprinzip: Optisches Streulicht Prinzip
-  Betriebsnennspannung DC: 24 V ±10%
-  Betriebsspannungsbereich DC: 21,6 V DC ... 28,8 V DC ± 3%
-  Abschaltbereich DC: < 22,3 V DC und > 28,0 V DC
-  Leistungsaufnahme ohne Zubehör (Nennbetrieb):  3,6 W (bei 24 V DC)
-  Leistungsaufnahme mit Anzeige- oder Erweiterungsmodul (Nennbetrieb): 4,8 W (bei 24 V DC)
-  Stromaufnahme ohne Zubehör (Nennbetrieb): 150 mA (bei 24 V DC)
-  Stromaufnahme mit Anzeige- oder Erweiterungsmodul 200 mA (bei 24 V DC)
-  Max. Anschlussleistung Federrücklaufantrieb: 10 VA (24 V DC)

-  IP-Schutzart: IP42
-  Schutzklasse  24 V DC: III (Schutzkleinspannung)
-  Mindestlänge Luftleitprofil: 90 mm (600 mm im Lieferumfang)
-  zulässige Luftgeschwindigkeit: 0,8…20 m/s
-  Warngrenzwert Luftströmung: <0,8 m/s
-  Warngrenzwert erhöhte Verschmutzung: > 70%
-  Betriebstemperaturbereich: -10…65 °C
-  Lagertemperatur: -20…70 °C
-  Relative Luftfeuchtigkeit: 5…90%, nicht kondensierend
-  Gewicht: max. 1,1 kg (ohne Luftleitprofil)
-  Maße: 340 × 144 × 80 mm (L × B × H)

NORMEN UND RICHTLINIEN

-  Rauchmeldeeinrichtung für Lüftungsleitungen in automatischen Brandmeldeanlagen, als eigenständige Auslöseeinrichtung für Brand- und Rauchschutzklappen in Lüftungsleitungen EN 54-27

-  mit Luftleitprofil oder Rauchmeldekopf im Kanal flexibel einsetzbar
-  abnehmbares Anzeigemodul mit magnetischer Oberfläche für Betriebs- und Statusmeldungen
-  Funktionstest von außen durchführbar
-  Einfacher Funktionstest mit Testspray über integrierter Wartungsöffnung im transparentem Gehäuse
-  Mit Verschmutzungsanzeige und Ruhewertnachführung
-  Zulässige Luftgeschwindigkeit 0,8 bis 20 m/s mit Warngrenzwert bei < 0,8 m/s
-  fabrikatsunabhängig in Gebäudeautomatisierung integrierbar
Menge: 2,000 St

**1.1.690 Rohrschalldämpfer SD 80/500**
Rohrschalldämpfer SD 80/500, rund, aus verzinktem Stahlblech, mit schallabsorbierender Auskleidung aus nicht brennbarem Material (A1), Packungsdicke = 50 mm, Lieferung, Montage und Anschluss gemäß ATV DIN 18379.
Menge: 4,000 St

**1.1.700 Rohrschalldämpfer SD 100/1000**
Rohrschalldämpfer SD 100/1000, rund, aus verzinktem Stahlblech, mit schallabsorbierender Auskleidung aus nicht brennbarem Material (A1), Packungsdicke = 50 mm, Lieferung, Montage und Anschluss gemäß ATV DIN 18379.
Menge: 9,000 St

**1.1.710 Rohrschalldämpfer SD 125/1000**
Rohrschalldämpfer SD 125/1000, rund, aus verzinktem Stahlblech, mit schallabsorbierender Auskleidung aus nicht brennbarem Material (A1), Packungsdicke = 50 mm, Lieferung, Montage und Anschluss gemäß ATV DIN 18379.
Menge: 7,000 St

**1.1.720 Rohrschalldämpfer SD 160/1000**
Rohrschalldämpfer SD 160/1000, rund, aus verzinktem Stahlblech, mit schallabsorbierender Auskleidung aus nicht brennbarem Material (A1), Packungsdicke = 50 mm, Lieferung, Montage und Anschluss gemäß ATV DIN 18379.
Menge: 6,000 St

**1.1.730 Rohrschalldämpfer SD 200/1000**
Rohrschalldämpfer SD 200/1000, rund, aus verzinktem Stahlblech, mit schallabsorbierender Auskleidung aus nicht brennbarem Material (A1), Packungsdicke = 50 mm, Lieferung, Montage und Anschluss gemäß ATV DIN 18379.
Menge: 8,000 St

**1.1.740 Kulissenschalldämpfer SD 350/250/1000**
Kulissenschalldämpfer SD 350/250/1000, aus verzinktem Stahlblech, mit schallabsorbierenden Kulissen aus nicht brennbarem Material (A1), Lieferung, Montage und Anschluss gemäß ATV DIN 18379.
  P = Luftkanalprofil, F = Glasseidengewebe
 350mm Breite,  250mm Höhe,  1000mm Länge,  1 n Kul.
 17 kg Gewicht
Dämpfungswerte bei

1000m³/h Vol.Str. ,  16Pa Druckverl. ,  7,4m/s Luftgeschw
fm  63  125  250  500  100020004000  8000 Hz
Einfügungsdämpfung
De  3  6  12  25  31  24  15  10  dB
Strömungsrauschen
LW  35  31  27  23  19  16  13  10  dB
LWA  9  15  18  19  19  17  14  8  25  dB(A)
Menge: 2,000 St

**1.1.750 Kulissenschalldämpfer SD 500/300/1000**
Kulissenschalldämpfer SD 500/300/1000, aus verzinktem Stahlblech, mit schallabsorbierenden Kulissen aus nicht brennbarem Material (A1), Lieferung, Montage und Anschluss gemäß ATV DIN 18379.

500mm Breite,  300mm Höhe,  1000mm Länge,  1 n Kul.
24 kg Gewicht
Dämpfungswerte bei
  2000m³/h Vol.Str. ,  25Pa Druckverl. ,  9,3m/s Luftgeschw
fm  63  125  250  500  1000  20004000 8000  Hz
Einfügungsdämpfung
De  3  8  16  22  25  21  13  10  dB
Strömungsrauschen
LW  41  36  32  28  25  22  19  15  dB
LWA  15  20  23  25  25  23  20  14  31  dB(A)
Menge: 5,000 St

**1.1.760 Wärmedämmung Ummantelung Luftltg im Freien Mineralwolle Platte D 80mm Mantel prof. Blech Stahl Alu-Zink-besch**
Wärmedämmung einschl. Ummantelung DIN 4140 an haus- und betriebstechnischen Anlagen, an Luftleitung, rechteckig, im Freien, Dämmung aus Mineralwolle DIN EN 14303, als Platte, Dämmschichtdicke 80 mm, Brandverhaltensklasse DIN EN 13501-1 A1 (nichtbrennbar), Wärmeleitfähigkeit 0,035 W/(mK) bei 40 Grad C Mitteltemperatur DIN EN 12667, unkaschiert, Ummantelung aus profiliertem Blech, Stahl, Aluminium-Zink-beschichtet, Blechdicke 1 mm, Überlappungen vernieten und mit plastischem Dichtstoff abdichten.
Menge: 100,000 m2
Leistungsbereichkatalog: 047
DIN276-1_08: 431

**1.1.770 Wärmedämmung Ummantelung Luftltg Kanten-L bis 500mm Gebäude Mineralwolle Platte D 40mm Mantel Blech AlMg2Mn0,8**
Wärmedämmung einschl. Ummantelung DIN 4140 an haus- und betriebstechnischen Anlagen, an Luftleitung, rechteckig, Maße DIN EN 1505, Kantenlänge bis 500 mm, im Gebäude, Dämmung aus Mineralwolle DIN EN 14303, als Platte, Dämmschichtdicke 40 mm, Brandverhaltensklasse DIN EN 13501-1 A1 (nichtbrennbar), Wärmeleitfähigkeit 0,035 W/(mK) bei 40 Grad C Mitteltemperatur DIN EN 12667, kaschiert mit Alufolie, Ummantelung aus nichtprofiliertem Blech, Aluminium, AlMg2Mn0,8, befestigen mit aluminiumplattierten Stahlbändern.
Menge: 100,000 m2
Leistungsbereichkatalog: 047
DIN276-1_08: 431

**1.1.780 Wärmedämmung Ummantelung Luftltg bis DN200 Gebäude Mineralwolle Rohrschale D 40mm Mantel Blech AlMg2Mn0,8**
Wärmedämmung einschl. Ummantelung DIN 4140 an haus- und betriebstechnischen Anlagen, an Luftleitung, rund, bis DN 200, im Gebäude, Dämmung aus Mineralwolle DIN EN 14303, als Rohrschale, Dämmschichtdicke 40 mm, Brandverhaltensklasse DIN EN 13501-1 A1 (nichtbrennbar), Wärmeleitfähigkeit 0,035 W/(mK) bei 40 Grad C Mitteltemperatur DIN EN 12667, kaschiert mit Alufolie, Ummantelung aus nichtprofiliertem Blech, Aluminium, AlMg2Mn0,8, befestigen mit aluminiumplattierten Stahlbändern.
Menge: 50,000 m
Leistungsbereichkatalog: 047
DIN276-1_08: 431

**1.1.790 Wärmedämmung Luftltg Gebäude flexibler Elastomerschaum D 40mm**
Wärmedämmung ohne Ummantelung DIN 4140 an haus- und betriebstechnischen Anlagen, an Luftleitung, rechteckig, im Gebäude, Dämmung aus flexiblem Elastomerschaum DIN EN 13501-1, Dämmschichtdicke 40 mm, Baustoffklasse DIN 4102-1 B(L)-s2,d0, Wärmeleitfähigkeit 0,036 W/(mK) bei 40 Grad C Mitteltemperatur DIN EN 12667.
Menge: 50,000 m2
Leistungsbereichkatalog: 047
DIN276-1_08: 431

#### Abschnitt 1.2 BA 1 - Lüftungsgeräte

**1.2.10 Abluftventilator 2.000 m³/h Technikzentrale**
Abluftventilator 2.000 m³/h für Technikzentrale, aus verzinktem Stahlblech, mit Direktantrieb, Laufrad aus Aluminium, Schwingungsdämpfern, Anschlusskasten und Montagekonsole. Lieferung, Montage, Anschluss und Funktionsprüfung gemäß ATV DIN 18379.

Hersteller: '....................................................'

Typ: '....................................................'
Menge: 1,000 St

**1.2.20 Zentrales Lüftungsgerät Außenaufstellung**
Zentrales Lüftungsgerät Außenaufstellung

Aufstellung gewinkelt

Luftarten:  Zuluft und Abluft
Baugröße (ZU/AB)  KG Top 1515
Gerätevariante  TE EC
Anordnung  Übereinander
Aufstellung  Außenaufstellung (wetterfest)
Ausführung  Hygiene
Oberflächenbehandlung Gehäuse  Innen und außen pulverbeschichtet Verkehrsweiß RAL 9016

Luftbehandlungsschritte  Filtern | Heizen | Kühlen | Entfeuchten |
Wärmerückgewinnung
Wärmerückgewinnung  Plattenwärmetauscher
Luftvolumenstrom Zuluft  4800 m³/h
Luftvolumenstrom Abluft  4800 m³/h
Pressung / Druckverlust extern Zuluft  350 Pa
Pressung / Druckverlust extern Abluft  350 Pa

Luftgeschwindigkeit:
(Klasse gemäß DIN EN 13053) Zuluft  1,6 m/s (V1)
(Klasse gemäß DIN EN 13053) Abluft  1,6 m/s (V1)
Abmessungen (Länge,Breite,Höhe inkl. Grundrahmen):
7426 x 1017 x 2214 mm

Grundrahmen  180 mm, C-Profil in Einzelteilen auf Palette, Körperschallisolierung bauseits
Verkleidungsart  Doppelwandig, Dämmung 50 mm Mineralwolle, A1 (nicht brennbar nach EN 13501-1), Wärmeleitfähigkeit = 0,03 W/mK
Gesamtgewicht  2054 kg

Maximale Stromaufnahme Ventilatoren  Zuluft: 4,2 A + Abluft: 4,2 A = 8,4 A

Maximale Anschlussleistung Ventilatoren  Zuluft: 2,73 KW + Abluft: 2,73 KW = 5,46 KW
Erforderliche Kälteleistung (PKW)  25,74 kW
Energieeffizienz Eurovent  Winter: A
Energieeffizienz RLT  A+
Kennwerte (M)  gemäß DIN EN 1886: T2, TB 2, D1, L1, F9;
Geräteausführung

A.001:
Hochwertiges raumlufttechnisches Gerät in modularer Bauweise in Hygiene Ausführung, nach DIN 1946 T4.
Die RLT Geräte sind serienmäßig hochspannungs- und schutzleitergeprüft und CE-zertifiziert.
Durch die besondere Gehäusekonstruktion als Faradaysches System ist die EMV (elektromagnetische Verträglichkeit) der eingebauten Komponenten garantiert. Geräteklassifikation nach EN 1886 (7/2009) und DIN EN 60204

Wärmedurchgangsklasse T2 =  0,9 W/m²K
Wärmebrücken-Klasse TB 2
Filter-Bypass-Leckage = < 0,2%
Dichtheit des Gehäuses Dichtheitsklasse L1
Mechanische Festigkeit Gehäuseklasse  D1

Einfügungsdämpfungsmaß des Gehäuses

Hz 125  250  500  1000  2000  4000  8000
dB 18,0  23.0  31.0  31.0  34.0  43.0  47.0

Technische Daten:
Isolierung: Dicke mm 50
 Baustoffklasse (nach DIN 4102) A1 (nicht brennbar)
 Wärmeleitfähigkeit [W/mK] 0,03

Verkleidung: Wärmedurchgangszahl k [W/m²K] 0,6
 Schalldämmaß Rw [dB] 41 - 43 (mit Prüfnachweis)
 (nach DIN/EN ISO 717 Teil 1)

Aufbau der Klimageräte in Modulbauweise aus eigenstabilen, selbsttragenden, vollverzinkten Einzelkuben, alle luftführenden Oberflächen mindestens sendzimierverzinkt und pulverbeschichtet (min. 60 µm). Im Bodenbereich einschließlich Einschubschienen und aller sonstigen mit (Kondens-) Wasser in Kontakt kommenden Oberflächen korrosionsbeständig aus Edelstahl, Material mind. Werkstoff 1.4301 (X5CrNi18-10). Einzelkuben bei Bedarf leicht voneinander zu trennen. Die Komponenten können einer Wiederverwertung (Recycling) zugeführt werden. Vollverzinkung außen nach EN 10346 und EN 10143. Für Über- und Unterdruck geeignete dauerelastische Abdichtungen zwischen den Einzelkuben garantieren höchste Gerätedichtheit.
Alle Dichtungen geschlossenporig, ohne Feuchteaufnahmefähigkeit, siliconfrei, desinfektionsmittel- und alterungsbeständig sowie mikrobiell inert.
Sämtliche vom Luftstrom berührte Oberflächen bestehen aus Materialien, die keine gesundheitsgefährdenden Stoffe emittieren und keinen Nährboden für Mikroorganismen bilden.

Rahmenkonstruktion 50x50x1,5 mm.
Selbsttragende umlaufende Ausführung, Gerät bestehend aus Doppelquadratrohrprofilen mit Spritzgusseckverbindern verschraubt. Gerät auch ohne Grundrahmen eigenstabil. Rahmen profiliert und vollverzinkt nach EN 10346 und EN 10143. Leicht zerlegbares Kubengehäuse durch horizontal oder vertikal demontierbare Spritzgusseckverbinder und abnehmbare Sandwichpaneele.
Der Rahmen ist mit den Gehäuseinnenflächen bündig und vollkommen glatt ohne Schnittkanten und Schweißnähte. Die Geräteinnenflächen sowie die Einbindung der Bauteile sind aerodynamisch optimiert.

Verkleidung:
Dicke der Verkleidungsplatten 50 mm, bestehend aus thermisch entkoppelter Innen- und Außenverkleidung aus vollverzinktem Stahlblech nach EN 10346 und EN 10143. Innenbereich zusätzlich pulverbeschichtet (min. 60µm), Boden aus Edelstahl mind. 1.4301 (X5CrNi18-10). Schall- und Wärmedämmung durch hochwertige, nicht brennbare Mineralwollisolierung, Baustoffklasse A1 nach DIN 4102, zwischen Innen- und Außenverkleidung rutsch- und rüttelfest fixiert. Begehbare Bodenpaneele, hygienisch glatt und spaltfrei ausgeführt. Verkleidungsplatten glattflächig und leicht zu reinigen, mit dem Rahmen verschraubt, als Einheit leicht abnehmbar.

Winkelbogendach (ab einer Gerätebreite von 13 Rastern / 1.321 mm begehbar) aus verzinktem Stahlblech für vollständigen Wasserablauf, mit umlaufender Tropfkante, Dachüberstand seitlich 50 mm. Serienmäßig umlaufend vollverzinkte Tropfleiste lose beigelegt.

 A.002:
Grundrahmen inkl. Tropfleiste für RLT Geräte lose in Einzelteilen:

Grundrahmen ist für die Stabilität des RLT Gerätes nicht notwendig. Grundrahmen geeignet für Innen- und Außenaufstellung aus feuerverzinktem, umlaufendem C-Profil mit hoher Stabilität inklusiv dem zur Grundrahmenmontage nötigen Montagematerial. Einfache Montage durch vorzentrierte Bohrungen und geprägten Bezeichnungen auf den Profilen und Verbindungsblechen gemäß individueller Grundrahmenzeichnung. C–Profil nach außen offen, bei statischer Erfordernis mit Quertraversen als Verstärkung. Bei Verwendung als Dachrahmen mit wetterfester Abdichtung zum RLT Gerät (lose beiliegend), unten glatt, zum Anbringen der Dachhaut geeignet. Grundrahmenhöhe, siehe technische Daten. Die Montage sowie die Befestigung auf dem Untergrund inklusiv der umlaufenden Dämpfungselemente erfolgen bauseits.
Zuluft

A.003: Außen-, Misch-, Fortluft- oder Ansaugteil

A.004:
Korrosionsbeständige, 3-dimensionale wärmeisolierte Edelstahl-Kondensatwanne, Material Werkstoff Nr. 1.4301 (X5CrNi18-10) gemäß VDI 6022 und 3803 mit allseitigem 3-D Gefälle zum im Geräterahmen integrierten seitlichen Ablaufstutzen 1 ¼" für kontinuierliche vollständige Abführung von Kondensat, mit Eignungsnachweis durch TÜV-Süd.
A.005: Jalousieklappe nach DIN EN 1751 Dichtigkeitsklasse 4, gemäß DIN 1946 T4, mit gegenläufig gekoppelten, kunststoffgelagerten Profillamellen aus Aluminium. Lamellen mit Dichtlippen. Klappenausführung, abhängig von der Klappenposition, entsprechend der in der DIN 1946/T4 geforderten Materialpaarung. Klappenstellung von außen an der Klappe erkennbar.

A.006:
Lamellenhaube mit TA für ansaugseitigen Anbau .
Lamellenhaube in kurzer Baulänge aus verzinktem Stahlblech zum optimalen Schutz des Gerätes vor Wettereinflüssen. Zum seitlichen ansaugseitigem Anbau an das Gerät. Integriertes Schutzgitter gegen Verschmutzung, Eindringen von Kleintieren oder Beschädigung nach EN 13053 und VDI 3803
Tropfenabscheider in der Haube integriert, dadurch freier Luftstrom innerhalb des Klimagerätes. Platzsparende Revision des Tropfenabscheiders ohne Öffnung des Gerätes durch Pull&Clean-Technik: Abnehmbarer Deckel auf beiden Seiten der Haube für optimalen Zugang von mehreren Seiten und mehrteiliger Aufbau des Tropfenabscheiders für platzsparende Herausnahme der Tropfenabscheiderelemente. Optional innen und außen pulverbeschichtet in wählbarer RAL-Farbe.

A.007:
Revisionstür 50 mm dick. Revisionstür mit außenliegenden Scharnieren. Tür mit Werkzeug und integrierter Griffleiste zu öffnen, Anpressdruck durch Drehverschluss einstellbar. Die Tür garantiert durch die Kaskadierung mehrerer spezieller Dichtungen die Dichtheitsklasse L1 nach DIN EN 1886 gegen Über- und Unterdruck. Revisionstür bestehend aus thermisch entkoppeltem Innen- und Außenelement. Innenelement pulverbeschichet (min. 60µm). Zwischen Innen- und Außenelement eingelegte hochwertige Mineralwollisolierung, Baustoffklasse A1 (nicht brennbar) nach DIN 4102, allseits metallisch eingeschlossen. Thermische und schalltechnische Eigenschaften wie Verkleidungsplatten mit eingelegter Isolierung. Druckseitige Türen sind mit automatischer "Fangvorrichtung" am Griff ausgerüstet.

A.008:
Hygieneschauöffnung mit wärmeisolierter Doppelscheibe aus glasklarem, alterungs-und desinfektionsmittelbeständigem Kunststoff, mind. Ø 150 mm.

A.009:
Feuchtraum-Leuchte mit LED-Leuchtmittel, 230 V AC; 9W, ca. 1080 Lumen; Schutzart IP65.

A.010:
Decke-,Seiten- Paneele innen pulverbeschichtet, Farbton nach RAL, Schichtdicke mind. 60µm.
Produktserie:
INVERPUL PE/P/Q Serie 111, Zulassung GSB 152g und Qualicoat P-0554
INVERPUL PE/P/M Serie 125, Zulassung GSB 152f und Qualicoat P-0587

Trägermaterial verzinktes Stahlblech.
Etablierte Vorbehandlungsvariante für Pulverlack-Beschichtungen:
Entfettung/Eisenphosphatierung (Gardobond A 4932) und gepulvert.

Einsetzbar bei hohen Korrosionsbelastungen der Gruppe C4 nach DIN EN ISO 12944-2

A.011:
Paneele außen pulverbeschichtet, Farbton nach RAL, Schichtdicke mind 60 µm.
Produktserie:
INVERPUL PE/P/Q Serie 111, Zulassung GSB 152g und Qualicoat P-0554
INVERPUL PE/P/M Serie 125, Zulassung GSB 152f und Qualicoat P-0587

Trägermaterial verzinktes Stahlblech.
Etablierte Vorbehandlungsvariante für Pulverlack-Beschichtungen:
Entfettung/Eisenphosphatierung (Gardobond A 4932) und gepulvert.

Einsetzbar bei hohen Korrosionsbelastungen der Gruppe C4 nach DIN EN ISO 12944-2

A.012:
Boden- Paneele innen aus Edelstahl,  Material Werkstoff Nr. 1.4301 (X5CrNi18-10).

A.013:
Kurztaschenfilterteil

A.014:
Kompaktfilter Einsätze, Güteklasse siehe technische Daten, als Einschubfilter in V-Form. Filter bestehend aus gefaltetem, abriebfestem Filtermaterial, mit antibakteriellen Eigenschaften nach DIN EN ISO 846 A/C. Rahmen aus recycelbarem, voll veraschbarem Kunststoff. Brandverhalten nach DIN 53438 Klasse F1.
Feuchtigkeitsbeständig bis 100 % relative Feuchte, Temperaturbeständigkeit von -30 °C bis +60 °C.

A.015: Ersatzfilter

A.016:
Filterrahmen aus Edelstahl allseitig spaltfrei angepresst, vollflächige Filteranströmung durch filtermaßoptimierten Gerätequerschnitt. Hohe Anpresskraft durch Edelstahlfederbügel.
»Siehe A.007: Revisionstür 50 mm dick. Revisionstür mit außenliegenden ..
»Siehe A.008: Hygieneschauöffnung mit wärmeisolierter Doppelscheibe

A.017: Differenzdruckschalter montiert.

A.018:
Zeigermanometer montiert.
»Siehe A.010: Decke-,Seiten- Paneele innen pulverbeschichtet, Farbton nach RAL, Schichtdicke ..
»Siehe A.011: Paneele außen pulverbeschichtet, Farbton nach RAL, Schichtdicke ..
»Siehe A.012: Boden- Paneele innen aus Edelstahl,

A.019: Schalldämpferteil

A.020:
Mit Mineralfaserkulissen (geprüft nach DIN EN ISO 7235), Baustoffklasse A2 (nicht brennbar nach DIN 4102), die halbseitig mit Absorptions- und Reflexionsmaterial versehen sind, in verzinktem Stahlblechrahmen eingefasst, wasserabweisende, bis 20m/sec abriebfeste, reinigbare Oberflächen. Oberfläche des Absorptionsmaterials mit Glasseidenvlies kaschiert.

A.021:
Schalldämpferkulissen aus hygienischen Gründen zur Reinigung leicht demontierbar über bedienerfreundliches Drehbefestigungssystem.
Schalldämpferkulissen mit Flip & Clean - Technologie ohne Einzelverschraubung der Kulissen zur besonders einfachen Demontage nach VDI 6022. Minimierter Verschraubungsaufwand durch bedienerfreundliches Drehbefestigungssystem.

A.022:
Kulissen zusätzlich beschichtet. Beschichtungsstärke mind. 60µm. Farbe Anthrazitgrau RAL 7016.
»Siehe A.010: Decke-,Seiten- Paneele innen pulverbeschichtet, Farbton nach RAL, Schichtdicke ..
»Siehe A.011: Paneele außen pulverbeschichtet, Farbton nach RAL, Schichtdicke ..
»Siehe A.012: Boden- Paneele innen aus Edelstahl

A.023:
Leerteil 509 mm
»Siehe A.007: Revisionstür 50 mm dick. Revisionstür mit außenliegenden ..
»Siehe A.008: Hygieneschauöffnung mit wärmeisolierter Doppelscheibe aus glasklarem, alterungs-und ..
»Siehe A.009: Feuchtraum-Leuchte mit LED-Leuchtmittel, 230 V AC; 9W, ..
»Siehe A.010: Decke-,Seiten- Paneele innen pulverbeschichtet, Farbton nach RAL, Schichtdicke ..
»Siehe A.011: Paneele außen pulverbeschichtet, Farbton nach RAL, Schichtdicke ..
»Siehe A.012: Boden- Paneele innen aus Edelstahl,

A.024: Ventilatorteil

A.025:
Hochleistungs-Radial-Ventilatormodul, einseitig saugend mit Direktantrieb über EC Motor 3 x 400 V, 50 Hz. Ventilatoreinheit zum Einsatz in Hygienegeräten zusätzlich beschichtet.
2D-Radiallaufrad mit Umlaufdiffusor aufgebaut auf einen elektronisch kommutierten Außenläufermotor mit integrierter Elektronik.
Rückwärts gekrümmte Laufradschaufeln. Strömungsoptimierte Einströmdüse mit Druckentnahmestutzen aus verzinktem und zusätzlich beschichtetem Stahlblech. Komplette Einheit statisch und dynamisch ausgewuchtet gemäß DIN ISO 21940-11 auf Wuchtgüte G 6.3 in zwei Ebenen;
EC-Außenläufermotor mit wartungsfreien Kugellagern mit Langzeitschmierung, Breitspannungseingang 380-480 V, 50/60 Hz. Einheit an allen üblichen EVU-Netzen bei einheitlicher Luftleistung einsetzbar. Optimierte Motortechnik, Sanftanlauf, integrierte Strombegrenzung.
Steuerleitung (0-10V oder 4-20mA), Versorgungsspannung und potentialfreier Störmeldekontakt (250V/ 2A)  auf montagefreundlichen und robusten Klemmkasten außen am RLT-Gerät herausgeführt. Äußerst kompakt aufgebaute Elektronik mit einstellbarem PID-Regler, erfüllt alle erforderlichen EMV-Richtlinien und alle Anforderungen bezüglich Netzrückwirkungen.
Keine aufwändige Installation mit geschirmter Leitung notwendig. Sehr geräuscharme Kommutierungslogik, 100 % regelbar.
Schutzart IP 54, Isolationsklasse F.
Energieeffizienzklasse IE4 gemäß IEC/TS 60034-30 Entwurf März 2012.
Maximal zulässige Lufttemperatur 40 °C bei Nennleistung.

Schutzeinrichtungen:
- Blockierschutz
- Sanftanlauf der Motoren
- Netzunterspannungserkennung
- Übertemperaturschutz der Elektronik und des Motors
- Kurzschlussschutz
- Funktionsgetestet

A.026:
Klemmkasten mit integriertem Reparaturschalter im Kunststoffgehäuse. Reparaturschalter allpolig, montiert und verdrahtet. Schutzart mind. IP 55.
Schalter mit bauseitigem Vorhängeschloss abschließbar. Schaltergriff innen zusätzlich mit eingefetteter Dichtung.  Gehäusedichtungsgummi eingeklebt.
Schaltbild und Leistungsschild innen im Gehäuse beigelegt / angeklebt.
UV-Beständigkeit ist gewährleistet.
Der Klemmkasten entspricht allen Anforderungen der auf dieses Produkt anwendbaren EG-Richtlinien wie EN 60947-3, EN 60529, EN 60695.
»Siehe A.008: Hygieneschauöffnung mit wärmeisolierter Doppelscheibe aus glasklarem, alterungs-und ..
»Siehe A.009: Feuchtraum-Leuchte mit LED-Leuchtmittel, 230 V AC; 9W, ..
»Siehe A.007: Revisionstür 50 mm dick. Revisionstür mit außenliegenden ..
»Siehe A.018: Zeigermanometer montiert.

A.027:
Volumenstrommessleitung auf aussenliegende Messstutzen geführt
»Siehe A.010: Decke-,Seiten- Paneele innen pulverbeschichtet, Farbton nach RAL, Schichtdicke ..
»Siehe A.011: Paneele außen pulverbeschichtet, Farbton nach RAL, Schichtdicke ..
»Siehe A.012: Boden- Paneele innen aus Edelstahl,

A.028: Hocheffizienter Plattenwärmetauscher stehend
A.029:
Rekuperative Wärme- und Kälterückgewinnung gemäß VDI 2071 in hocheffizienter Ausführung mittels korrosionsbeständiger Spezial-Aluminiumplatten zur Nutzung der in der Abluft enthaltenen sensiblen und latenten Wärmenergie.
Ausführung des Plattenpaketes: silikonfrei; temperaturbeständig bis 90 °C
Die Platten haben untereinander eine formschlüssige Falzverbindung;
dadurch ergibt sich für den Lufteintritt und -austritt eine mehrfache Materialstärke.
Die Ecken des Tauscherpaketes werden mit Dichtmasse in den besonders stabilen Aluminium-Strangpresshohlprofilen des Gehäuses verklebt. Die Seitenwände aus Aluzinc-Blech sind bündig mit diesen verschraubt.
Die technischen Daten sind durch Eurovent zertifiziert.
Die Eignung der Tauscher zum Einsatz in der allgemeinen Raumlufttechnik und im Krankenhausbereich ist durch das Institut für Lufthygiene ILH Berlin zertifiziert.
Außen- und Fortluft werden getrennt geführt.

A.030:
Bypassklappe luftdicht ausgeführt in Dichtigkeitsklasse 2 (nach DIN EN 1751) auf der Außenluftseite, mit profilierten, gegenläufigen Lamellen zur Leistungs- und Reifschutzregelung. Spezielle Federstahlanpressvorrichtung sorgt für geringste Drehmomente. Klappenstellung durch Kerbung außen an der Klappe sichtbar, keine Hebel zur Kraftübertragung notwendig. Keine Zahnräder im Luftstrom, dadurch für erhöhte Hygieneanforderungen geeignet.

A.031:
Jalousieklappe nach DIN EN 1751 Dichtigkeitsklasse 2, gemäß DIN 1946 T4, mit gegenläufig gekoppelten, kunststoffgelagerten Profillamellen aus Aluminium. Lamellen mit Dichtlippen. Klappenausführung, abhängig von der Klappenposition, entsprechend der in der DIN 1946/T4 geforderten Materialpaarung. Klappenstellung von außen an der Klappe erkennbar.
»Siehe A.004: Korrosionsbeständige, 3-dimensionale wärmeisolierte Edelstahl-Kondensatwanne,
»Siehe A.004: Korrosionsbeständige, 3-dimensionale wärmeisolierte Edelstahl-Kondensatwanne,
»Siehe A.007: Revisionstür 50 mm dick. Revisionstür mit außenliegenden ..
»Siehe A.007: Revisionstür 50 mm dick. Revisionstür mit außenliegenden ..
»Siehe A.007: Revisionstür 50 mm dick. Revisionstür mit außenliegenden ..
»Siehe A.009: Feuchtraum-Leuchte mit LED-Leuchtmittel, 230 V AC; 9W, ..
»Siehe A.010: Decke-,Seiten- Paneele innen pulverbeschichtet, Farbton nach RAL, Schichtdicke ..
»Siehe A.011: Paneele außen pulverbeschichtet, Farbton nach RAL, Schichtdicke ..
»Siehe A.012: Boden- Paneele innen aus Edelstahl,  Material Werkstoff ..

A.032: Kühlerteil
A.033:
mit ausziehbarem Luftkühler Cu/Al, Lamellenabstand nach VDI 3803. Rohre aus Cu mit aufgepressten, optimierten und profilierten Hochleistungslamellen, Sammler aus Kupfer, eingebaut in einen Stahlblechrahmen geeignet für Pumpen-Kaltwasserbetrieb. Anschlüsse mit Zollgewinde. Wanddurchführung geschlossenporig isoliert.
Zulässiger Betriebsüberdruck 16 bar, Prüfdruck 30 bar.
A.034: Einschubschienen aus Edelstahl, Material Werkstoff Nr. 1.4301 (X5CrNi18-10).
»Siehe A.004: Korrosionsbeständige, 3-dimensionale wärmeisolierte Edelstahl-Kondensatwanne,
»Siehe A.010: Decke-,Seiten- Paneele innen pulverbeschichtet, Farbton nach RAL,
»Siehe A.011: Paneele außen pulverbeschichtet, Farbton nach RAL,
»Siehe A.012: Boden- Paneele innen aus Edelstahl,
»Siehe A.023: Leerteil 509 mm
»Siehe A.007: Revisionstür 50 mm dick. Revisionstür mit außenliegenden ..
»Siehe A.008: Hygieneschauöffnung mit wärmeisolierter Doppelscheibe aus glasklarem, alterungs-und ..
»Siehe A.009: Feuchtraum-Leuchte mit LED-Leuchtmittel, 230 V AC; 9W, ..
»Siehe A.010: Decke-,Seiten- Paneele innen pulverbeschichtet, Farbton nach RAL, Schichtdicke ..
»Siehe A.011: Paneele außen pulverbeschichtet, Farbton nach RAL, Schichtdicke ..
»Siehe A.012: Boden- Paneele innen aus Edelstahl,
»Siehe A.013: Kurztaschenfilterteil
»Siehe A.014: Kompaktfilter Einsätze,
»Siehe A.015: Ersatzfilter
»Siehe A.016: Filterrahmen aus Edelstahl allseitig spaltfrei angepresst,
»Siehe A.017: Differenzdruckschalter montiert.
»Siehe A.018: Zeigermanometer montiert.
»Siehe A.010: Decke-,Seiten- Paneele innen pulverbeschichtet, Farbton nach RAL, Schichtdicke ..
»Siehe A.011: Paneele außen pulverbeschichtet, Farbton nach RAL, Schichtdicke ..
»Siehe A.012: Boden- Paneele innen aus Edelstahl,

A.035: Leerteil 407 mm
»Siehe A.031: Jalousieklappe nach DIN EN 1751 Dichtigkeitsklasse 2, ..
A.036:
Dämmrahmen:
körperschallisolierende Verbindung, keine metallene Verbindung zwischen Gerät und Luftkanal, mit elastischer Dichtung aus synthetischem Kunststoff, glatt behautet, ohne offene Poren. Dichtung desinfektionsmittel- und alterungsbeständig, mit Gegenflansch für Kanalanschluss, B = 70 mm
Gegenrahmen sendzimierverzinkt.

A.037: Potentialausgleich nach DIN-EN 60204, montiert
A.038: Dämmrahmen zusätzlich pulverbeschichtet, min. 60µm

A.039:
LüAR-Gitter gemäß Muster Lüftungsanlagenrichtlinie (M-LüAR). Das LüAR-Gitter dient zur Sicherstellung, dass keine Teile aus brennbaren Baustoffen, wie zum Beispiel nach Filtermedien oder Tropenabscheidern, in den Zuluftstrom mitgeführt werden.
»Siehe A.007: Revisionstür 50 mm dick. Revisionstür mit außenliegenden ..
»Siehe A.008: Hygieneschauöffnung mit wärmeisolierter Doppelscheibe aus glasklarem, alterungs-und ..
»Siehe A.009: Feuchtraum-Leuchte mit LED-Leuchtmittel, 230 V AC; 9W, ..
»Siehe A.010: Decke-,Seiten- Paneele innen pulverbeschichtet, Farbton nach RAL, Schichtdicke ..
»Siehe A.011: Paneele außen pulverbeschichtet, Farbton nach RAL,

Abluft
A.040: Leerteil 712 mm
»Siehe A.005: Jalousieklappe nach DIN EN 1751 Dichtigkeitsklasse 4, ..
»Siehe A.036: Dämmrahmen: körperschallisolierende Verbindung, keine metallene Verbindung zwischen ..
»Siehe A.037: Potentialausgleich ..
»Siehe A.038: Dämmrahmen zusätzlich pulverbeschichtet, min. 60µm
»Siehe A.007: Revisionstür 50 mm dick. Revisionstür mit außenliegenden ..
»Siehe A.008: Hygieneschauöffnung mit wärmeisolierter Doppelscheibe aus glasklarem, alterungs-und ..
»Siehe A.009: Feuchtraum-Leuchte mit LED-Leuchtmittel, 230 V AC; 9W, ..
»Siehe A.010: Decke-,Seiten- Paneele innen pulverbeschichtet, Farbton nach RAL, Schichtdicke ..
»Siehe A.011: Paneele außen pulverbeschichtet, Farbton nach RAL, Schichtdicke ..
»Siehe A.012: Boden- Paneele innen aus Edelstahl,  Material Werkstoff ..
»Siehe A.013: Kurztaschenfilterteil
»Siehe A.014: Kompaktfilter Einsätze, Güteklasse siehe technische Daten, als ..
»Siehe A.015: Ersatzfilter
»Siehe A.007: Revisionstür 50 mm dick. Revisionstür mit außenliegenden ..
»Siehe A.008: Hygieneschauöffnung mit wärmeisolierter Doppelscheibe aus glasklarem, alterungs-und ..
»Siehe A.017: Differenzdruckschalter montiert.
»Siehe A.018: Zeigermanometer montiert.
»Siehe A.010: Decke-,Seiten- Paneele innen pulverbeschichtet, Farbton nach RAL, Schichtdicke ..
»Siehe A.011: Paneele außen pulverbeschichtet, Farbton nach RAL, Schichtdicke ..
»Siehe A.012: Boden- Paneele innen aus Edelstahl,  Material Werkstoff ..
»Siehe A.035: Leerteil 407 mm
»Siehe A.007: Revisionstür 50 mm dick. Revisionstür mit außenliegenden ..
»Siehe A.008: Hygieneschauöffnung mit wärmeisolierter Doppelscheibe aus glasklarem, alterungs-und ..
»Siehe A.009: Feuchtraum-Leuchte mit LED-Leuchtmittel, 230 V AC; 9W, ..
»Siehe A.010: Decke-,Seiten- Paneele innen pulverbeschichtet, Farbton nach RAL, Schichtdicke ..
»Siehe A.011: Paneele außen pulverbeschichtet, Farbton nach RAL, Schichtdicke ..
»Siehe A.012: Boden- Paneele innen aus Edelstahl,  Material Werkstoff ..
»Siehe A.024: Ventilatorteil
»Siehe A.025: Wolf Hochleistungs-Radial-Ventilatormodul, einseitig saugend mit Direktantrieb über ..
»Siehe A.026: Klemmkasten mit integriertem Reparaturschalter im Kunststoffgehäuse. Reparaturschalter ..
»Siehe A.008: Hygieneschauöffnung mit wärmeisolierter Doppelscheibe aus glasklarem, alterungs-und ..
»Siehe A.009: Feuchtraum-Leuchte mit LED-Leuchtmittel, 230 V AC; 9W, ..
»Siehe A.007: Revisionstür 50 mm dick. Revisionstür mit außenliegenden ..
»Siehe A.018: Zeigermanometer montiert.
»Siehe A.027: Volumenstrommessleitung auf aussenliegende Messstutzen geführt
»Siehe A.010: Decke-,Seiten- Paneele innen pulverbeschichtet, Farbton nach RAL, Schichtdicke ..
»Siehe A.011: Paneele außen pulverbeschichtet, Farbton nach RAL, Schichtdicke ..
»Siehe A.012: Boden- Paneele innen aus Edelstahl,  Material Werkstoff ..
»Siehe A.019: Schalldämpferteil
»Siehe A.020: Mit Mineralfaserkulissen (geprüft nach DIN EN ISO ..
»Siehe A.021: Schalldämpferkulissen aus hygienischen Gründen zur Reinigung leicht ..
»Siehe A.022: Kulissen zusätzlich beschichtet. Beschichtungsstärke mind. 60µm. Farbe ..
»Siehe A.010: Decke-,Seiten- Paneele innen pulverbeschichtet, Farbton nach RAL, Schichtdicke ..
»Siehe A.011: Paneele außen pulverbeschichtet, Farbton nach RAL, Schichtdicke ..
»Siehe A.012: Boden- Paneele innen aus Edelstahl,  Material Werkstoff ..
»Siehe A.003: Außen-, Misch-, Fortluft- oder Ansaugteil
»Siehe A.005: Jalousieklappe nach DIN EN 1751 Dichtigkeitsklasse 4, ..
»Siehe A.036: Dämmrahmen: körperschallisolierende Verbindung, keine metallene Verbindung zwischen ..
»Siehe A.037: Potentialausgleich ..
»Siehe A.038: Dämmrahmen zusätzlich pulverbeschichtet, min. 60µm
»Siehe A.007: Revisionstür 50 mm dick. Revisionstür mit außenliegenden ..
»Siehe A.008: Hygieneschauöffnung mit wärmeisolierter Doppelscheibe aus glasklarem, alterungs-und ..
»Siehe A.009: Feuchtraum-Leuchte mit LED-Leuchtmittel, 230 V AC; 9W, ..
»Siehe A.010: Decke-,Seiten- Paneele innen pulverbeschichtet, Farbton nach RAL, Schichtdicke ..
»Siehe A.011: Paneele außen pulverbeschichtet, Farbton nach RAL, Schichtdicke ..
»Siehe A.012: Boden- Paneele innen aus Edelstahl,  Material Werkstoff ..
  Zubehör
»Siehe A.018: Zeigermanometer montiert.
Hinweise
Gerät wurde nach DIN EN 1946-4 und VDI 6022 geplant
Angebot 98824065 / _011
  Zuluft

(1) Fortluftteil/Leerteil

Klappe Luftdichtigkeitsklasse K4 Hygiene V2A-Rahmen, S innenliegend, 510 x 815 / 7 Nm Antriebsmoment / Antriebsachse 15 x 15 mm  Beschichtung Decke Seite Innen mit Rahmen Stege Verkehrsweiß RAL 9016 / Beschichtung Aussen mit Rahmen Stege Verkehrsweiß RAL 9016 / Edelstahlblech V2A Boden / Aufkleber für Funktionseinheit / Wanne Edelstahl 1008 KGT / Kondensatablauf: DN32, 1 1/4 Zoll / Revisionstüre, Türfeststeller-Einrasthebel V2A / Schauöffnung, Schauöffnung in Hygieneausführung / Beleuchtung, 230 Volt Feuchtraum-Leuchte LED 9W, montiert und verdrahtet / / (2) Filter ISO ePM1 60% / / \| 5 \| Pa \| \| / \| --- \| --- \| --- \| / \| Lamellenhaube A/D mit Tropfenabscheider \| \| Druckverlust \| / \| 43 \| Pa \| \| / \| EN ISO 16890 \| ISO ePM1 60% \| Anfangswiderstand \| / \| 48 \| Pa \| Auslegewiderstand \| / \| 96 \| Pa \| Enddruckdifferenz \| / / Beschichtung Decke Seite Innen mit Rahmen Stege Verkehrsweiß RAL 9016 / Beschichtung Aussen mit Rahmen Stege Verkehrsweiß RAL 9016 / Edelstahlblech V2A Boden / Aufkleber für Funktionseinheit / Differenzdruckschalter A2G-40 montiert / Zeigermanometer 0 - 500 montiert in Paneel / Revisionstüre / Kompaktfilter V-Form F7 / Ersatz Kompaktfilter V-Form Einsätze / Filterrahmen geklipst, Edelstahl, Filter geklipst / Revisionstüre, Türfeststeller-Einrasthebel V2A / Schauöffnung, Schauöffnung in Hygieneausführung / / (3) Schalldämpfer Typ 11 / / \| Pa \| Energieverbrauch (Eurovent 4/21: not certified) \| 782 \| / \| --- \| --- \| --- \| / \| kWh \| Filterfläche \| \| / \| 33 \| Beschichtung Decke Seite Innen mit Rahmen Stege Verkehrsweiß RAL 9016 / Beschichtung Aussen mit Rahmen Stege Verkehrsweiß RAL 9016 / Edelstahlblech V2A Boden / Aufkleber für Funktionseinheit / Kulissen lackiert / Typ 11 Kulissen, Schalldämpferkulisse mit Glasseidenvlieskaschierung Typ 11 / Schalldämpferkulissen ausbaubar für Kulissentiefe 230 mm / / (4) Leerteil 509 / Beschichtung Decke Seite Innen mit Rahmen Stege Verkehrsweiß RAL 9016 / Beschichtung Aussen mit Rahmen Stege Verkehrsweiß RAL 9016 / Edelstahlblech V2A Boden / Aufkleber für Funktionseinheit / Revisionstüre, Türfeststeller-Einrasthebel V2A / Schauöffnung, Schauöffnung in Hygieneausführung / Beleuchtung, 230 Volt Feuchtraum-Leuchte LED 9W, montiert und verdrahtet / / (5) Ventilator, Laufrad - EC Motor / / \\| \\| Auslegewiderstand \\| 23 \\| / \\| --- \\| --- \\| --- \\| / \\| Pa \\| Einfügungsdämpfung \\| \\| / \\| Hz \\| 63 \\| 125 \\| / \\| 250 \\| 500 \\| 1K \\| / \\| 2K \\| 4K \\| 8K \\| / \\| dB \\| 4 \\| 8 \\| / \\| 18 \\| 21 \\| \\| / \\| 23 \\| 17 \\| \\| / \\| 13 \\| 14 \\| \\| / \\| Luftmenge \\| 4800 \\| m³/h \\| / \\| Pressung extern \\| 450 \\| Pa \\| / \\| Pressung Ventilatorteil \\| 5 \\| Pa \\| / \\| Pressung intern \\| 574 \\| Pa \\| / \\| Pressung dynamisch \\| 26 \\| Pa \\| / \\| Pressung gesamt \\| 1055 \\| Pa \\| / \\| Ventilatortyp \\| VMH450-2,73/400EC-2040-M \\| Variante \\| / \\| 50703824065 \\| Ventilator-Drehzahl \\| 1799 \\| / \\| 1/min \\| max. Ventilator-Drehzahl \\| 2040 \\| / \\| 1/min \\| Wirkungsgrad Gesamt \\| 59,8 \\| / \\| % \\| Motor-Stromaufnahme \\| 3,16 \\| / \\| A \\| Max. Motor-Strom \\| 4,20 \\| / \\| A \\| Max. Motor-Leistung \\| 2,73 \\| / \\| kW \\| Motor-Spannung \\| 3*400 \\| / \\| V \\| Steuerspannung \\| 8,43 \\| / \\| V \\| K-Wert \\| 240 \\| / \\| \\| Energieeffizienzklasse \\| entspricht IE5 \\| / \\| \\| Beschichtung Decke Seite Innen mit Rahmen Stege Verkehrsweiß RAL 9016 / Beschichtung Aussen mit Rahmen Stege Verkehrsweiß RAL 9016 / Edelstahlblech V2A Boden / Aufkleber für Funktionseinheit / Zeigermanometer 0 - 1600 Pa angebaut / Volumenstrommessleitung auf aussenliegende Messstutzen geführt / Aufbau-Klemmkasten mit Rep. Schalter mont. u. verd., AR 4/5,5 / Schauöffnung, Schauöffnung in Hygieneausführung / Beleuchtung, 230 Volt Feuchtraum-Leuchte LED 9W, montiert und verdrahtet / Revisionstüre, Revisionstüre druckseitig, Türfeststeller-Einrasthebel V2A / / (6) Hocheffiziente Plattenwärmetauscher stehend / / \\\| 1,91 \\\| kW \\\| \\\| / \\\| --- \\\| --- \\\| --- \\\| / \\\| aufg. el. Wirkleistung bei P_SFP Bedingungen \\\| 1,65 \\\| kW \\\| / \\\| P_SFP (Spezific Fan Power) \\\| 1,24 \\\| kW/(m³/s) \\\| / \\\| P_SFP (Spezific Fan Power) \\\| 0,344 \\\| W/(m³/h) \\\| / \\\| Type \\\| 2137960 \\\| \\\| / \\\| SFP Klasse (EN 16798-3) \\\| SFP2 \\\| \\\| / \\\| \\\| P-Klasse (EN 13053) Pm ref: 2,43 kW \\\| P1 \\\| / \\\| \\\| Luftdichte \\\| 1,2 \\\| / \\\| kg/m³ \\\| Hz \\\| 63 \\\| / \\\| 125 \\\| 250 \\\| 500 \\\| / \\\| 1K \\\| 2K \\\| 4K \\\| / \\\| 8K \\\| Lw(A) saugs \\\| 45 \\\| / \\\| 63 \\\| 72 \\\| 74 \\\| / \\\| 73 \\\| 72 \\\| 69 \\\| / \\\| 65 \\\| Lw(A) drucks \\\| 49 \\\| / \\\| 66 \\\| 74 \\\| 79 \\\| / \\\| 81 \\\| 79 \\\| 74 \\\| / \\\| 69 \\\| \\\| Außenluftvorwärmung (WRG) \\\| / \\\| \\\| Außenluft-Temperatur \\\| -12,0 \\\| / \\\| °C \\\| Relative Feuchte der Außenluft \\\| 90 \\\| / \\\| % \\\| Abluft-Temperatur \\\| 21,0 \\\| / \\\| °C \\\| Relative Feuchte der Abluft \\\| 35,0 \\\| / \\\| % \\\| Daten bezogen auf Außenlufttemperatur \\\| \\\| / \\\| \\\| Tiefste Außenlufttemperatur \\\| -8,0 \\\| / \\\| °C \\\| Zuluft-Temperatur \\\| 14,3 \\\| / \\\| °C \\\| Beschichtung Decke Seite Innen mit Rahmen Stege Verkehrsweiß RAL 9016 / Beschichtung Aussen mit Rahmen Stege Verkehrsweiß RAL 9016 / Edelstahlblech V2A Boden / Aufkleber für Funktionseinheit / Wärmetauscher, KGXD mit Bypaß, Plattenpaket SV-120/AX/0750", Plattenpaket korrosionsgeschützt / Bypaßklappe Luftdichtheitsklasse 2 nach DIN EN 1751 / 15 Nm Antriebsmoment / Antriebsachse 15 x 15 mm, Klappe Hygieneausführung K2 / 2 x Kondensatwanne, Wanne mit Kondensatablauf, Wanne Edelstahl 1010 / 2 x Kondensatablauf: DN32, 1 1/4 Zoll / Revisionstüre, Türfeststeller-Einrasthebel V2A / 2 x Revisionstüre, Revisionstüre druckseitig, Türfeststeller-Einrasthebel V2A / Beleuchtung, 230 Volt Feuchtraum-Leuchte LED 9W, montiert und verdrahtet / / (7) Kühlerteil / / 12 % Einsatz als Erhitzer im Change-over-Betrieb / / \\\\\| 74 \\\\\| % \\\\\| Rückwärmezahl \\\\\| / \\\\\| --- \\\\\| --- \\\\\| --- \\\\\| / \\\\\| 80 \\\\\| % \\\\\| Wärmeleistung \\\\\| / \\\\\| 42,4 \\\\\| kW \\\\\| Kondensatanfall \\\\\| / \\\\\| 10,0 \\\\\| kg/h \\\\\| Fortluft-Temperatur \\\\\| / \\\\\| -0,3 \\\\\| °C \\\\\| Druckverlust Zuluft (Standarddichte Rho 1,2) \\\\\| / \\\\\| 151 \\\\\| Pa \\\\\| Druckverlust Abluft (Standarddichte Rho 1,2) \\\\\| / \\\\\| 151 \\\\\| Pa \\\\\| el. Leistung aufgrund DV \\\\\| / \\\\\| 0,60 \\\\\| kW \\\\\| Leistungsziffer \\\\\| / \\\\\| 36,80 \\\\\| \\\\\| Energieeffizienz \\\\\| / / Beschichtung Decke Seite Innen mit Rahmen Stege Verkehrsweiß RAL 9016 / Beschichtung Aussen mit Rahmen Stege Verkehrsweiß RAL 9016 / Edelstahlblech V2A Boden / Aufkleber für Funktionseinheit / 2 x Einschubschienen Edelstahl V2A / Wanne Edelstahl 1006 KGT / Kondensatablauf: DN32, 1 1/4 Zoll / / (8) Leerteil 509 / Beschichtung Decke Seite Innen mit Rahmen Stege Verkehrsweiß RAL 9016 / Beschichtung Aussen mit Rahmen Stege Verkehrsweiß RAL 9016 / Edelstahlblech V2A Boden / Aufkleber für Funktionseinheit / Revisionstüre, Revisionstüre druckseitig, Türfeststeller-Einrasthebel V2A / Schauöffnung, Schauöffnung in Hygieneausführung / Beleuchtung, 230 Volt Feuchtraum-Leuchte LED 9W, montiert und verdrahtet / / (9) Filter ISO ePM1 80% / / \\\\\| % \\\\\| WRG Klasse gem. EN 13053/2020 \\\\\| \\\\\| / \\\\\| --- \\\\\| --- \\\\\| --- \\\\\| / \\\\\| H2 \\\\\| \\\\\| max. Leckagerate \\\\\| / \\\\\| 0,25 \\\\\| % \\\\\| @@_@`@@`@a@@a@dd@ee@LrLr@@33@/ Arial8ÿ` Arial8ÿ` /@¼ÿÿÿÿÿÿÿÿPLriebumpoÿÿÿÿÿÿÿÿÿÿÿÿýÿ Arial8ÿ`ÿÿÿ¼@»¿Wärmebereitstellungsgrad (ermittelt nach der Formel des Passivhausinstitutes) \\\\\| / \\\\\| 81,6 \\\\\| % \\\\\| im Abtaubetrieb (ca. 3.5 °C FOL) \\\\\| / \\\\\| \\\\\| Zuluft-Temperatur \\\\\| 7,3 \\\\\| / \\\\\| °C \\\\\| Type \\\\\| 2979008 \\\\\| / / Beschichtung Decke Seite Innen mit Rahmen Stege Verkehrsweiß RAL 9016 / Beschichtung Aussen mit Rahmen Stege Verkehrsweiß RAL 9016 / Edelstahlblech V2A Boden / Aufkleber für Funktionseinheit / Differenzdruckschalter A2G-40 montiert / Zeigermanometer 0 - 500 montiert in Paneel / Revisionstüre / Kompaktfilter V-Form F9 / Ersatz Kompaktfilter V-Form Einsätze / Filterrahmen geklipst, Edelstahl, Filter geklipst / / (10) Leerteil 407 / / \\\\\| Außenluftvorkühlung (WRG) \\\\\| \\\\\| Außenluft-Temperatur \\\\\| / \\\\\| --- \\\\\| --- \\\\\| --- \\\\\| / \\\\\| 34,0 \\\\\| °C \\\\\| Relative Feuchte der Außenluft \\\\\| / / Beschichtung Decke Seite Innen mit Rahmen Stege Verkehrsweiß RAL 9016 / Beschichtung Aussen mit Rahmen Stege Verkehrsweiß RAL 9016 / Edelstahlblech V2A Boden / Aufkleber für Funktionseinheit / Dämmrahmen, Q / Potentialausgleich montiert / Dämmrahmen lackiert / Revisionstüre, Revisionstüre druckseitig, Türfeststeller-Einrasthebel V2A / Schauöffnung, Schauöffnung in Hygieneausführung / Beleuchtung, 230 Volt Feuchtraum-Leuchte LED 9W, montiert und verdrahtet / Abluft / / (6) Hocheffiziente Plattenwärmetauscher stehend / Technische Daten siehe Zuluft. / / (11) Leerteil 712 / / % Abluft-Temperatur Beschichtung Decke Seite Innen mit Rahmen Stege Verkehrsweiß RAL 9016 / Beschichtung Aussen mit Rahmen Stege Verkehrsweiß RAL 9016 / Edelstahlblech V2A Boden / Aufkleber für Funktionseinheit / Dämmrahmen, Q / Potentialausgleich montiert / Dämmrahmen lackiert / Revisionstüre, Türfeststeller-Einrasthebel V2A / Schauöffnung, Schauöffnung in Hygieneausführung / Beleuchtung, 230 Volt Feuchtraum-Leuchte LED 9W, montiert und verdrahtet / / (12) Filter ISO ePM10 70% / / \\\\\\| °C \\\\\\| Relative Feuchte der Abluft \\\\\\| \\\\\\| / \\\\\\| --- \\\\\\| --- \\\\\\| --- \\\\\\| / \\\\\\| 50,0 \\\\\\| % \\\\\\| Zuluft-Temperatur \\\\\\| / \\\\\\| 28,1 \\\\\\| °C \\\\\\| Relative Feuchte der Zuluft \\\\\\| / \\\\\\| 56 \\\\\\| % \\\\\\| Rückwärmezahl \\\\\\| / \\\\\\| 74 \\\\\\| % \\\\\\| Wärmeleistung \\\\\\| / \\\\\\| 9,8 \\\\\\| kW \\\\\\| Kondensatanfall \\\\\\| / / Beschichtung Decke Seite Innen mit Rahmen Stege Verkehrsweiß RAL 9016 / Beschichtung Aussen mit Rahmen Stege Verkehrsweiß RAL 9016 / Edelstahlblech V2A Boden / Aufkleber für Funktionseinheit / Differenzdruckschalter A2G-40 montiert / Zeigermanometer 0 - 500 montiert in Paneel / Revisionstüre / Kompaktfilter V-Form M5 / Ersatz Kompaktfilter V-Form Einsätze / Revisionstüre, Türfeststeller-Einrasthebel V2A / Schauöffnung, Schauöffnung in Hygieneausführung / / (13) Leerteil 407 / Beschichtung Decke Seite Innen mit Rahmen Stege Verkehrsweiß RAL 9016 / Beschichtung Aussen mit Rahmen Stege Verkehrsweiß RAL 9016 / Edelstahlblech V2A Boden / Aufkleber für Funktionseinheit / Revisionstüre, Türfeststeller-Einrasthebel V2A / Schauöffnung, Schauöffnung in Hygieneausführung / Beleuchtung, 230 Volt Feuchtraum-Leuchte LED 9W, montiert und verdrahtet / / (14) Ventilator, Laufrad - EC Motor / / \\\\\\| kg/h \\\\\\| Fortluft-Temperatur \\\\\\| 31,9 \\\\\\| \\\\\\| \\\\\\| \\\\\\| \\\\\\| \\\\\\| \\\\\\| / \\\\\\| --- \\\\\\| --- \\\\\\| --- \\\\\\| --- \\\\\\| --- \\\\\\| --- \\\\\\| --- \\\\\\| --- \\\\\\| --- \\\\\\| / \\\\\\| °C \\\\\\| \\\\\\| Wärmetauscher-Typ \\\\\\| \\\\\\| \\\\\\| \\\\\\| \\\\\\| \\\\\\| \\\\\\| / \\\\\\| W/28/749/3R/12K/3.0Cu,12/AL-Epox-L1 Edelstahl-Rahmen \\\\\\| Beschichtung Lamelle \\\\\\| Epoxid \\\\\\| \\\\\\| \\\\\\| \\\\\\| \\\\\\| \\\\\\| \\\\\\| / \\\\\\| Rahmen \\\\\\| Edelstahl \\\\\\| Anschluß (Ein-/Ausgang) \\\\\\| \\\\\\| \\\\\\| \\\\\\| \\\\\\| \\\\\\| \\\\\\| / \\\\\\| DN 32, 1 1/4" - DN 32, 1 1/4" \\\\\\| Lufteintritts-Temperatur \\\\\\| 28,1 \\\\\\| \\\\\\| \\\\\\| \\\\\\| \\\\\\| \\\\\\| \\\\\\| / \\\\\\| °C \\\\\\| Relative Feuchte \\\\\\| 55,9 \\\\\\| \\\\\\| \\\\\\| \\\\\\| \\\\\\| \\\\\\| \\\\\\| / \\\\\\| % \\\\\\| Luftaustritts-Temperatur \\\\\\| \\\\\\| \\\\\\| \\\\\\| \\\\\\| \\\\\\| \\\\\\| \\\\\\| / \\\\\\| 18 \\\\\\| °C \\\\\\| \\\\\\| \\\\\\| \\\\\\| \\\\\\| \\\\\\| \\\\\\| \\\\\\| / \\\\\\| Relative Feuchte \\\\\\| 86,3 \\\\\\| % \\\\\\| \\\\\\| \\\\\\| \\\\\\| \\\\\\| \\\\\\| \\\\\\| / \\\\\\| Leistung (latent) \\\\\\| 8,9 \\\\\\| kW \\\\\\| \\\\\\| \\\\\\| \\\\\\| \\\\\\| \\\\\\| \\\\\\| / \\\\\\| Leistung (sensibel) \\\\\\| 16,84 \\\\\\| kW \\\\\\| \\\\\\| \\\\\\| \\\\\\| \\\\\\| \\\\\\| \\\\\\| / \\\\\\| Leistung (gesamt) \\\\\\| 25,74 \\\\\\| kW \\\\\\| \\\\\\| \\\\\\| \\\\\\| \\\\\\| \\\\\\| \\\\\\| / \\\\\\| Druckverlust luftseitig (trocken) \\\\\\| 36 \\\\\\| Pa \\\\\\| \\\\\\| \\\\\\| \\\\\\| \\\\\\| \\\\\\| \\\\\\| / \\\\\\| Mediumeintritt \\\\\\| 6 \\\\\\| °C \\\\\\| \\\\\\| \\\\\\| \\\\\\| \\\\\\| \\\\\\| \\\\\\| / \\\\\\| Mediumaustritt \\\\\\| 12 \\\\\\| °C \\\\\\| \\\\\\| \\\\\\| \\\\\\| \\\\\\| \\\\\\| \\\\\\| / \\\\\\| Medium Menge \\\\\\| 3,69 \\\\\\| m³/h \\\\\\| \\\\\\| \\\\\\| \\\\\\| \\\\\\| \\\\\\| \\\\\\| / \\\\\\| Druckverlust Medium \\\\\\| 15,1 \\\\\\| kPa \\\\\\| \\\\\\| \\\\\\| \\\\\\| \\\\\\| \\\\\\| \\\\\\| / \\\\\\| Luftgeschwindigkeit \\\\\\| 2,12 \\\\\\| m/s \\\\\\| \\\\\\| \\\\\\| \\\\\\| \\\\\\| \\\\\\| \\\\\\| / \\\\\\| Wasserinhalt \\\\\\| 8,9 \\\\\\| l \\\\\\| \\\\\\| \\\\\\| \\\\\\| \\\\\\| \\\\\\| \\\\\\| / \\\\\\| Luftdichte \\\\\\| 1,2 \\\\\\| kg/m³ \\\\\\| \\\\\\| \\\\\\| \\\\\\| \\\\\\| \\\\\\| \\\\\\| / \\\\\\| Kondensatanfall \\\\\\| 12,64 \\\\\\| l/h \\\\\\| \\\\\\| \\\\\\| \\\\\\| \\\\\\| \\\\\\| \\\\\\| / \\\\\\| Type \\\\\\| 0 \\\\\\| \\\\\\| \\\\\\| \\\\\\| \\\\\\| \\\\\\| \\\\\\| \\\\\\| / \\\\\\| \\\\\\| Lufteintritts-Temperatur \\\\\\| 7,3 \\\\\\| \\\\\\| \\\\\\| \\\\\\| \\\\\\| \\\\\\| \\\\\\| / \\\\\\| °C \\\\\\| Luftaustritts-Temperatur \\\\\\| 22 \\\\\\| \\\\\\| \\\\\\| \\\\\\| \\\\\\| \\\\\\| \\\\\\| / \\\\\\| °C \\\\\\| Leistung (gesamt) \\\\\\| 23,75 \\\\\\| \\\\\\| \\\\\\| \\\\\\| \\\\\\| \\\\\\| \\\\\\| / \\\\\\| kW \\\\\\| Mediumeintritt \\\\\\| 40 \\\\\\| \\\\\\| \\\\\\| \\\\\\| \\\\\\| \\\\\\| \\\\\\| / \\\\\\| °C \\\\\\| Mediumaustritt \\\\\\| 34,5 \\\\\\| °C \\\\\\| Medium Menge \\\\\\| 3,74 \\\\\\| m³/h \\\\\\| Frostschutz-Anteil \\\\\\| 0 \\\\\\| / \\\\\\| % \\\\\\| Druckverlust Medium \\\\\\| 15,3 \\\\\\| kPa \\\\\\| Luftdichte \\\\\\| 1,2 \\\\\\| kg/m³ \\\\\\| \\\\\\| EN ISO 16890 \\\\\\| / \\\\\\| ISO ePM1 80% \\\\\\| Anfangswiderstand \\\\\\| 65 \\\\\\| Pa \\\\\\| Auslegewiderstand \\\\\\| 115 \\\\\\| Pa \\\\\\| Enddruckdifferenz \\\\\\| 165 \\\\\\| / / Beschichtung Decke Seite Innen mit Rahmen Stege Verkehrsweiß RAL 9016 / Beschichtung Aussen mit Rahmen Stege Verkehrsweiß RAL 9016 / Edelstahlblech V2A Boden / Aufkleber für Funktionseinheit / Zeigermanometer 0 - 1600 Pa angebaut / Volumenstrommessleitung auf aussenliegende Messstutzen geführt / Aufbau-Klemmkasten mit Rep. Schalter mont. u. verd., AR 4/5,5 / Schauöffnung, Schauöffnung in Hygieneausführung / Beleuchtung, 230 Volt Feuchtraum-Leuchte LED 9W, montiert und verdrahtet / Revisionstüre, Revisionstüre druckseitig, Türfeststeller-Einrasthebel V2A / / (15) Schalldämpfer Typ 13 / / \\\\\\| Energieverbrauch (Eurovent 4/21: not certified) \\\\\\| 1163 \\\\\\| kWh \\\\\\| / \\\\\\| --- \\\\\\| --- \\\\\\| --- \\\\\\| / \\\\\\| Filterfläche \\\\\\| 33 \\\\\\| \\\\\\| / \\\\\\| m² \\\\\\| Beschichtung Decke Seite Innen mit Rahmen Stege Verkehrsweiß RAL 9016 / Beschichtung Aussen mit Rahmen Stege Verkehrsweiß RAL 9016 / Edelstahlblech V2A Boden / Aufkleber für Funktionseinheit / Kulissen lackiert / Typ 13 Kulissen, Schalldämpferkulisse mit Glasseidenvlieskaschierung Typ 13 / Schalldämpferkulissen ausbaubar für Kulissentiefe 230 mm / / (16) Fortluftteil/Leerteil / / Klappe Luftdichtheitsklasse 2 nach DIN EN 1751, Q innenliegend, 714 x 815 / 7 Nm Antriebsmoment / Antriebsachse 15 x 15 mm / Klappe Hygieneausführung K2 Beschichtung Decke Seite Innen mit Rahmen Stege Verkehrsweiß RAL 9016 / Beschichtung Aussen mit Rahmen Stege Verkehrsweiß RAL 9016 / Edelstahlblech V2A Boden / Aufkleber für Funktionseinheit / Dämmrahmen, S / Potentialausgleich montiert / Dämmrahmen lackiert / Revisionstüre, Revisionstüre druckseitig, Türfeststeller-Einrasthebel V2A / Schauöffnung, Schauöffnung in Hygieneausführung / Beleuchtung, 230 Volt Feuchtraum-Leuchte LED 9W, montiert und verdrahtet / Zusammenfassung Zubehör / 16 Aufkleber für Funktionseinheit / 10 Beleuchtung, 230 Volt Feuchtraum-Leuchte LED 9W, montiert und verdrahtet / Beschichtung Decke Seite Innen mit Rahmen Stege Verkehrsweiß RAL 9016 / Beschichtung Aussen mit Rahmen Stege Verkehrsweiß RAL 9016 / 3 Dämmrahmen lackiert / 3 Differenzdruckschalter A2G-40 montiert / Edelstahlblech V2A Boden / 2 Klappe Hygieneausführung K2 / 1 Klappe Luftdichtigkeitsklasse K4 Hygiene / 2 Klappe Luftdichtigkeitsklasse K4 Hygiene V2A-Rahmen / 2 Kulissen lackiert / 1 Plattenpaket korrosionsgeschützt / 3 Potentialausgleich montiert / 8 Revisionstüre / 1 Revisionstüre / 3 Revisionstüre / 2 Revisionstüre / 11 Schauöffnung / 11 Schauöffnung in Hygieneausführung / 14 Türfeststeller-Einrasthebel V2A / 2 Volumenstrommessleitung auf aussenliegende Messstutzen geführt / 2 Zeigermanometer 0 - 1600 Pa angebaut / 3 Zeigermanometer 0 - 500 montiert in Paneel / Revisionstüre / Weiteres Zubehör / 2 Zeigermanometer, 0 - 500 montiert in Paneel / Revisionstüre / 1 Manuelles Typenschild Hygiene - Manuelles Typenschild / / Hinweise / Gerät wurde nach DIN EN 1946-4 und VDI 6022 geplant / ErP-Verordnung Nr.:1253/2014(Lüftungsgeräte) NWLA / Dieses RLT Gerät erfüllt die Anforderungen der-Verordnung (EU) Nr.:1253/2014 ; Lüftungsgeräte Stufe 2 (2018); (ErP Anforderungen 2018) / / Druckverlust 2 Hersteller. '....................................................' \\\\\\| \\\\\\| \\\| \\\| \\| \\| \| \|
Menge: 1,000 St

**1.2.30 Zusatzfilter Lüftungsgerät**
Zusatzfilter für Lüftungsgeräte, passend zum Gerätetyp, Filterklasse ePM1, inkl. Lieferung und Montage gemäß ATV DIN 18379.
Menge: 2,000 St

**1.2.40 Schalldämmende Unterlage**
Schalldämmende Unterlage für Lüftungsgeräte, Material gemäß Planung, zur Körperschallentkopplung, inkl. Zuschnitt, Lieferung und Montage gemäß ATV DIN 18379.
Menge: 15,000 m²

**1.2.50 Stahlunterkonstruktion Lüftungsgeräte**
Stahlunterkonstruktion für Lüftungsgeräte, feuerverzinkt, inkl. statischer Berechnung, Aufstellung auf dem Dach auf bestehender Rahmenkosntruktion. Erweiterung zur Aufstellung des L-förmigen lüftungsgerätes. Lieferung, Montage und Korrosionsschutz gemäß ATV DIN 18379.
Menge: 1250,000 kg

**1.2.60 Montagemehraufwand Teilinbetriebnahmen**
*** Pauschalposition
Montagemehraufwand für Teilinbetriebnahmen von Lüftungsgeräten, inkl. zusätzlicher Arbeitszeit, Anpassungen und Prüfungen gemäß ATV DIN 18379.
Menge: 1,000 psch

**1.2.70 Bezeichnungsschilder DIN 825**
Bezeichnungsschilder nach DIN 825 für Lüftungsgeräte und zugehörige Komponenten, inkl. Gravur, Lieferung und Montage.
Menge: 24,000 St

#### Abschnitt 1.3 BA 1 - Demontagearbeiten

**1.3.10 Demontage Lüftungskanäle**
Demontage von Lüftungskanälen aus verzinktem Stahlblech, rechteckig oder rund, einschließlich Abhängen, Lösen der Verbindungen, Abtransport und fachgerechte Entsorgung. Arbeiten gemäß ATV DIN 18379.
Menge: 25,000 m

**1.3.20 Demontage Tellerventile**
Demontage von Tellerventilen, inkl. Lösen der Befestigung, Abnahme, Abtransport und Entsorgung. Öffnungen provisorisch verschließen. Arbeiten gemäß ATV DIN 18379.
Menge: 12,000 St

**1.3.30 Demontage Brandschutzklappen**
Abbruch der Brandschutzklappe RLT, Gehäuse verzinktem Stahl, Nennbreite bis 500 mm, Nennhöhe bis 500 mm, Einzelgewicht bis 20 kg,  Ausführung innerhalb des Bauwerks,
vor Ort zerlegbar, Ausführung in allen Geschossen, Abbruch von Hand/mit handgeführten Kleingeräten, Ausführung erschütterungsarm DIN 4150, staubarm TRGS 559, ohne Untergrundbeschädigung, ohne Wasserfreisetzung,
aufgenommene Stoffe sammeln, im gasdichten Behälter des AG lagern,
Abfall ist gefährlich, schadstoffbelastet, Schadstoff Asbest TRGS 519,
Entsorgung wird gesondert vergütet
Menge: 4,000 St

**1.3.40 Demontage flexible Lüftungsschläuche**
Demontage von flexiblen Lüftungsschläuchen, inkl. Lösen der Schellen, Abnahme, Abtransport und Entsorgung. Arbeiten gemäß ATV DIN 18379.
Menge: 15,000 m

**1.3.50 Entsorgung und Gefahrstoffe**
*** Pauschalposition
Entsorgung und Gefahrstoffentsorgung, inkl. Transport, Nachweisführung und gesetzeskonforme Behandlung gemäß ATV DIN 18379.
Menge: 1,000 psch

#### Abschnitt 1.4 BA 1 - Lufttechnische Anlagen, Sonstiges

**1.4.10 Helferstunde komplett**
Helferstunde komplett, inkl. aller Lohn‑, Lohnneben‑ und Gerätekosten, für allgemeine Montage‑ und Hilfsarbeiten im Bereich lufttechnische Anlagen gemäß ATV DIN 18379.
Menge: 10,000 Std

**1.4.20 Monteurstunde komplett**
Monteurstunde komplett, inkl. aller Lohn‑, Lohnneben‑ und Gerätekosten, für Montagearbeiten an lufttechnischen Anlagen gemäß ATV DIN 18379.
Menge: 20,000 Std

**1.4.30 Obermonteurstunde komplett**
Obermonteurstunde komplett, inkl. aller Lohn‑, Lohnneben‑ und Gerätekosten, für leitende Montage‑ und Koordinationsarbeiten an lufttechnischen Anlagen gemäß ATV DIN 18379.
Menge: 10,000 Std

**1.4.40 Autokran Teleskopausleger 165tm vorhalten**
Autokran mit Teleskopausleger, Lastmoment 165 tm,
Mindesthakenhöhe 30 m,
max. Ausladung 35 m,
Belastbarkeit des Untergrundes 150 kN/m2, Kranaufstellfläche wird gesondert vergütet, vorhalten,
Zur Aufstellung des Lüftungsgerätes auf dem Dach und der zugehörigen Unterkonstruktion
Menge: 8,000 Std
Leistungsbereichkatalog: 000
DIN276-1_08: 391

**1.4.50 Deckendurchbruch 40/60 inkl. Anarbeiten**
Herstellen von Deckendurchbrüchen 40 × 60 cm in Stahlbeton oder Mauerwerk bis 300 mm, inkl. Anarbeiten, Kantenbearbeitung, Brandschutzmaßnahmen und Entsorgung gemäß ATV DIN 18379.
Menge: 6,000 Stck

**1.4.60 Einweisung Bedienpersonal**
Einweisung des Bedienpersonals in die Bedienung und Wartung der lufttechnischen Anlagen, inkl. Übergabe der erforderlichen Unterlagen gemäß ATV DIN 18379.
Menge: 1,000 Stck

**1.4.70 Einregulierung und Funktionsprüfung**
*** Pauschalposition
Lufttechnisches Einregulieren und Funktionsprüfung der gesamten Anlage, inkl. Messprotokolle, Abgleich und Dokumentation gemäß ATV DIN 18379.
Menge: 1,000 psch

**1.4.80 Schemata installierte Bereiche**
Erstellung von Schemata für alle installierten Bereiche der lufttechnischen Anlagen, inkl. Druck und Übergabe in Papier‑ und Digitalform gemäß ATV DIN 18379.
Menge: 1,000 Stck

**1.4.90 Revisionsunterlagen / Dokumentation**
*** Pauschalposition
Erstellung von Revisionsunterlagen und Dokumentation, inkl. Bestandspläne, Prüfprotokolle und Bedienungsanleitungen gemäß ATV DIN 18379.
Menge: 1,000 psch

**1.4.100 Werkpläne lufttechnische Anlagen**
*** Pauschalposition
Erstellen von Werkplänen für die lufttechnischen Anlagen, inkl. Abstimmung mit anderen Gewerken und Übergabe in Papier‑ und Digitalform gemäß ATV DIN 18379.
Menge: 1,000 psch

### Bereich 2 BA 2 - 4. Obergeschoss: Pflegestation 3 / 3. Obergeschoss: ADG Anästhesie

*Hinweis: Anforderungen an Qualitäten*
Anforderungen an Qualitäten

Die in Titel 1 (BA1) angegeben Anforderungen an die Produkte, Verbdinungen, Montagen und die vom Bieter angebotenen Produkte / Typen gelten in gleicher Weise für die folgenden Titel, sofern nicht explizit ander angegeben (PKV Zimmer).

#### Abschnitt 2.1 BA 2 – Lüftungsleitungen mit Zubehör

**2.1.10 F90-Bekleidung Stahlblechkanäle**
F90-Bekleidung von Stahlblechkanälen, inkl. Lieferung, Montage und aller erforderlichen Nebenarbeiten gemäß ATV DIN 18379.
Menge: 12,000 m²

**2.1.20 F90-Bekleidung Revisionsöffnungen 400×400**
F90-Bekleidung / Revisionsöffnungen 400×400 mm, inkl. Lieferung, Montage und Abdichtung gemäß ATV DIN 18379.
Menge: 2,000 St

**2.1.30 F90-Bekleidung Revisionsöffnungen 100×100**
F90-Bekleidung / Revisionsöffnungen 100×100 mm, inkl. Lieferung, Montage und Abdichtung gemäß ATV DIN 18379.
Menge: 2,000 St

**2.1.40 Lüftungskanal KL 500 mm Dichtheitsklasse C**
Lüftungskanal KL 500 mm, Dichtheitsklasse C, aus verzinktem Stahlblech nach DIN EN 1507, mit Flanschverbindungen, Dichtungen und Aufhängungen. Lieferung, Montage und Abdichtung gemäß ATV DIN 18379.
Menge: 20,000 m²

**2.1.50 Lüftungskanal KL 1000 mm Dichtheitsklasse C, Innen**
Lüftungskanal KL 1000 mm, Dichtheitsklasse C, Innenbereich, aus verzinktem Stahlblech nach DIN EN 1507, mit Flanschverbindungen, Dichtungen und Aufhängungen. Lieferung, Montage und Abdichtung gemäß ATV DIN 18379.
Menge: 5,000 m²

**2.1.60 Formstücke KL 500 mm Dichtheitsklasse C, Innen**
Formstücke KL 500 mm, Dichtheitsklasse C, Innenbereich, aus verzinktem Stahlblech nach DIN EN 1505/1507, mit Flanschverbindungen und Dichtungen. Lieferung, Montage und Abdichtung gemäß ATV DIN 18379.
Menge: 30,000 m²

**2.1.70 Formstücke KL 1000 mm Dichtheitsklasse C, Innen**
Formstücke KL 1000 mm, Dichtheitsklasse C, Innenbereich, aus verzinktem Stahlblech nach DIN EN 1505/1507, mit Flanschverbindungen und Dichtungen. Lieferung, Montage und Abdichtung gemäß ATV DIN 18379.
Menge: 3,000 m²

**2.1.80 Revisions-/Reinigungsöffnungen rechteckig**
Revisions- bzw. Reinigungsöffnungen für rechteckige Lüftungskanäle, inkl. Lieferung, Montage und Abdichtung gemäß ATV DIN 18379.
Menge: 20,000 St

**2.1.90 Kanalanschlüsse Sonderformstücke**
Kanalanschlüsse als Sonderformstücke, passend zu rechteckigen Lüftungskanälen, inkl. Lieferung, Montage und Abdichtung gemäß ATV DIN 18379.
Menge: 4,000 m²

**2.1.100 Spiralfalzrohr Ø 200 mm**
Spiralfalzrohr, Rohrdurchmesser 200 mm, aus verzinktem Stahlblech nach DIN EN 12237, Lieferung, Montage und Befestigung gemäß ATV DIN 18379.
Menge: 10,000 m

**2.1.110 Spiralfalzrohr Ø 180 mm**
Spiralfalzrohr, Rohrdurchmesser 180 mm, aus verzinktem Stahlblech nach DIN EN 12237, Lieferung, Montage und Befestigung gemäß ATV DIN 18379.
Menge: 10,000 m

**2.1.120 Spiralfalzrohr Ø 160 mm**
Spiralfalzrohr, Rohrdurchmesser 160 mm, aus verzinktem Stahlblech nach DIN EN 12237, Lieferung, Montage und Befestigung gemäß ATV DIN 18379.
Menge: 20,000 m

**2.1.130 Spiralfalzrohr Ø 125 mm**
Spiralfalzrohr, Rohrdurchmesser 125 mm, aus verzinktem Stahlblech nach DIN EN 12237, Lieferung, Montage und Befestigung gemäß ATV DIN 18379.
Menge: 5,000 m

**2.1.140 Spiralfalzrohr Ø 100 mm**
Spiralfalzrohr, Rohrdurchmesser 100 mm, aus verzinktem Stahlblech nach DIN EN 12237, Lieferung, Montage und Befestigung gemäß ATV DIN 18379.
Menge: 5,000 m

**2.1.150 Spiralfalzrohr Ø 80 mm**
Spiralfalzrohr, Rohrdurchmesser 80 mm, aus verzinktem Stahlblech nach DIN EN 12237, Lieferung, Montage und Befestigung gemäß ATV DIN 18379.
Menge: 10,000 m

**2.1.160 Formstücke Spiralfalzrohr Ø 200 mm, Abzweig**
Formstücke für Spiralfalzrohre, Rohrdurchmesser 200 mm, aus verzinktem Stahlblech nach DIN EN 12237, mit Steckverbindungen und Dichtungen. Lieferung, Montage und Abdichtung gemäß ATV DIN 18379.
Menge: 10,000 St

**2.1.170 Formstücke Spiralfalzrohr Ø 180 mm, Abzweig**
Formstücke für Spiralfalzrohre, Rohrdurchmesser 180 mm, aus verzinktem Stahlblech nach DIN EN 12237, mit Steckverbindungen und Dichtungen. Lieferung, Montage und Abdichtung gemäß ATV DIN 18379.
Menge: 10,000 St

**2.1.180 Formstücke Spiralfalzrohr Ø 160 mm, Abzweig**
Formstücke für Spiralfalzrohre, Rohrdurchmesser 160 mm, aus verzinktem Stahlblech nach DIN EN 12237, mit Steckverbindungen und Dichtungen. Lieferung, Montage und Abdichtung gemäß ATV DIN 18379.
Menge: 10,000 St

**2.1.190 Formstücke Spiralfalzrohr Ø 125 mm, Abzweig**
Formstücke für Spiralfalzrohre, Rohrdurchmesser 125 mm, aus verzinktem Stahlblech nach DIN EN 12237, mit Steckverbindungen und Dichtungen. Lieferung, Montage und Abdichtung gemäß ATV DIN 18379.
Menge: 5,000 St

**2.1.200 Formstücke Spiralfalzrohr Ø 100 mm, Abzweig**
Formstücke für Spiralfalzrohre, Rohrdurchmesser 100 mm, aus verzinktem Stahlblech nach DIN EN 12237, mit Steckverbindungen und Dichtungen. Lieferung, Montage und Abdichtung gemäß ATV DIN 18379.
Menge: 5,000 St

**2.1.210 Formstücke Spiralfalzrohr Ø 80 mm, Abzweig**
Formstücke für Spiralfalzrohre, Rohrdurchmesser 80 mm, aus verzinktem Stahlblech nach DIN EN 12237, mit Steckverbindungen und Dichtungen. Lieferung, Montage und Abdichtung gemäß ATV DIN 18379.
Menge: 10,000 St

**2.1.220 Formstücke Spiralfalzrohr Ø 200 mm, Bogen**
Bogen, 90 Grad, Maße DIN EN 1506, aus verzinktem Stahl, größter DN 200, symmetrisch, mit Einsteckenden, mit Lippendichtung, geschraubt/genietet, mit Warmschrumpfband, min./max. Temperatur der geförderten Luft -15 bis 40 Grad C, Dichtheitsklasse B DIN 24147-1, Montagehöhe Fußboden über 3,5 m, mit Aufhänge-/Auflagekonstruktion E DIN EN 12236, schallgedämmt.
Menge: 10,000 St

**2.1.230 Formstücke Spiralfalzrohr Ø 180 mm, Bogen**
wie vor, jedoch Formstücke für Spiralfalzrohre, Rohrdurchmesser 180 mm, aus verzinktem Stahlblech nach DIN EN 12237, mit Steckverbindungen und Dichtungen. Lieferung, Montage und Abdichtung gemäß ATV DIN 18379.
Menge: 10,000 St

**2.1.240 Formstücke Spiralfalzrohr Ø 160 mm, Bogen**
wie vor, jedoch Formstücke für Spiralfalzrohre, Rohrdurchmesser 160 mm, aus verzinktem Stahlblech nach DIN EN 12237, mit Steckverbindungen und Dichtungen. Lieferung, Montage und Abdichtung gemäß ATV DIN 18379.
Menge: 10,000 St

**2.1.250 Formstücke Spiralfalzrohr Ø 125 mm, Bogen**
wie vor, jedoch Formstücke für Spiralfalzrohre, Rohrdurchmesser 125 mm, aus verzinktem Stahlblech nach DIN EN 12237, mit Steckverbindungen und Dichtungen. Lieferung, Montage und Abdichtung gemäß ATV DIN 18379.
Menge: 10,000 St

**2.1.260 Formstücke Spiralfalzrohr Ø 100 mm, Bogen**
wie vor, jedoch Formstücke für Spiralfalzrohre, Rohrdurchmesser 100 mm, aus verzinktem Stahlblech nach DIN EN 12237, mit Steckverbindungen und Dichtungen. Lieferung, Montage und Abdichtung gemäß ATV DIN 18379.
Menge: 15,000 St

**2.1.270 Formstücke Spiralfalzrohr Ø 80 mm, Bogen**
wie vor, jedoch Formstücke für Spiralfalzrohre, Rohrdurchmesser 80 mm, aus verzinktem Stahlblech nach DIN EN 12237, mit Steckverbindungen und Dichtungen. Lieferung, Montage und Abdichtung gemäß ATV DIN 18379.
Menge: 25,000 St

**2.1.280 Flexible Rohrleitung Ø 125 mm**
Flexible Rohrleitung, Rohrdurchmesser 125 mm, aus Aluminium‑Mehrschichtverbund mit Drahtspirale, wärmegedämmt, Lieferung und Montage gemäß ATV DIN 18379.
Menge: 5,000 m

**2.1.290 Flexible Rohrleitung Ø 100 mm**
Flexible Rohrleitung, Rohrdurchmesser 125 mm, aus Aluminium‑Mehrschichtverbund mit Drahtspirale, wärmegedämmt, Lieferung und Montage gemäß ATV DIN 18379.
Menge: 6,000 m

**2.1.300 Flexible Rohrleitung Ø80 mm**
Flexible Rohrleitung, Rohrdurchmesser 80 mm, aus Aluminium‑Mehrschichtverbund mit Drahtspirale, wärmegedämmt, Lieferung und Montage gemäß ATV DIN 18379.
Menge: 10,000 m

**2.1.310 Flexible Rohrleitung Ø 200 mm**
Flexible Rohrleitung, Rohrdurchmesser  200 mm, aus Aluminium‑Mehrschichtverbund mit Drahtspirale, wärmegedämmt, Lieferung und Montage gemäß ATV DIN 18379.
Menge: 5,000 m

**2.1.320 Flexible Rohrleitung Ø 180 mm**
Flexible Rohrleitung, Rohrdurchmesser 180 mm, aus Aluminium‑Mehrschichtverbund mit Drahtspirale, wärmegedämmt, Lieferung und Montage gemäß ATV DIN 18379.
Menge: 10,000 m

**2.1.330 Flexible Rohrleitung Ø 160 mm**
Flexible Rohrleitung, Rohrdurchmesser 160mm, aus Aluminium‑Mehrschichtverbund mit Drahtspirale, wärmegedämmt, Lieferung und Montage gemäß ATV DIN 18379.
Menge: 15,000 m

**2.1.340 Spiralfalzrohr Ø 160–200 mm**
Spiralfalzrohr, Rohrdurchmesser 160–200 mm, aus verzinktem Stahlblech nach DIN EN 12237, Lieferung, Montage und Befestigung gemäß ATV DIN 18379.
Menge: 25,000 m

**2.1.350 Spiralfalzrohr Ø 80–125 mm**
Spiralfalzrohr, Rohrdurchmesser 80–125 mm, aus verzinktem Stahlblech nach DIN EN 12237, Lieferung, Montage und Befestigung gemäß ATV DIN 18379.
Menge: 30,000 m

**2.1.360 Tellerventil DN 160**
Tellerventil DN 160, aus Stahlblech pulverbeschichtet, mit einstellbarem Luftdurchlass, inkl. Lieferung, Montage und Einregulierung gemäß ATV DIN 18379.
Menge: 5,000 St

**2.1.370 Tellerventil DN 100 – Austausch**
Tellerventil DN 100, Austausch in Umbau-/Sanierungsbereichen, inkl. Demontage Altgerät, Lieferung, Montage und Einregulierung gemäß ATV DIN 18379.
Menge: 4,000 St

**2.1.380 Tellerventil DN 125 – Austausch**
Tellerventil DN 125, Austausch in Umbau-/Sanierungsbereichen, inkl. Demontage Altgerät, Lieferung, Montage und Einregulierung gemäß ATV DIN 18379.
Menge: 4,000 St

**2.1.390 Brandschutz-Tellerventil DN 100 – Austausch**
Brandschutz-Tellerventil DN 100, Austausch in Umbau-/Sanierungsbereichen, geprüft nach EN 1366-2, inkl. Demontage Altgerät, Lieferung, Montage und Funktionsprüfung gemäß ATV DIN 18379.
Menge: 2,000 St

**2.1.400 K-VSR DN 80**
Konstant-Volumenstromregler DN 80, werkseitig voreingestellt, inkl. Lieferung, Montage und Einregulierung gemäß ATV DIN 18379.
Menge: 4,000 St

**2.1.410 K-VSR DN 100**
Konstant-Volumenstromregler DN 100, werkseitig voreingestellt, inkl. Lieferung, Montage und Einregulierung gemäß ATV DIN 18379.
Menge: 2,000 St

**2.1.420 K-VSR DN 125**
Konstant-Volumenstromregler DN 125, werkseitig voreingestellt, inkl. Lieferung, Montage und Einregulierung gemäß ATV DIN 18379.
Menge: 4,000 St

**2.1.430 K-VSR DN 160**
Konstant-Volumenstromregler DN 160, werkseitig voreingestellt, inkl. Lieferung, Montage und Einregulierung gemäß ATV DIN 18379.
Menge: 4,000 St

**2.1.440 Brandschutzklappe m. Motor 300×200**
Brandschutzklappe DIN EN 15650, Klassifizierung EI 90 S DIN EN 13501-3, beidseitig geprüft DIN EN 1366-2, für vertikalen und horizontalen Einbau, Achslage waagerecht oder senkrecht, rauchdicht, Gehäuse aus verzinktem Stahl, eckig, Nennbreite 300 mm, Nennhöhe 200 mm, Einbau in massive Wand oder Decke, Nasseinbau, mit Absperrklappenblatt aus mineralischem Baustoff, mit thermoelektrischer Auslösung, Auslösetemperatur 72 °C, mit elektrischem Antrieb mit Federrücklauf und integrierten Endlageschaltern, Dauerhaftigkeit der Betriebssicherheit: C 10000 DIN EN 15650, Bemessungsbetriebsspannung 24 V AC/DC, Schutzart IP 54 DIN EN 60529 (VDE 0470-1).
Menge: 2,000 St

**2.1.450 Brandschutzklappe m. Motor 400×250**
vie vor, jedoch
Brandschutzklappe mit Motor 400 × 250 mm, geprüft nach EN 1366-2, mit CE-Kennzeichnung, inkl. Lieferung, Montage, elektrischer Ansteuerung und Funktionsprüfung gemäß ATV DIN 18379.
Menge: 2,000 St

**2.1.460 Brandschutzklappen rund m. Motor DN 100**
wie vor, jedoch
Brandschutzklappen rund mit Motor DN 100, geprüft nach EN 1366-2, mit CE-Kennzeichnung, inkl. Lieferung, Montage, elektrischer Ansteuerung und Funktionsprüfung gemäß ATV DIN 18379.
Menge: 2,000 St

**2.1.470 Brandschutzklappen rund m. Motor DN 125**
wie vor, jedoch
Brandschutzklappen rund mit Motor DN 125, geprüft nach EN 1366-2, mit CE-Kennzeichnung, inkl. Lieferung, Montage, elektrischer Ansteuerung und Funktionsprüfung gemäß ATV DIN 18379.
Menge: 4,000 St

**2.1.480 Brandschutzklappen rund m. Motor DN 160**
wie vor, jedoch
Brandschutzklappen rund mit Motor DN 160, geprüft nach EN 1366-2, mit CE-Kennzeichnung, inkl. Lieferung, Montage, elektrischer Ansteuerung und Funktionsprüfung gemäß ATV DIN 18379.
Menge: 4,000 St

**2.1.490 Brandschutzklappen rund m. Motor DN 200**
wie vor, jedoch
Brandschutzklappen rund mit Motor DN 200, geprüft nach EN 1366-2, mit CE-Kennzeichnung, inkl. Lieferung, Montage, elektrischer Ansteuerung und Funktionsprüfung gemäß ATV DIN 18379.
Menge: 1,000 St

**2.1.500 Rauchauslöseeeinrichtung BSK**
Rauchauslöseeinrichtung mit Luftleitprofil zur Rauchdetektion in Lüftungsleitungen.

Raucherkennung erfolgt nach dem optischen Streulicht-Prinzip Tyndall-Effekt und dient zur Verhinderung von Rauchübertragung über Lüftungsleitungen raumlufttechnischer Anlagen.

Mit integrierter Ruhewertnachführung zur Konstanthaltung der Empfindlichkeit bis zu einer vorgegebenen Verschmutzungsgrenze.

MATERIALIEN
-  Gehäuse: Kunststoff, ABS-V0

TECHNISCHE DATEN
-  Detektionsprinzip: Optisches Streulicht Prinzip
-  Betriebsnennspannung DC: 24 V ±10%
-  Betriebsspannungsbereich DC: 21,6 V DC ... 28,8 V DC ± 3%
-  Abschaltbereich DC: < 22,3 V DC und > 28,0 V DC
-  Leistungsaufnahme ohne Zubehör (Nennbetrieb):  3,6 W (bei 24 V DC)
-  Leistungsaufnahme mit Anzeige- oder Erweiterungsmodul (Nennbetrieb): 4,8 W (bei 24 V DC)
-  Stromaufnahme ohne Zubehör (Nennbetrieb): 150 mA (bei 24 V DC)
-  Stromaufnahme mit Anzeige- oder Erweiterungsmodul 200 mA (bei 24 V DC)
-  Max. Anschlussleistung Federrücklaufantrieb: 10 VA (24 V DC)

-  IP-Schutzart: IP42
-  Schutzklasse  24 V DC: III (Schutzkleinspannung)
-  Mindestlänge Luftleitprofil: 90 mm (600 mm im Lieferumfang)
-  zulässige Luftgeschwindigkeit: 0,8…20 m/s
-  Warngrenzwert Luftströmung: <0,8 m/s
-  Warngrenzwert erhöhte Verschmutzung: > 70%
-  Betriebstemperaturbereich: -10…65 °C
-  Lagertemperatur: -20…70 °C
-  Relative Luftfeuchtigkeit: 5…90%, nicht kondensierend
-  Gewicht: max. 1,1 kg (ohne Luftleitprofil)
-  Maße: 340 × 144 × 80 mm (L × B × H)

NORMEN UND RICHTLINIEN

-  Rauchmeldeeinrichtung für Lüftungsleitungen in automatischen Brandmeldeanlagen, als eigenständige Auslöseeinrichtung für Brand- und Rauchschutzklappen in Lüftungsleitungen EN 54-27

-  mit Luftleitprofil oder Rauchmeldekopf im Kanal flexibel einsetzbar
-  abnehmbares Anzeigemodul mit magnetischer Oberfläche für Betriebs- und Statusmeldungen
-  Funktionstest von außen durchführbar
-  Einfacher Funktionstest mit Testspray über integrierter Wartungsöffnung im transparentem Gehäuse
-  Mit Verschmutzungsanzeige und Ruhewertnachführung
-  Zulässige Luftgeschwindigkeit 0,8 bis 20 m/s mit Warngrenzwert bei < 0,8 m/s
-  fabrikatsunabhängig in Gebäudeautomatisierung integrierbar
Menge: 2,000 St

**2.1.510 Wärmedämmung Ummantelung Luftltg Kanten-L bis 500mm Gebäude Mineralwolle Platte D 40mm Mantel Blech AlMg2Mn0,8**
Wärmedämmung einschl. Ummantelung DIN 4140 an haus- und betriebstechnischen Anlagen, an Luftleitung, rechteckig, Maße DIN EN 1505, Kantenlänge bis 500 mm, im Gebäude, Dämmung aus Mineralwolle DIN EN 14303, als Platte, Dämmschichtdicke 40 mm, Brandverhaltensklasse DIN EN 13501-1 A1 (nichtbrennbar), Wärmeleitfähigkeit 0,035 W/(mK) bei 40 Grad C Mitteltemperatur DIN EN 12667, kaschiert mit Alufolie, Ummantelung aus nichtprofiliertem Blech, Aluminium, AlMg2Mn0,8, befestigen mit aluminiumplattierten Stahlbändern.
Menge: 40,000 m2
Leistungsbereichkatalog: 047
DIN276-1_08: 431

**2.1.520 Wärmedämmung Ummantelung Luftltg bis DN200 Gebäude Mineralwolle Rohrschale D 40mm Mantel Blech AlMg2Mn0,8**
Wärmedämmung einschl. Ummantelung DIN 4140 an haus- und betriebstechnischen Anlagen, an Luftleitung, rund, bis DN 200, im Gebäude, Dämmung aus Mineralwolle DIN EN 14303, als Rohrschale, Dämmschichtdicke 40 mm, Brandverhaltensklasse DIN EN 13501-1 A1 (nichtbrennbar), Wärmeleitfähigkeit 0,035 W/(mK) bei 40 Grad C Mitteltemperatur DIN EN 12667, kaschiert mit Alufolie, Ummantelung aus nichtprofiliertem Blech, Aluminium, AlMg2Mn0,8, befestigen mit aluminiumplattierten Stahlbändern.
Menge: 20,000 m
Leistungsbereichkatalog: 047
DIN276-1_08: 431

**2.1.530 Wärmedämmung Luftltg Gebäude flexibler Elastomerschaum D 40mm**
Wärmedämmung ohne Ummantelung DIN 4140 an haus- und betriebstechnischen Anlagen, an Luftleitung, rechteckig, im Gebäude, Dämmung aus flexiblem Elastomerschaum DIN EN 13501-1, Dämmschichtdicke 40 mm, Baustoffklasse DIN 4102-1 B(L)-s2,d0, Wärmeleitfähigkeit 0,036 W/(mK) bei 40 Grad C Mitteltemperatur DIN EN 12667.
Menge: 10,000 m2
Leistungsbereichkatalog: 047
DIN276-1_08: 431

**2.1.540 Rohrschalldämpfer SD 100/1000**
Rohrschalldämpfer SD 100/1000, rund, aus verzinktem Stahlblech, mit schallabsorbierender Auskleidung aus nicht brennbarem Material (A1), Packungsdicke = 50 mm, Lieferung, Montage und Anschluss gemäß ATV DIN 18379.
Menge: 5,000 St

#### Abschnitt 2.2 BA 2 - Demontagearbeiten

**2.2.10 Demontage Lüftungskanäle/Formstücke**
Demontage von Lüftungskanälen und Formstücken aus verzinktem Stahlblech, inkl. Abhängen, Lösen der Verbindungen und fachgerechte Entsorgung gemäß ATV DIN 18379.
Menge: 20,000 m²

**2.2.20 Demontage Spiralfalzrohre DN 200**
Demontage von Spiralfalzrohren bis DN 200, inkl. Lösen der Befestigungen, Abtransport und Entsorgung gemäß ATV DIN 18379.
Menge: 20,000 m

**2.2.30 Demontage Brandschutzklappen**
Abbruch der Brandschutzklappe RLT, Gehäuse verzinktem Stahl, Nennbreite bis 500 mm, Nennhöhe bis 500 mm, Einzelgewicht bis 20 kg,  Ausführung innerhalb des Bauwerks,
vor Ort zerlegbar, Ausführung in allen Geschossen, Abbruch von Hand/mit handgeführten Kleingeräten, Ausführung erschütterungsarm DIN 4150, staubarm TRGS 559, ohne Untergrundbeschädigung, ohne Wasserfreisetzung,
aufgenommene Stoffe sammeln, im gasdichten Behälter des AG lagern,
Abfall ist gefährlich, schadstoffbelastet, Schadstoff Asbest TRGS 519,
Entsorgung wird gesondert vergütet
Menge: 8,000 Stck

**2.2.40 Demontage Tellerventile DN 160**
Demontage von Tellerventilen bis DN 160, inkl. Abnahme und provisorisches Verschließen der Öffnungen gemäß ATV DIN 18379.
Menge: 8,000 Stck

**2.2.50 Demontage Drallauslässe**
Demontage von Drallauslässen, inkl. Ausbau und fachgerechte Entsorgung gemäß ATV DIN 18379.
Menge: 4,000 Stck

**2.2.60 Demontage Schalldämpfer rund 160/1000**
Demontage von Schalldämpfern rund, bis 160/1000, inkl. Ausbau, Abtransport und Entsorgung gemäß ATV DIN 18379.
Menge: 12,000 Stck

**2.2.70 Demontage Drosselklappen**
Demontage von Drosselklappen, inkl. Ausbau und fachgerechte Entsorgung gemäß ATV DIN 18379.
Menge: 12,000 Stck

**2.2.80 Trennen Leitungen vom Netz**
Trennen der Kanal- und Rohrleitungen vom bestehenden Netz, inkl. Absicherung und Dokumentation gemäß ATV DIN 18379.
Menge: 4,000 Stck

**2.2.90 Anschluss neue Leitungen an Netz**
Anschließen der neuen Leitungen an das bestehende Netz, inkl. Abdichtung und Funktionsprüfung gemäß ATV DIN 18379.
Menge: 4,000 Stck

**2.2.100 Entsorgung und Gefahrstoffe**
*** Pauschalposition
Entsorgung und Gefahrstoffentsorgung, inkl. Transport, Nachweisführung und gesetzeskonforme Behandlung gemäß ATV DIN 18379.
Menge: 1,000 psch

#### Abschnitt 2.3 BA 2 - Lufttechnische Anlagen, Sonstiges

**2.3.10 Helferstunde RLT**
Helferstunde komplett, inkl. aller Lohn-, Lohnneben- und Gemeinkosten für unterstützende Tätigkeiten im Bereich RLT-Anlagen.
Menge: 10,000 Std

**2.3.20 Monteurstunde RLT**
Monteurstunde komplett, inkl. aller Lohn-, Lohnneben- und Gemeinkosten für Montageleistungen an lufttechnischen Anlagen.
Menge: 20,000 Std

**2.3.30 Obermonteurstunde RLT**
Obermonteurstunde komplett, inkl. Leitung und Überwachung der Montagearbeiten an RLT-Anlagen.
Menge: 10,000 Std

**2.3.40 Einweisung Bedienpersonal**
Einweisung des Bedienpersonals in die Funktion und Bedienung der lufttechnischen Anlagen, inkl. Übergabeprotokoll.
Menge: 1,000 Stck

**2.3.50 Einregulierung Funktionsprüfung**
*** Pauschalposition
Lufttechnisches Einregulieren und Funktionsprüfung der installierten Komponenten gemäß VDI 6022 und DIN 18379.
Menge: 1,000 psch

**2.3.60 Bezeichnungsschilder DIN 825**
Bezeichnungsschilder nach DIN 825 für Lüftungsgeräte und zugehörige Komponenten, inkl. Gravur, Lieferung und Montage gemäß ATV DIN 18379.
Menge: 12,000 Stck

**2.3.70 Schemata RLT-Bereiche**
Erstellung von Schemata für alle installierten lufttechnischen Bereiche, inkl. CAD-Ausdruck und digitaler Übergabe.
Menge: 1,000 Stck

**2.3.80 Revisionsunterlagen RLT**
*** Pauschalposition
Erstellung von Revisionsunterlagen und Dokumentation gemäß VOB/C und DIN 18379, inkl. digitaler und gedruckter Version.
Menge: 1,000 psch

**2.3.90 Werkpläne RLT**
*** Pauschalposition
Erstellen von Werkplänen für die lufttechnischen Anlagen, inkl. Maßaufnahme, CAD-Ausarbeitung und Abstimmung mit anderen Gewerken.
Menge: 1,000 psch

**2.3.100 Koordination MSR-Technik**
*** Pauschalposition
Koordination mit dem Gewerk MSR-Technik zur Abstimmung der Schnittstellen und Funktionsabläufe der RLT-Anlage.
Menge: 1,000 psch

**2.3.110 Personal Sachverständigenabnahme**
*** Pauschalposition
Bereitstellung von qualifiziertem Personal zur Begleitung der Sachverständigenabnahme der RLT-Technik.
Menge: 1,000 psch

### Bereich 3 BA 3 - 2. Obergeschoss: Pflegestation 2 / 1. Obergeschoss: Pflegestation 1.1 und 1.2

*Hinweis: Anforderungen an Qualitäten*
Anforderungen an Qualitäten

Die in Titel 1 (BA1) angegeben Anforderungen an die Produkte, Verbdinungen, Montagen und die vom Bieter angebotenen Produkte / Typen gelten in gleicher Weise für die folgenden Titel, sofern nicht explizit ander angegeben (PKV Zimmer).

#### Abschnitt 3.1 BA 3 -.Luftleitungen und Zubehör

**3.1.10 F90-Bekleidung Stahlblechkanäle**
F90-Bekleidung von Stahlblechkanälen, inkl. Lieferung, Montage und aller erforderlichen Nebenarbeiten gemäß ATV DIN 18379.
Menge: 16,000 m²

**3.1.20 F90-Bekleidung Revisionsöffnungen 400×400**
F90-Bekleidung von Revisionsöffnungen 400×400 mm, inkl. Lieferung, Montage und Abdichtung gemäß ATV DIN 18379.
Menge: 4,000 Stck

**3.1.30 F90-Bekleidung Revisionsöffnungen 100×100**
F90-Bekleidung von Revisionsöffnungen 100×100 mm, inkl. Lieferung, Montage und Abdichtung gemäß ATV DIN 18379.
Menge: 4,000 Stck

**3.1.40 F90-Bekleidung Revisionsöffnungen 150×150**
F90-Bekleidung von Revisionsöffnungen 150×150 mm, inkl. Lieferung, Montage und Abdichtung gemäß ATV DIN 18379.
Menge: 2,000 Stck

**3.1.50 F90-Bekleidung Revisionsöffnungen 200×200**
F90-Bekleidung von Revisionsöffnungen 200×200 mm, inkl. Lieferung, Montage und Abdichtung gemäß ATV DIN 18379.
Menge: 2,000 Stck

**3.1.60 F90-Bekleidung Revisionsöffnungen 300×300**
F90-Bekleidung von Revisionsöffnungen 300×300 mm, inkl. Lieferung, Montage und Abdichtung gemäß ATV DIN 18379.
Menge: 1,000 Stck

**3.1.70 Formstücke KL 500 mm Dichtheitsklasse C**
Formstücke KL 500 mm, Dichtheitsklasse C, aus verzinktem Stahlblech, inkl. Lieferung, Montage und Abdichtung gemäß ATV DIN 18379.
Menge: 100,000 m²

**3.1.80 Formstücke KL 1000 mm Dichtheitsklasse C**
Formstücke KL 1000 mm, Dichtheitsklasse C, aus verzinktem Stahlblech, inkl. Lieferung, Montage und Abdichtung gemäß ATV DIN 18379.
Menge: 85,000 m²

**3.1.90 Revisions-/Reinigungsöffnung**
Revisions- bzw. Reinigungsöffnungen in Lüftungsleitungen, inkl. Lieferung, Montage, Dichtungen und Funktionsprüfung gemäß DIN 18379.
Menge: 60,000 Stck

**3.1.100 Kanalanschlüsse als Sonderformstücke**
Revisions-/Reinigungsöffnungen wie Pos. 43.9.90, jedoch mit Kanalanschlüssen als Sonderformstücke, inkl. Lieferung und Montage gemäß DIN 18379.
Menge: 30,000 m²

**3.1.110 Spiralfalzrohr Ø 200 mm**
Spiralfalzrohr, Rohrdurchmesser 200 mm, aus verzinktem Stahlblech nach DIN EN 12237, Lieferung, Montage und Befestigung gemäß ATV DIN 18379.
Menge: 30,000 m

**3.1.120 Spiralfalzrohr Ø 180 mm**
Spiralfalzrohr, Rohrdurchmesser 180 mm, aus verzinktem Stahlblech nach DIN EN 12237, Lieferung, Montage und Befestigung gemäß ATV DIN 18379.
Menge: 45,000 m

**3.1.130 Spiralfalzrohr Ø 160 mm**
Spiralfalzrohr, Rohrdurchmesser 160 mm, aus verzinktem Stahlblech nach DIN EN 12237, Lieferung, Montage und Befestigung gemäß ATV DIN 18379.
Menge: 55,000 m

**3.1.140 Spiralfalzrohr Ø 125 mm**
Spiralfalzrohr, Rohrdurchmesser 125 mm, aus verzinktem Stahlblech nach DIN EN 12237, Lieferung, Montage und Befestigung gemäß ATV DIN 18379.
Menge: 40,000 m

**3.1.150 Spiralfalzrohr Ø 100 mm**
Spiralfalzrohr, Rohrdurchmesser 100 mm, aus verzinktem Stahlblech nach DIN EN 12237, Lieferung, Montage und Befestigung gemäß ATV DIN 18379.
Menge: 50,000 m

**3.1.160 Spiralfalzrohr Ø 80 mm**
Spiralfalzrohr, Rohrdurchmesser 80 mm, aus verzinktem Stahlblech nach DIN EN 12237, Lieferung, Montage und Befestigung gemäß ATV DIN 18379.
Menge: 60,000 m

**3.1.170 Formstücke Spiralfalzrohr Ø 200 mm, Abzweig**
Formstücke für Spiralfalzrohre, Rohrdurchmesser 200 mm, aus verzinktem Stahlblech nach DIN EN 12237, mit Steckverbindungen und Dichtungen. Lieferung, Montage und Abdichtung gemäß ATV DIN 18379.
Menge: 10,000 St

**3.1.180 Formstücke Spiralfalzrohr Ø 180 mm, Abzweig**
Formstücke für Spiralfalzrohre, Rohrdurchmesser 180 mm, aus verzinktem Stahlblech nach DIN EN 12237, mit Steckverbindungen und Dichtungen. Lieferung, Montage und Abdichtung gemäß ATV DIN 18379.
Menge: 25,000 St

**3.1.190 Formstücke Spiralfalzrohr Ø 160 mm, Abzweig**
Formstücke für Spiralfalzrohre, Rohrdurchmesser 160 mm, aus verzinktem Stahlblech nach DIN EN 12237, mit Steckverbindungen und Dichtungen. Lieferung, Montage und Abdichtung gemäß ATV DIN 18379.
Menge: 25,000 St

**3.1.200 Formstücke Spiralfalzrohr Ø 125 mm, Abzweig**
Formstücke für Spiralfalzrohre, Rohrdurchmesser 125 mm, aus verzinktem Stahlblech nach DIN EN 12237, mit Steckverbindungen und Dichtungen. Lieferung, Montage und Abdichtung gemäß ATV DIN 18379.
Menge: 15,000 St

**3.1.210 Formstücke Spiralfalzrohr Ø 100 mm, Abzweig**
Formstücke für Spiralfalzrohre, Rohrdurchmesser 100 mm, aus verzinktem Stahlblech nach DIN EN 12237, mit Steckverbindungen und Dichtungen. Lieferung, Montage und Abdichtung gemäß ATV DIN 18379.
Menge: 25,000 St

**3.1.220 Formstücke Spiralfalzrohr Ø 80 mm, Abzweig**
Formstücke für Spiralfalzrohre, Rohrdurchmesser 80 mm, aus verzinktem Stahlblech nach DIN EN 12237, mit Steckverbindungen und Dichtungen. Lieferung, Montage und Abdichtung gemäß ATV DIN 18379.
Menge: 30,000 St

**3.1.230 Formstücke Spiralfalzrohr Ø 200 mm, Bogen**
Bogen, 90 Grad, Maße DIN EN 1506, aus verzinktem Stahl, größter DN 200, symmetrisch, mit Einsteckenden, mit Lippendichtung, geschraubt/genietet, mit Warmschrumpfband, min./max. Temperatur der geförderten Luft -15 bis 40 Grad C, Dichtheitsklasse B DIN 24147-1, Montagehöhe Fußboden über 3,5 m, mit Aufhänge-/Auflagekonstruktion E DIN EN 12236, schallgedämmt.
Menge: 10,000 St

**3.1.240 Formstücke Spiralfalzrohr Ø 180 mm, Bogen**
wie vor, jedoch Formstücke für Spiralfalzrohre, Rohrdurchmesser 180 mm, aus verzinktem Stahlblech nach DIN EN 12237, mit Steckverbindungen und Dichtungen. Lieferung, Montage und Abdichtung gemäß ATV DIN 18379.
Menge: 10,000 St

**3.1.250 Formstücke Spiralfalzrohr Ø 160 mm, Bogen**
wie vor, jedoch Formstücke für Spiralfalzrohre, Rohrdurchmesser 160 mm, aus verzinktem Stahlblech nach DIN EN 12237, mit Steckverbindungen und Dichtungen. Lieferung, Montage und Abdichtung gemäß ATV DIN 18379.
Menge: 10,000 St

**3.1.260 Formstücke Spiralfalzrohr Ø 125 mm, Bogen**
wie vor, jedoch Formstücke für Spiralfalzrohre, Rohrdurchmesser 125 mm, aus verzinktem Stahlblech nach DIN EN 12237, mit Steckverbindungen und Dichtungen. Lieferung, Montage und Abdichtung gemäß ATV DIN 18379.
Menge: 10,000 St

**3.1.270 Formstücke Spiralfalzrohr Ø 100 mm, Bogen**
wie vor, jedoch Formstücke für Spiralfalzrohre, Rohrdurchmesser 100 mm, aus verzinktem Stahlblech nach DIN EN 12237, mit Steckverbindungen und Dichtungen. Lieferung, Montage und Abdichtung gemäß ATV DIN 18379.
Menge: 15,000 St

**3.1.280 Formstücke Spiralfalzrohr Ø 80 mm, Bogen**
wie vor, jedoch Formstücke für Spiralfalzrohre, Rohrdurchmesser 80 mm, aus verzinktem Stahlblech nach DIN EN 12237, mit Steckverbindungen und Dichtungen. Lieferung, Montage und Abdichtung gemäß ATV DIN 18379.
Menge: 25,000 St

**3.1.290 Flexible Rohrleitung Ø 125 mm**
Flexible Rohrleitung, Rohrdurchmesser 125 mm, aus Aluminium‑Mehrschichtverbund mit Drahtspirale, wärmegedämmt, Lieferung und Montage gemäß ATV DIN 18379.
Menge: 5,000 m

**3.1.300 Flexible Rohrleitung Ø 100 mm**
Flexible Rohrleitung, Rohrdurchmesser 125 mm, aus Aluminium‑Mehrschichtverbund mit Drahtspirale, wärmegedämmt, Lieferung und Montage gemäß ATV DIN 18379.
Menge: 6,000 m

**3.1.310 Flexible Rohrleitung Ø80 mm**
Flexible Rohrleitung, Rohrdurchmesser 80 mm, aus Aluminium‑Mehrschichtverbund mit Drahtspirale, wärmegedämmt, Lieferung und Montage gemäß ATV DIN 18379.
Menge: 10,000 m

**3.1.320 Flexible Rohrleitung Ø 200 mm**
Flexible Rohrleitung, Rohrdurchmesser  200 mm, aus Aluminium‑Mehrschichtverbund mit Drahtspirale, wärmegedämmt, Lieferung und Montage gemäß ATV DIN 18379.
Menge: 5,000 m

**3.1.330 Flexible Rohrleitung Ø 180 mm**
Flexible Rohrleitung, Rohrdurchmesser 180 mm, aus Aluminium‑Mehrschichtverbund mit Drahtspirale, wärmegedämmt, Lieferung und Montage gemäß ATV DIN 18379.
Menge: 10,000 m

**3.1.340 Flexible Rohrleitung Ø 160 mm**
Flexible Rohrleitung, Rohrdurchmesser 160mm, aus Aluminium‑Mehrschichtverbund mit Drahtspirale, wärmegedämmt, Lieferung und Montage gemäß ATV DIN 18379.
Menge: 15,000 m

**3.1.350 Profilstahlkonstruktion**
Profilstahlkonstruktion zur Befestigung von Lüftungsleitungen, verzinkt, inkl. Lieferung, Montage und Befestigungsmaterial.
Menge: 15,000 kg

**3.1.360 Tellerventil DN 100**
Tellerventil DN 100, aus verzinktem Stahlblech, montagefertig, inkl. Lieferung und Montage gemäß ATV DIN 18379.
Menge: 6,000 Stck

**3.1.370 Tellerventil DN 125**
Tellerventil DN 125, aus verzinktem Stahlblech, montagefertig, inkl. Lieferung und Montage gemäß ATV DIN 18379.
Menge: 2,000 Stck

**3.1.380 Tellerventil DN 160**
Tellerventil DN 160, aus verzinktem Stahlblech, montagefertig, inkl. Lieferung und Montage gemäß ATV DIN 18379.
Menge: 20,000 Stck

**3.1.390 Brandschutz-Tellerventil DN 100**
Brandschutz-Tellerventil DN 100, selbsttätig schließend nach DIN EN 1366-2, inkl. Lieferung und Montage gemäß ATV DIN 18379.
Menge: 2,000 Stck

**3.1.400 Drallauslass 400/400 (Zuluft)**
Drallauslass 400/400 (Zuluft), mit verstellbarem Leitschaufelrad aus verzinktem Stahl, inkl. Lieferung und Montage gemäß ATV DIN 18379.
Menge: 12,000 Stck

**3.1.410 Drallauslass 300/300 (Zuluft)**
Drallauslass 300/300 (Zuluft), mit verstellbarem Leitschaufelrad aus verzinktem Stahl, inkl. Lieferung und Montage gemäß ATV DIN 18379.
Menge: 6,000 Stck

**3.1.420 Drallauslass 400/400 (Abluft)**
Drallauslass 400/400 (Abluft), Lieferung und Montage gemäß ATV DIN 18379.
Menge: 6,000 Stck

**3.1.430 Luftfilter Schwebstoff-Filterelement H13 Anz1St**
Luftfilter, für horizontalen Luftleitungseinbau, als Schwebstoff-Filterelement, Filtermedium aus Glasfasern, Schwebstofffilter, Filterklasse H13 DIN EN 1822-1, Wartung staubluftseitig,
max. Anfangsdruckdifferenz in Pa 100.
mit Einbaurahmen, aus nichtrostendem Stahl, Werkstoff-Nr 1.4301, Maße B/H 305/610 mm, mit Anschluss für Differenzdruckmessung, mit Filtergehäuse, aus nichtrostendem Stahl, Werkstoff-Nr 1.4301, einwandig,
Breite Gehäuse 700 mm,
Höhe Gehäuse 500 mm,
Gesamtvolumenstrom 680 m3/h, Anzahl der Luftfilter 1 St.
Menge: 4,000 St.
Leistungsbereichkatalog: 075
DIN276-1_08: 431

**3.1.440 Tellerventil DN 100**
Tellerventil DN 100, aus verzinktem Stahlblech, montagefertig, inklusive Ausbau Altteil, Lieferung und Montage gemäß ATV DIN 18379.
Menge: 20,000 Stck

**3.1.450 Tellerventil DN 125**
Tellerventil DN 125, aus verzinktem Stahlblech, montagefertig, inklusive Ausbau Altteil, Lieferung und Montage gemäß ATV DIN 18379.
Menge: 14,000 Stck

**3.1.460 Brandschutz-Tellerventil DN 100**
Brandschutz-Tellerventil DN 100, selbsttätig schließend nach DIN EN 1366-2, inklusive Ausbau Altventil, Lieferung und Montage gemäß ATV DIN 18379.
Menge: 2,000 Stck

**3.1.470 Drallauslass 400/400 (Zuluft)**
Drallauslass 400/400 (Zuluft), mit verstellbarem Leitschaufelrad aus verzinktem Stahl, inklusive Ausbau Altgerät, Lieferung und Montage gemäß ATV DIN 18379.
Menge: 5,000 Stck

**3.1.480 Drallauslass 400/400 (Abluft)**
Drallauslass 400/400 (Abluft), mit verstellbarem Leitschaufelrad aus verzinktem Stahl, inklusive Ausbau Altgerät, Lieferung und Montage gemäß ATV DIN 18379.
Menge: 5,000 Stck

**3.1.490 Konstant-Volumenstromregler DN 80**
Konstant-Volumenstromregler DN 80, montagefertig, aus verzinktem Stahlblech, inklusive Lieferung und Montage gemäß ATV DIN 18379.
Menge: 16,000 Stck

**3.1.500 Konstant-Volumenstromregler DN 100**
Konstant-Volumenstromregler DN 100, montagefertig, aus verzinktem Stahlblech, inklusive Lieferung und Montage gemäß ATV DIN 18379.
Menge: 25,000 Stck

**3.1.510 Konstant-Volumenstromregler DN 125**
Konstant-Volumenstromregler DN 125, montagefertig, aus verzinktem Stahlblech, inklusive Lieferung und Montage gemäß ATV DIN 18379.
Menge: 6,000 Stck

**3.1.520 Konstant-Volumenstromregler DN 160**
Konstant-Volumenstromregler DN 160, montagefertig, aus verzinktem Stahlblech, inklusive Lieferung und Montage gemäß ATV DIN 18379.
Menge: 19,000 Stck

**3.1.530 Brandschutzklappe mit Motor 500×200 mm**
Brandschutzklappe mit Motor, Abmessung 500×200 mm,
Brandschutzklappe DIN EN 15650, Klassifizierung EI 90 S DIN EN 13501-3, beidseitig geprüft DIN EN 1366-2, für vertikalen und horizontalen Einbau, Achslage waagerecht oder senkrecht, rauchdicht, Gehäuse aus verzinktem Stahl, eckig, Einbau in massive Wand oder Decke, Nasseinbau, mit Absperrklappenblatt aus mineralischem Baustoff, mit thermoelektrischer Auslösung, Auslösetemperatur 72 °C, mit elektrischem Antrieb mit Federrücklauf und integrierten Endlageschaltern, Dauerhaftigkeit der Betriebssicherheit: C 10000 DIN EN 15650, Bemessungsbetriebsspannung 24 V AC/DC, Schutzart IP 54 DIN EN 60529 (VDE 0470-1).
Menge: 2,000 Stck

**3.1.540 Brandschutzklappe mit Motor 600×300 mm**
wie vor, jedoch
Brandschutzklappe mit Motor, Abmessung 600×300 mm, selbsttätig schließend nach DIN EN 1366-2, inklusive Lieferung und Montage gemäß ATV DIN 18379.
Menge: 3,000 Stck

**3.1.550 Brandschutzklappe mit Motor 250×250 mm**
wie vor, jedoch
Brandschutzklappe mit Motor, Abmessung 250×250 mm, selbsttätig schließend nach DIN EN 1366-2, inklusive Lieferung und Montage gemäß ATV DIN 18379.
Menge: 4,000 Stck

**3.1.560 Brandschutzklappe rund mit Motor DN 100**
wie vor, jedoch
Brandschutzklappe rund mit Motor DN 100, selbsttätig schließend nach DIN EN 1366-2, inklusive Lieferung und Montage gemäß ATV DIN 18379.
Menge: 4,000 Stck

**3.1.570 Brandschutzklappe rund mit Motor DN 160**
wie vor, jedoch
Brandschutzklappe rund mit Motor DN 160, selbsttätig schließend nach DIN EN 1366-2, inklusive Lieferung und Montage gemäß ATV DIN 18379.
Menge: 4,000 Stck

**3.1.580 Brandschutzklappe rund mit Motor DN 200**
wie vor, jedoch
Brandschutzklappe rund mit Motor DN 200, selbsttätig schließend nach DIN EN 1366-2, inklusive Lieferung und Montage gemäß ATV DIN 18379.
Menge: 6,000 Stck

**3.1.590 Segeltuchstutzen für Brandschutzklappe 500×200 mm**
Segeltuchstutzen für Brandschutzklappe 500×200 mm, aus PVC-gewebe, inklusive Lieferung und Montage gemäß ATV DIN 18379.
Menge: 2,000 Stck

**3.1.600 Segeltuchstutzen für Brandschutzklappe DN 125**
Segeltuchstutzen für Brandschutzklappe DN 125, aus PVC-gewebe, inklusive Lieferung und Montage gemäß ATV DIN 18379.
Menge: 4,000 Stck

**3.1.610 Brandschutzklappe 500x200 mm mit Einbaurahmen**
Brandschutzklappe mit Motor, Abmessung 500×200 mm,
Brandschutzklappe DIN EN 15650, Klassifizierung EI 90 S DIN EN 13501-3, beidseitig geprüft DIN EN 1366-2, für vertikalen und horizontalen Einbau, Achslage waagerecht oder senkrecht, rauchdicht, Gehäuse aus verzinktem Stahl, eckig,Einbau in leichte Trennwand, mit Metallständer, Trockeneinbau, mit Einbaurahmen/Einbausatz, mit Absperrklappenblatt aus mineralischem Baustoff, mit thermoelektrischer Auslösung, Auslösetemperatur 72 °C, mit elektrischem Antrieb mit Federrücklauf und integrierten Endlageschaltern, Dauerhaftigkeit der Betriebssicherheit: C 10000 DIN EN 15650, Bemessungsbetriebsspannung 24 V AC/DC, Schutzart IP 54 DIN EN 60529 (VDE 0470-1).
Menge: 2,000 Stck

**3.1.620 Brandschutzklappe mit Einbaurahmen DN 125**
Brandschutzklappe DIN EN 15650, Klassifizierung EI 90 S DIN EN 13501-3, beidseitig geprüft DIN EN 1366-2, für vertikalen und horizontalen Einbau, Achslage waagerecht oder senkrecht, rauchdicht, Gehäuse aus verzinktem Stahl, rund, DN 125, Einbau in leichte Trennwand, mit Metallständer, Trockeneinbau, mit Einbaurahmen/Einbausatz mit Absperrklappenblatt aus mineralischem Baustoff, mit thermoelektrischer Auslösung, Auslösetemperatur 72 °C, mit elektrischem Antrieb mit Federrücklauf und integrierten Endlageschaltern, Dauerhaftigkeit der Betriebssicherheit: C 10000 DIN EN 15650, Bemessungsbetriebsspannung 24 V AC/DC, Schutzart IP 54 DIN EN 60529 (VDE 0470-1).
Menge: 4,000 Stck

**3.1.630 Rauchauslöseeinrichtung**
Rauchauslöseeinrichtung mit Luftleitprofil zur Rauchdetektion in Lüftungsleitungen.

Raucherkennung erfolgt nach dem optischen Streulicht-Prinzip Tyndall-Effekt und dient zur Verhinderung von Rauchübertragung über Lüftungsleitungen raumlufttechnischer Anlagen.

Mit integrierter Ruhewertnachführung zur Konstanthaltung der Empfindlichkeit bis zu einer vorgegebenen Verschmutzungsgrenze.

MATERIALIEN
-  Gehäuse: Kunststoff, ABS-V0

TECHNISCHE DATEN
-  Detektionsprinzip: Optisches Streulicht Prinzip
-  Betriebsnennspannung DC: 24 V ±10%
-  Betriebsspannungsbereich DC: 21,6 V DC ... 28,8 V DC ± 3%
-  Abschaltbereich DC: < 22,3 V DC und > 28,0 V DC
-  Leistungsaufnahme ohne Zubehör (Nennbetrieb):  3,6 W (bei 24 V DC)
-  Leistungsaufnahme mit Anzeige- oder Erweiterungsmodul (Nennbetrieb): 4,8 W (bei 24 V DC)
-  Stromaufnahme ohne Zubehör (Nennbetrieb): 150 mA (bei 24 V DC)
-  Stromaufnahme mit Anzeige- oder Erweiterungsmodul 200 mA (bei 24 V DC)
-  Max. Anschlussleistung Federrücklaufantrieb: 10 VA (24 V DC)

-  IP-Schutzart: IP42
-  Schutzklasse  24 V DC: III (Schutzkleinspannung)
-  Mindestlänge Luftleitprofil: 90 mm (600 mm im Lieferumfang)
-  zulässige Luftgeschwindigkeit: 0,8…20 m/s
-  Warngrenzwert Luftströmung: <0,8 m/s
-  Warngrenzwert erhöhte Verschmutzung: > 70%
-  Betriebstemperaturbereich: -10…65 °C
-  Lagertemperatur: -20…70 °C
-  Relative Luftfeuchtigkeit: 5…90%, nicht kondensierend
-  Gewicht: max. 1,1 kg (ohne Luftleitprofil)
-  Maße: 340 × 144 × 80 mm (L × B × H)

NORMEN UND RICHTLINIEN

-  Rauchmeldeeinrichtung für Lüftungsleitungen in automatischen Brandmeldeanlagen, als eigenständige Auslöseeinrichtung für Brand- und Rauchschutzklappen in Lüftungsleitungen EN 54-27

-  mit Luftleitprofil oder Rauchmeldekopf im Kanal flexibel einsetzbar
-  abnehmbares Anzeigemodul mit magnetischer Oberfläche für Betriebs- und Statusmeldungen
-  Funktionstest von außen durchführbar
-  Einfacher Funktionstest mit Testspray über integrierter Wartungsöffnung im transparentem Gehäuse
-  Mit Verschmutzungsanzeige und Ruhewertnachführung
-  Zulässige Luftgeschwindigkeit 0,8 bis 20 m/s mit Warngrenzwert bei < 0,8 m/s
-  fabrikatsunabhängig in Gebäudeautomatisierung integrierbar
Menge: 8,000 Stck

**3.1.640 Rohrschalldämpfer SD 80/500**
Rohrschalldämpfer SD 80/500, Länge 500 mm, Schalldämpferkörper aus verzinktem Stahlblech mit Dämmstofffüllung, inklusive Lieferung und Montage gemäß ATV DIN 18379.
Menge: 16,000 Stck

**3.1.650 Rohrschalldämpfer SD 100/1000**
Rohrschalldämpfer SD 100/1000, Länge 1000 mm, Schalldämpferkörper aus verzinktem Stahlblech mit Dämmstofffüllung, inklusive Lieferung und Montage gemäß ATV DIN 18379.
Menge: 25,000 Stck

**3.1.660 Rohrschalldämpfer SD 125/1000**
Rohrschalldämpfer SD 125/1000, Länge 1000 mm, Schalldämpferkörper aus verzinktem Stahlblech mit Dämmstofffüllung, inklusive Lieferung und Montage gemäß ATV DIN 18379.
Menge: 14,000 Stck

**3.1.670 Rohrschalldämpfer SD 160/1000**
Rohrschalldämpfer SD 160/1000, Länge 1000 mm, Schalldämpferkörper aus verzinktem Stahlblech mit Dämmstofffüllung, inklusive Lieferung und Montage gemäß ATV DIN 18379.
Menge: 10,000 Stck

**3.1.680 Rohrschalldämpfer SD 200/1000**
Rohrschalldämpfer SD 200/1000, Länge 1000 mm, Schalldämpferkörper aus verzinktem Stahlblech mit Dämmstofffüllung, inklusive Lieferung und Montage gemäß ATV DIN 18379.
Menge: 12,000 Stck

**3.1.690 Wärmedämmung Ummantelung Luftltg Kanten-L bis 500mm Gebäude Mineralwolle Platte D 40mm Mantel Blech AlMg2Mn0,8**
Wärmedämmung einschl. Ummantelung DIN 4140 an haus- und betriebstechnischen Anlagen, an Luftleitung, rechteckig, Maße DIN EN 1505, Kantenlänge bis 500 mm, im Gebäude, Dämmung aus Mineralwolle DIN EN 14303, als Platte, Dämmschichtdicke 40 mm, Brandverhaltensklasse DIN EN 13501-1 A1 (nichtbrennbar), Wärmeleitfähigkeit 0,035 W/(mK) bei 40 Grad C Mitteltemperatur DIN EN 12667, kaschiert mit Alufolie, Ummantelung aus nichtprofiliertem Blech, Aluminium, AlMg2Mn0,8, befestigen mit aluminiumplattierten Stahlbändern.
Menge: 20,000 m2
Leistungsbereichkatalog: 047
DIN276-1_08: 431

**3.1.700 Wärmedämmung Ummantelung Luftltg bis DN200 Gebäude Mineralwolle Rohrschale D 40mm Mantel Blech AlMg2Mn0,8**
Wärmedämmung einschl. Ummantelung DIN 4140 an haus- und betriebstechnischen Anlagen, an Luftleitung, rund, bis DN 200, im Gebäude, Dämmung aus Mineralwolle DIN EN 14303, als Rohrschale, Dämmschichtdicke 40 mm, Brandverhaltensklasse DIN EN 13501-1 A1 (nichtbrennbar), Wärmeleitfähigkeit 0,035 W/(mK) bei 40 Grad C Mitteltemperatur DIN EN 12667, kaschiert mit Alufolie, Ummantelung aus nichtprofiliertem Blech, Aluminium, AlMg2Mn0,8, befestigen mit aluminiumplattierten Stahlbändern.
Menge: 15,000 m
Leistungsbereichkatalog: 047
DIN276-1_08: 431

**3.1.710 Wärmedämmung Luftltg Gebäude flexibler Elastomerschaum D 40mm**
Wärmedämmung ohne Ummantelung DIN 4140 an haus- und betriebstechnischen Anlagen, an Luftleitung, rechteckig, im Gebäude, Dämmung aus flexiblem Elastomerschaum DIN EN 13501-1, Dämmschichtdicke 40 mm, Baustoffklasse DIN 4102-1 B(L)-s2,d0, Wärmeleitfähigkeit 0,036 W/(mK) bei 40 Grad C Mitteltemperatur DIN EN 12667.
Menge: 10,000 m2
Leistungsbereichkatalog: 047
DIN276-1_08: 431

**3.1.720 Kulissenschalldämpfer SD 350/300/1000**
Kulissenschalldämpfer SD 350/250/1000, aus verzinktem Stahlblech, mit schallabsorbierenden Kulissen aus nicht brennbarem Material (A1), Lieferung, Montage und Anschluss gemäß ATV DIN 18379.
  P = Luftkanalprofil, F = Glasseidengewebe
 350mm Breite,  250mm Höhe,  1000mm Länge,  1 n Kul.
 17 kg Gewicht
Dämpfungswerte bei

1000m³/h Vol.Str. ,  16Pa Druckverl. ,  7,4m/s Luftgeschw
fm  63  125  250  500  100020004000  8000 Hz
Einfügungsdämpfung
De  3  6  12  25  31  24  15  10  dB
Strömungsrauschen
LW  35  31  27  23  19  16  13  10  dB
LWA  9  15  18  19  19  17  14  8  25  dB(A)
Menge: 8,000 Stck

#### Abschnitt 3.2 BA 3 - Lüftungsgeräte

**3.2.10 Zusatzfilter ePM10 200×150**
Zusatzfilter Kanaleinbau ePM10 200×150 mm, inkl. Lieferung und Montage gemäß ATV DIN 18379.
Menge: 2,000 Stck

**3.2.20 Zusatzfilter ePM10 500×200**
Zusatzfilter Kanaleinbau ePM10 500×200 mm, inkl. Lieferung und Montage gemäß ATV DIN 18379.
Menge: 2,000 Stck

**3.2.30 Schalldämmende Unterlage**
Schalldämmende Unterlage für Lüftungsgeräte, Material gemäß Planung zur Körperschallentkopplung, inkl. Zuschnitt, Lieferung und Montage gemäß ATV DIN 18379.
Menge: 8,000 m²

**3.2.40 Bezeichnungsschilder DIN 825**
Bezeichnungsschilder nach DIN 825 für Lüftungsgeräte und zugehörige Komponenten, inkl. Gravur, Lieferung und Montage.
Menge: 24,000 Stck

#### Abschnitt 3.3 BA 3 - Demontagearbeiten

**3.3.10 Demontage Lüftungskanäle/Formstücke**
Demontage von Lüftungskanälen und Formstücken aus verzinktem Stahlblech, inkl. Abhängen, Lösen der Verbindungen, Abtransport und fachgerechter Entsorgung gemäß ATV DIN 18379.
Menge: 40,000 m²

**3.3.20 Demontage Spiralfalzrohre DN 200**
Demontage von Spiralfalzrohren bis DN 200, inkl. Lösen der Schellen, Abtransport und fachgerechte Entsorgung gemäß ATV DIN 18379.
Menge: 40,000 m

**3.3.30 Demontage Brandschutzklappen**
Abbruch der Brandschutzklappe RLT, Gehäuse verzinktem Stahl, Nennbreite bis 500 mm, Nennhöhe bis 500 mm, Einzelgewicht bis 20 kg,  Ausführung innerhalb des Bauwerks,
vor Ort zerlegbar, Ausführung in allen Geschossen, Abbruch von Hand/mit handgeführten Kleingeräten, Ausführung erschütterungsarm DIN 4150, staubarm TRGS 559, ohne Untergrundbeschädigung, ohne Wasserfreisetzung,
aufgenommene Stoffe sammeln, im gasdichten Behälter des AG lagern,
Abfall ist gefährlich, schadstoffbelastet, Schadstoff Asbest TRGS 519,
Entsorgung wird gesondert vergütet
Menge: 20,000 Stck

**3.3.40 Demontage Tellerventile DN 160**
Demontage von Tellerventilen bis DN 160, inkl. Abnahme, Provisorisches Verschließen der Öffnungen und Entsorgung gemäß ATV DIN 18379.
Menge: 36,000 Stck

**3.3.50 Demontage Drallauslässe**
Demontage von Drallauslässen, inkl. Ausbau, Abtransport und fachgerechte Entsorgung gemäß ATV DIN 18379.
Menge: 10,000 Stck

**3.3.60 Demontage Schalldämpfer rund 160/1000**
Demontage von Schalldämpfern rund bis 160/1000, inkl. Ausbau, Abtransport und fachgerechte Entsorgung gemäß ATV DIN 18379.
Menge: 36,000 Stck

**3.3.70 Demontage Drosselklappen**
Demontage von Drosselklappen, inkl. Ausbau und fachgerechte Entsorgung gemäß ATV DIN 18379.
Menge: 36,000 Stck

**3.3.80 Trennen Leitungen vom Netz**
Trennen der Kanal- und Rohrleitungen vom bestehenden Netz, inkl. Absicherung der Anschlüsse und Dokumentation gemäß ATV DIN 18379.
Menge: 20,000 Stck

**3.3.90 Anschluss neue Leitungen an Netz**
Anschließen der neuen Leitungen an das bestehende Netz, inkl. Abdichtung und Funktionsprüfung gemäß ATV DIN 18379.
Menge: 20,000 Stck

**3.3.100 Entsorgung und Gefahrstoffe**
*** Pauschalposition
Entsorgung und Gefahrstoffentsorgung, inkl. Transport, Nachweisführung und gesetzeskonforme Behandlung gemäß ATV DIN 18379.
Menge: 1,000 psch

#### Abschnitt 3.4 BA 3 - Lufttechnische Anlagen, Sonstiges

**3.4.10 Helferstunde komplett**
Helferstunde komplett, inkl. Bereitstellung eines Helfers, notwendiger Werkzeuge und Kleinmaterial.
Menge: 20,000 Std.

**3.4.20 Monteurstunde komplett**
Monteurstunde komplett, inkl. Anfahrt, Einsatz eines Monteurs, Werkzeuge und Kleinmaterial.
Menge: 40,000 Std.

**3.4.30 Obermonteurstunde komplett**
Obermonteurstunde komplett, inkl. Leitung und Koordination, notwendiger Werkzeuge und Kleinmaterial.
Menge: 20,000 Std.

**3.4.40 Einweisung Bedienpersonal**
Einweisung des Bedienpersonals in Bedienung und Wartung der lufttechnischen Anlage, inkl. Schulungsunterlagen.
Menge: 1,000 Stck

**3.4.50 Einregulierung Funktionsprüfung**
*** Pauschalposition
Lufttechnische Einregulierung und Funktionsprüfung der Anlage gemäß DIN-Normen, inkl. Prüfprotokoll.
Menge: 1,000 psch

**3.4.60 Schemata installierte Bereiche**
Erstellung von Schemata für alle installierten lufttechnischen Bereiche, als Übersicht und Dokumentationsgrundlage.
Menge: 1,000 Stck

**3.4.70 Revisionsunterlagen / Dokumentation**
*** Pauschalposition
Revisionsunterlagen und Dokumentation der lufttechnischen Installation, inkl. Prüfberichte und Bestandspläne.
Menge: 1,000 psch

**3.4.80 Erstellen Werkpläne**
*** Pauschalposition
Erstellen von Werkplänen für Montage- und Servicearbeiten der lufttechnischen Anlage.
Menge: 1,000 psch

**3.4.90 Koordination MSR-Technik**
*** Pauschalposition
Koordination und Abstimmung mit dem Gewerk MSR-Technik während der Ausführungsphase.
Menge: 1,000 psch

**3.4.100 Bereitstellung Personal Sachverständigenabnahme**
*** Pauschalposition
Bereitstellung von qualifiziertem Personal für die Sachverständigenabnahme der RLT-Technik.
Menge: 1,000 psch

**3.4.110 Isolierung Kanäle Außenluft**
Isolierung der Außenluftkanäle mit 50 mm Mineralwolle und dampfdichter Folie gemäß Planung.
Menge: 2,000 m²

### Bereich 4 BA 4 – 2. Obergeschoss: Pflegestation 2 / 1. Obergeschoss: Pflegestation 1.1

*Hinweis: Anforderungen an Qualitäten*
Anforderungen an Qualitäten

Die in Titel 1 (BA1) angegeben Anforderungen an die Produkte, Verbdinungen, Montagen und die vom Bieter angebotenen Produkte / Typen gelten in gleicher Weise für die folgenden Titel, sofern nicht explizit ander angegeben (PKV Zimmer).

#### Abschnitt 4.1 BA 4 – Lüftungsleitungen mit Zubehör

**4.1.10 F90-Bekleidung Stahlblechkanäle**
F90-Bekleidung von Stahlblechkanälen, inkl. Lieferung, Montage und Abdichtung gemäß ATV DIN 18379.
Menge: 18,000 m²

**4.1.20 F90-Bekleidung Revisionsöffnungen 400×400**
F90-Bekleidung von Revisionsöffnungen 400×400 mm, inkl. Lieferung, Montage und Abdichtung gemäß ATV DIN 18379.
Menge: 4,000 Stck

**4.1.30 F90-Bekleidung Revisionsöffnungen 100×100**
F90-Bekleidung von Revisionsöffnungen 100×100 mm, inkl. Lieferung, Montage und Abdichtung gemäß ATV DIN 18379.
Menge: 4,000 Stck

**4.1.40 KL 500 mm Dichtheitsklasse C**
Lüftungskanal KL 500 mm, Dichtheitsklasse C, inkl. Lieferung, Montage und Abdichtung gemäß ATV DIN 18379.
Menge: 35,000 m²

**4.1.50 Wärmedämmung Luftltg Gebäude flexibler Elastomerschaum D 40mm**
Wärmedämmung ohne Ummantelung DIN 4140 an haus- und betriebstechnischen Anlagen, an Luftleitung, rechteckig, im Gebäude, Dämmung aus flexiblem Elastomerschaum DIN EN 13501-1, Dämmschichtdicke 40 mm, Baustoffklasse DIN 4102-1 B(L)-s2,d0, Wärmeleitfähigkeit 0,036 W/(mK) bei 40 Grad C Mitteltemperatur DIN EN 12667.
Menge: 25,000 m2
Leistungsbereichkatalog: 047
DIN276-1_08: 431

**4.1.60 KL 1000 mm Dichtheitsklasse C**
Lüftungskanal KL 1000 mm, Dichtheitsklasse C, inkl. Lieferung, Montage und Abdichtung gemäß ATV DIN 18379.
Menge: 15,000 m²

**4.1.70 Formstücke KL 500 mm**
Formstücke KL 500 mm, Dichtheitsklasse C, inkl. Lieferung und Montage gemäß ATV DIN 18379.
Menge: 75,000 m²

**4.1.80 Formstücke KL 1000 mm**
Formstücke KL 1000 mm, Dichtheitsklasse C, inkl. Lieferung und Montage gemäß ATV DIN 18379.
Menge: 15,000 m²

**4.1.90 Revisions-/Reinigungsöffnung**
Revisions-/Reinigungsöffnungen in Lüftungsleitungen, inkl. Lieferung, Montage, Dichtungen und Funktionsprüfung gemäß DIN 18379.
Menge: 20,000 Stck

**4.1.100 Sonderformstücke Kanalanschluss**
Reinigungsöffnungen wie Pos. 43.13.80, jedoch mit Kanalanschlüssen als Sonderformstücke, inkl. Lieferung und Montage gemäß ATV DIN 18379.
Menge: 8,000 m²

**4.1.110 Spiralfalzrohr Ø 200 mm**
Spiralfalzrohr, Rohrdurchmesser 200 mm, aus verzinktem Stahlblech nach DIN EN 12237, Lieferung, Montage und Befestigung gemäß ATV DIN 18379.
Menge: 5,000 m

**4.1.120 Spiralfalzrohr Ø 180 mm**
Spiralfalzrohr, Rohrdurchmesser 180 mm, aus verzinktem Stahlblech nach DIN EN 12237, Lieferung, Montage und Befestigung gemäß ATV DIN 18379.
Menge: 10,000 m

**4.1.130 Spiralfalzrohr Ø 160 mm**
Spiralfalzrohr, Rohrdurchmesser 160 mm, aus verzinktem Stahlblech nach DIN EN 12237, Lieferung, Montage und Befestigung gemäß ATV DIN 18379.
Menge: 10,000 m

**4.1.140 Spiralfalzrohr Ø 125 mm**
Spiralfalzrohr, Rohrdurchmesser 125 mm, aus verzinktem Stahlblech nach DIN EN 12237, Lieferung, Montage und Befestigung gemäß ATV DIN 18379.
Menge: 20,000 m

**4.1.150 Spiralfalzrohr Ø 100 mm**
Spiralfalzrohr, Rohrdurchmesser 100 mm, aus verzinktem Stahlblech nach DIN EN 12237, Lieferung, Montage und Befestigung gemäß ATV DIN 18379.
Menge: 20,000 m

**4.1.160 Spiralfalzrohr Ø 80 mm**
Spiralfalzrohr, Rohrdurchmesser 80 mm, aus verzinktem Stahlblech nach DIN EN 12237, Lieferung, Montage und Befestigung gemäß ATV DIN 18379.
Menge: 25,000 m

**4.1.170 Formstücke Spiralfalzrohr Ø 200 mm, Abzweig**
Formstücke für Spiralfalzrohre, Rohrdurchmesser 200 mm, aus verzinktem Stahlblech nach DIN EN 12237, mit Steckverbindungen und Dichtungen. Lieferung, Montage und Abdichtung gemäß ATV DIN 18379.
Menge: 5,000 St

**4.1.180 Formstücke Spiralfalzrohr Ø 180 mm, Abzweig**
Formstücke für Spiralfalzrohre, Rohrdurchmesser 180 mm, aus verzinktem Stahlblech nach DIN EN 12237, mit Steckverbindungen und Dichtungen. Lieferung, Montage und Abdichtung gemäß ATV DIN 18379.
Menge: 5,000 St

**4.1.190 Formstücke Spiralfalzrohr Ø 160 mm, Abzweig**
Formstücke für Spiralfalzrohre, Rohrdurchmesser 160 mm, aus verzinktem Stahlblech nach DIN EN 12237, mit Steckverbindungen und Dichtungen. Lieferung, Montage und Abdichtung gemäß ATV DIN 18379.
Menge: 10,000 St

**4.1.200 Formstücke Spiralfalzrohr Ø 125 mm, Abzweig**
Formstücke für Spiralfalzrohre, Rohrdurchmesser 125 mm, aus verzinktem Stahlblech nach DIN EN 12237, mit Steckverbindungen und Dichtungen. Lieferung, Montage und Abdichtung gemäß ATV DIN 18379.
Menge: 10,000 St

**4.1.210 Formstücke Spiralfalzrohr Ø 100 mm, Abzweig**
Formstücke für Spiralfalzrohre, Rohrdurchmesser 100 mm, aus verzinktem Stahlblech nach DIN EN 12237, mit Steckverbindungen und Dichtungen. Lieferung, Montage und Abdichtung gemäß ATV DIN 18379.
Menge: 10,000 St

**4.1.220 Formstücke Spiralfalzrohr Ø 80 mm, Abzweig**
Formstücke für Spiralfalzrohre, Rohrdurchmesser 80 mm, aus verzinktem Stahlblech nach DIN EN 12237, mit Steckverbindungen und Dichtungen. Lieferung, Montage und Abdichtung gemäß ATV DIN 18379.
Menge: 15,000 St

**4.1.230 Formstücke Spiralfalzrohr Ø 200 mm, Bogen**
Bogen, 90 Grad, Maße DIN EN 1506, aus verzinktem Stahl, größter DN 200, symmetrisch, mit Einsteckenden, mit Lippendichtung, geschraubt/genietet, mit Warmschrumpfband, min./max. Temperatur der geförderten Luft -15 bis 40 Grad C, Dichtheitsklasse B DIN 24147-1, Montagehöhe Fußboden über 3,5 m, mit Aufhänge-/Auflagekonstruktion E DIN EN 12236, schallgedämmt.
Menge: 5,000 St

**4.1.240 Formstücke Spiralfalzrohr Ø 180 mm, Bogen**
wie vor, jedoch Formstücke für Spiralfalzrohre, Rohrdurchmesser 180 mm, aus verzinktem Stahlblech nach DIN EN 12237, mit Steckverbindungen und Dichtungen. Lieferung, Montage und Abdichtung gemäß ATV DIN 18379.
Menge: 5,000 St

**4.1.250 Formstücke Spiralfalzrohr Ø 160 mm, Bogen**
wie vor, jedoch Formstücke für Spiralfalzrohre, Rohrdurchmesser 160 mm, aus verzinktem Stahlblech nach DIN EN 12237, mit Steckverbindungen und Dichtungen. Lieferung, Montage und Abdichtung gemäß ATV DIN 18379.
Menge: 5,000 St

**4.1.260 Formstücke Spiralfalzrohr Ø 125 mm, Bogen**
wie vor, jedoch Formstücke für Spiralfalzrohre, Rohrdurchmesser 125 mm, aus verzinktem Stahlblech nach DIN EN 12237, mit Steckverbindungen und Dichtungen. Lieferung, Montage und Abdichtung gemäß ATV DIN 18379.
Menge: 5,000 St

**4.1.270 Formstücke Spiralfalzrohr Ø 100 mm, Bogen**
wie vor, jedoch Formstücke für Spiralfalzrohre, Rohrdurchmesser 100 mm, aus verzinktem Stahlblech nach DIN EN 12237, mit Steckverbindungen und Dichtungen. Lieferung, Montage und Abdichtung gemäß ATV DIN 18379.
Menge: 10,000 St

**4.1.280 Formstücke Spiralfalzrohr Ø 80 mm, Bogen**
wie vor, jedoch Formstücke für Spiralfalzrohre, Rohrdurchmesser 80 mm, aus verzinktem Stahlblech nach DIN EN 12237, mit Steckverbindungen und Dichtungen. Lieferung, Montage und Abdichtung gemäß ATV DIN 18379.
Menge: 15,000 St

**4.1.290 Flexible Rohrleitung Ø 125 mm**
Flexible Rohrleitung, Rohrdurchmesser 125 mm, aus Aluminium‑Mehrschichtverbund mit Drahtspirale, wärmegedämmt, Lieferung und Montage gemäß ATV DIN 18379.
Menge: 5,000 m

**4.1.300 Flexible Rohrleitung Ø 100 mm**
Flexible Rohrleitung, Rohrdurchmesser 125 mm, aus Aluminium‑Mehrschichtverbund mit Drahtspirale, wärmegedämmt, Lieferung und Montage gemäß ATV DIN 18379.
Menge: 5,000 m

**4.1.310 Flexible Rohrleitung Ø80 mm**
Flexible Rohrleitung, Rohrdurchmesser 80 mm, aus Aluminium‑Mehrschichtverbund mit Drahtspirale, wärmegedämmt, Lieferung und Montage gemäß ATV DIN 18379.
Menge: 5,000 m

**4.1.320 Flexible Rohrleitung Ø 200 mm**
Flexible Rohrleitung, Rohrdurchmesser  200 mm, aus Aluminium‑Mehrschichtverbund mit Drahtspirale, wärmegedämmt, Lieferung und Montage gemäß ATV DIN 18379.
Menge: 5,000 m

**4.1.330 Flexible Rohrleitung Ø 180 mm**
Flexible Rohrleitung, Rohrdurchmesser 180 mm, aus Aluminium‑Mehrschichtverbund mit Drahtspirale, wärmegedämmt, Lieferung und Montage gemäß ATV DIN 18379.
Menge: 5,000 m

**4.1.340 Flexible Rohrleitung Ø 160 mm**
Flexible Rohrleitung, Rohrdurchmesser 160mm, aus Aluminium‑Mehrschichtverbund mit Drahtspirale, wärmegedämmt, Lieferung und Montage gemäß ATV DIN 18379.
Menge: 5,000 m

**4.1.350 Profilstahlkonstruktion**
Trag- und Montagekonstruktion aus verzinktem Profilstahl zur Befestigung von Lüftungsleitungen, inkl. Lieferung, Montage und Befestigungsmaterial.
Menge: 15,000 kg

**4.1.360 Tellerventil DN 100**
Tellerventil DN 100, montagefertig, aus verzinktem Stahlblech, inkl. Lieferung und Montage gemäß ATV DIN 18379.
Menge: 25,000 Stck

**4.1.370 Tellerventil DN 125**
Tellerventil DN 125, montagefertig, aus verzinktem Stahlblech, inkl. Lieferung und Montage gemäß ATV DIN 18379.
Menge: 2,000 Stck

**4.1.380 Brandschutz-Tellerventil DN 100**
Brandschutz-Tellerventil DN 100, selbsttätig schließend nach DIN EN 1366-2, inkl. Lieferung und Montage gemäß ATV DIN 18379.
Menge: 1,000 Stck

**4.1.390 Drallauslass 300×300 (Zuluft)**
Drallauslass 300×300 (Zuluft), mit verstellbarem Leitschaufelrad aus verzinktem Stahl, inkl. Lieferung und Montage gemäß ATV DIN 18379.
Menge: 9,000 Stck

**4.1.400 Tellerventil DN 100**
Tellerventil DN 100, montagefertig, aus verzinktem Stahlblech, inklusive Ausbau Altteil, Lieferung und Montage gemäß ATV DIN 18379.
Menge: 10,000 Stck

**4.1.410 Tellerventil DN 125**
Tellerventil DN 125, montagefertig, aus verzinktem Stahlblech, inklusive Ausbau Altteil, Lieferung und Montage gemäß ATV DIN 18379.
Menge: 8,000 Stck

**4.1.420 Brandschutz-Tellerventil DN 100**
Brandschutz-Tellerventil DN 100, selbsttätig schließend nach DIN EN 1366-2, inklusive Ausbau Altventil, Lieferung und Montage gemäß ATV DIN 18379.
Menge: 2,000 Stck

**4.1.430 Drallauslass 400×400 (Zuluft)**
Drallauslass 400×400 (Zuluft), mit verstellbarem Leitschaufelrad aus verzinktem Stahl, inklusive Lieferung und Montage gemäß ATV DIN 18379.
Menge: 4,000 Stck

**4.1.440 Drallauslass 400×400 (Abluft)**
Drallauslass 400×400 (Abluft), montagefertig, aus verzinktem Stahl, inklusive Lieferung und Montage gemäß ATV DIN 18379.
Menge: 4,000 Stck

**4.1.450 Konstant-Volumenstromregler DN 80**
Konstant-Volumenstromregler DN 80, montagefertig, aus verzinktem Stahlblech, inklusive Lieferung und Montage gemäß ATV DIN 18379.
Menge: 4,000 Stck

**4.1.460 Konstant-Volumenstromregler DN 100**
Konstant-Volumenstromregler DN 100, montagefertig, aus verzinktem Stahlblech, inklusive Lieferung und Montage gemäß ATV DIN 18379.
Menge: 34,000 Stck

**4.1.470 Konstant-Volumenstromregler DN 125**
Konstant-Volumenstromregler DN 125, montagefertig, aus verzinktem Stahlblech, inklusive Lieferung und Montage gemäß ATV DIN 18379.
Menge: 4,000 Stck

**4.1.480 Brandschutzklappe mit Motor 300×200 mm**
Brandschutzklappe DIN EN 15650, Klassifizierung EI 90 S DIN EN 13501-3, beidseitig geprüft DIN EN 1366-2, für vertikalen und horizontalen Einbau, Achslage waagerecht oder senkrecht, rauchdicht, Gehäuse aus verzinktem Stahl, eckig, Nennbreite 300 mm, Nennhöhe 200 mm, Einbau in massive Wand oder Decke, Nasseinbau, mit Absperrklappenblatt aus mineralischem Baustoff, mit thermoelektrischer Auslösung, Auslösetemperatur 72 °C, mit elektrischem Antrieb mit Federrücklauf und integrierten Endlageschaltern, Dauerhaftigkeit der Betriebssicherheit: C 10000 DIN EN 15650, Bemessungsbetriebsspannung 24 V AC/DC, Schutzart IP 54 DIN EN 60529 (VDE 0470-1).
Menge: 6,000 Stck

**4.1.490 Brandschutzklappe mit Motor 400×200 mm**
wie vor, jedoch
Brandschutzklappe mit Motor 400×200 mm, selbsttätig schließend nach DIN EN 1366-2, inklusive Lieferung und Montage gemäß ATV DIN 18379.
Menge: 2,000 Stck

**4.1.500 Brandschutzklappe rund mit Motor DN 100**
wie vor, jedoch
Brandschutzklappe rund mit Motor DN 100, selbsttätig schließend nach DIN EN 1366-2, inklusive Lieferung und Montage gemäß ATV DIN 18379.
Menge: 8,000 Stck

**4.1.510 Brandschutzklappe rund mit Motor DN 125**
wie vor, jedoch
Brandschutzklappe rund mit Motor DN 125, selbsttätig schließend nach DIN EN 1366-2, inklusive Lieferung und Montage gemäß ATV DIN 18379.
Menge: 2,000 Stck

**4.1.520 Brandschutzklappe rund mit Motor DN 160**
wie vor, jedoch
Brandschutzklappe rund mit Motor DN 160, selbsttätig schließend nach DIN EN 1366-2, inklusive Lieferung und Montage gemäß ATV DIN 18379.
Menge: 2,000 Stck

**4.1.530 Brandschutzklappe rund mit Motor DN 200**
wie vor, jedoch
Brandschutzklappe rund mit Motor DN 200, selbsttätig schließend nach DIN EN 1366-2, inklusive Lieferung und Montage gemäß ATV DIN 18379.
Menge: 6,000 Stck

**4.1.540 Segeltuchstutzen Brandschutzklappe DN 100–200**
Segeltuchstutzen aus PVC-Gewebe für Brandschutzklappen DN 100–200, inkl. Lieferung und Montage gemäß ATV DIN 18379.
Menge: 4,000 Stck

**4.1.550 Brandschutzklappe mit Einbaurahmen DN 125**
Brandschutzklappe DIN EN 15650, Klassifizierung EI 90 S DIN EN 13501-3, beidseitig geprüft DIN EN 1366-2, für vertikalen und horizontalen Einbau, Achslage waagerecht oder senkrecht, rauchdicht, Gehäuse aus verzinktem Stahl, rund, DN 125, Einbau in leichte Trennwand, mit Metallständer, Trockeneinbau, mit Einbaurahmen/Einbausatz mit Absperrklappenblatt aus mineralischem Baustoff, mit thermoelektrischer Auslösung, Auslösetemperatur 72 °C, mit elektrischem Antrieb mit Federrücklauf und integrierten Endlageschaltern, Dauerhaftigkeit der Betriebssicherheit: C 10000 DIN EN 15650, Bemessungsbetriebsspannung 24 V AC/DC, Schutzart IP 54 DIN EN 60529 (VDE 0470-1).
Menge: 4,000 Stck

**4.1.560 Rauchauslöseeinrichtung**
Rauchauslöseeinrichtung mit Luftleitprofil zur Rauchdetektion in Lüftungsleitungen.

Raucherkennung erfolgt nach dem optischen Streulicht-Prinzip Tyndall-Effekt und dient zur Verhinderung von Rauchübertragung über Lüftungsleitungen raumlufttechnischer Anlagen.

Mit integrierter Ruhewertnachführung zur Konstanthaltung der Empfindlichkeit bis zu einer vorgegebenen Verschmutzungsgrenze.

MATERIALIEN
-  Gehäuse: Kunststoff, ABS-V0

TECHNISCHE DATEN
-  Detektionsprinzip: Optisches Streulicht Prinzip
-  Betriebsnennspannung DC: 24 V ±10%
-  Betriebsspannungsbereich DC: 21,6 V DC ... 28,8 V DC ± 3%
-  Abschaltbereich DC: < 22,3 V DC und > 28,0 V DC
-  Leistungsaufnahme ohne Zubehör (Nennbetrieb):  3,6 W (bei 24 V DC)
-  Leistungsaufnahme mit Anzeige- oder Erweiterungsmodul (Nennbetrieb): 4,8 W (bei 24 V DC)
-  Stromaufnahme ohne Zubehör (Nennbetrieb): 150 mA (bei 24 V DC)
-  Stromaufnahme mit Anzeige- oder Erweiterungsmodul 200 mA (bei 24 V DC)
-  Max. Anschlussleistung Federrücklaufantrieb: 10 VA (24 V DC)

-  IP-Schutzart: IP42
-  Schutzklasse  24 V DC: III (Schutzkleinspannung)
-  Mindestlänge Luftleitprofil: 90 mm (600 mm im Lieferumfang)
-  zulässige Luftgeschwindigkeit: 0,8…20 m/s
-  Warngrenzwert Luftströmung: <0,8 m/s
-  Warngrenzwert erhöhte Verschmutzung: > 70%
-  Betriebstemperaturbereich: -10…65 °C
-  Lagertemperatur: -20…70 °C
-  Relative Luftfeuchtigkeit: 5…90%, nicht kondensierend
-  Gewicht: max. 1,1 kg (ohne Luftleitprofil)
-  Maße: 340 × 144 × 80 mm (L × B × H)

NORMEN UND RICHTLINIEN

-  Rauchmeldeeinrichtung für Lüftungsleitungen in automatischen Brandmeldeanlagen, als eigenständige Auslöseeinrichtung für Brand- und Rauchschutzklappen in Lüftungsleitungen EN 54-27

-  mit Luftleitprofil oder Rauchmeldekopf im Kanal flexibel einsetzbar
-  abnehmbares Anzeigemodul mit magnetischer Oberfläche für Betriebs- und Statusmeldungen
-  Funktionstest von außen durchführbar
-  Einfacher Funktionstest mit Testspray über integrierter Wartungsöffnung im transparentem Gehäuse
-  Mit Verschmutzungsanzeige und Ruhewertnachführung
-  Zulässige Luftgeschwindigkeit 0,8 bis 20 m/s mit Warngrenzwert bei < 0,8 m/s
-  fabrikatsunabhängig in Gebäudeautomatisierung integrierbar
Menge: 8,000 Stck

**4.1.570 Rohrschalldämpfer SD 80/500**
Rohrschalldämpfer SD 80/500, Länge 500 mm, aus verzinktem Stahlblech mit Dämmstofffüllung, inkl. Lieferung und Montage gemäß ATV DIN 18379.
Menge: 34,000 Stck

**4.1.580 Rohrschalldämpfer SD 100/1000**
Rohrschalldämpfer SD 100/1000, Länge 1000 mm, aus verzinktem Stahlblech mit Dämmstofffüllung, inkl. Lieferung und Montage gemäß ATV DIN 18379.
Menge: 10,000 Stck

**4.1.590 Rohrschalldämpfer SD 125/1000**
Rohrschalldämpfer SD 125/1000, Länge 1000 mm, aus verzinktem Stahlblech mit Dämmstofffüllung, inkl. Lieferung und Montage gemäß ATV DIN 18379.
Menge: 4,000 Stck

**4.1.600 Rohrschalldämpfer SD 160/1000**
Rohrschalldämpfer SD 160/1000, Länge 1000 mm, aus verzinktem Stahlblech mit Dämmstofffüllung, inkl. Lieferung und Montage gemäß ATV DIN 18379.
Menge: 6,000 Stck

#### Abschnitt 4.2 BA 4 – Lüftungsgeräte

**4.2.10 Zusatzfilter ePM10 300×200**
Zusatzfilter Kanaleinbau ePM10 300×200 mm, inklusive Lieferung und Montage gemäß ATV DIN 18379.
Menge: 4,000 Stck

**4.2.20 Bezeichnungsschilder DIN 825**
Bezeichnungsschilder nach DIN 825, inkl. Gravur, Lieferung und Montage.
Menge: 8,000 Stck

#### Abschnitt 4.3 BA 4 – Demontagearbeiten

**4.3.10 Demontage Kanäle/Formstücke**
Demontage von Lüftungskanälen und Formstücken aus verzinktem Stahlblech, inkl. Abhängen, Lösen der Verbindungen, Abtransport und Entsorgung gemäß ATV DIN 18379.
Menge: 40,000 m²

**4.3.20 Demontage Spiralfalzrohre DN 200**
Demontage von Spiralfalzrohren bis DN 200, inkl. Lösen der Befestigungen, Abtransport und Entsorgung gemäß ATV DIN 18379.
Menge: 40,000 m

**4.3.30 Demontage Brandschutzklappen**
Abbruch der Brandschutzklappe RLT, Gehäuse verzinktem Stahl, Nennbreite bis 500 mm, Nennhöhe bis 500 mm, Einzelgewicht bis 20 kg,  Ausführung innerhalb des Bauwerks,
vor Ort zerlegbar, Ausführung in allen Geschossen, Abbruch von Hand/mit handgeführten Kleingeräten, Ausführung erschütterungsarm DIN 4150, staubarm TRGS 559, ohne Untergrundbeschädigung, ohne Wasserfreisetzung,
aufgenommene Stoffe sammeln, im gasdichten Behälter des AG lagern,
Abfall ist gefährlich, schadstoffbelastet, Schadstoff Asbest TRGS 519,
Entsorgung wird gesondert vergütet
Menge: 20,000 Stck

**4.3.40 Demontage Tellerventile DN 160**
Demontage von Tellerventilen bis DN 160, inkl. Abnahme und provisorisches Verschließen der Öffnungen gemäß ATV DIN 18379.
Menge: 36,000 Stck

**4.3.50 Demontage Drallauslässe**
Demontage von Drallauslässen, inkl. Ausbau, Abtransport und Entsorgung gemäß ATV DIN 18379.
Menge: 10,000 Stck

**4.3.60 Demontage Schalldämpfer rund 160/1000**
Demontage von Schalldämpfern rund bis 160/1000, inkl. Ausbau, Abtransport und Entsorgung gemäß ATV DIN 18379.
Menge: 36,000 Stck

**4.3.70 Demontage Drosselklappen**
Demontage von Drosselklappen, inkl. Ausbau und Entsorgung gemäß ATV DIN 18379.
Menge: 36,000 Stck

**4.3.80 Trennen Leitungen vom Netz**
Trennen der Kanal- und Rohrleitungen vom bestehenden Netz, inkl. Absicherung der Anschlüsse und Dokumentation gemäß ATV DIN 18379.
Menge: 20,000 Stck

**4.3.90 Anschluss neue Leitungen an Netz**
Anschließen der neuen Leitungen an das bestehende Netz, inkl. Abdichtung und Funktionsprüfung gemäß ATV DIN 18379.
Menge: 20,000 Stck

**4.3.100 Entsorgung und Gefahrstoffe**
*** Pauschalposition
Entsorgung und Gefahrstoffentsorgung, inkl. Transport, Nachweisführung und gesetzeskonforme Behandlung gemäß ATV DIN 18379.
Menge: 1,000 psch

#### Abschnitt 4.4 BA 4 - Lufttechnische Anlagen, Sonstiges

**4.4.10 Helferstunde komplett**
Bereitstellung einer qualifizierten Hilfskraft inklusive aller notwendigen Werkzeuge, Kleinmaterialien und Hilfsarbeiten zur Unterstützung bei Montage- und Demontagearbeiten an lufttechnischen Anlagen gemäß ATV DIN 18379.
Menge: 20,000 Std.

**4.4.20 Monteurstunde komplett**
Einsatz eines ausgebildeten Monteurs inklusive Anfahrt, Bereitstellung sämtlicher Montagewerkzeuge und Kleinmaterialien sowie fachgerechte Ausführung von Montagetätigkeiten an lufttechnischen Komponenten gemäß ATV DIN 18379.
Menge: 40,000 Std.

**4.4.30 Obermonteurstunde komplett**
Fachliche Leitung und Koordination vor Ort inklusive Dokumentation, Abstimmung mit anderen Gewerken sowie Bereitstellung notwendiger Werkzeuge und Kleinmaterialien gemäß ATV DIN 18379.
Menge: 20,000 Std.

**4.4.40 Einweisung Bedienpersonal**
Schulung und Einweisung des Bedienpersonals in die Bedienung, Wartung und Störungsbeseitigung der lufttechnischen Anlage, inkl. Übergabe von Schulungsunterlagen gemäß ATV DIN 18379.
Menge: 1,000 Stck

**4.4.50 Einregulierung Funktionsprüfung**
*** Pauschalposition
Lufttechnische Einregulierung und Funktionsprüfung der Anlage einschließlich Volumenstrommessung, Luftqualitätskontrolle und Erstellung eines detaillierten Prüfprotokolls gemäß geltenden DIN-Normen.
Menge: 1,000 psch

**4.4.60 Schemata installierte Bereiche**
Erstellung schematischer Übersichtspläne für alle installierten lufttechnischen Bereiche als Dokumentationsgrundlage für Leitungsführung und Anschlussdetails.
Menge: 1,000 Stck

**4.4.70 Revisionsunterlagen / Dokumentation**
*** Pauschalposition
Erstellung von Revisionsunterlagen und Dokumentation der lufttechnischen Installation einschließlich Prüfberichte, Bestandspläne und Beschriftungslisten gemäß ATV DIN 18379.
Menge: 1,000 psch

**4.4.80 Erstellen Werkpläne**
*** Pauschalposition
Anfertigung ausführlicher Werkpläne für Montage- und Servicearbeiten der lufttechnischen Anlage inklusive Bauteillisten, Montagehinweisen und Anschlussdetails.
Menge: 1,000 psch

**4.4.90 Koordination MSR-Technik**
*** Pauschalposition
Koordination und Abstimmung der Schnittstellen mit dem Gewerk MSR-Technik während der Ausführungsphase inkl. Protokollführung und Koordinationsbesprechungen.
Menge: 1,000 psch

**4.4.100 Bereitstellung Personal Abnahme**
*** Pauschalposition
Bereitstellung von qualifiziertem Personal für die sachverständige Abnahme der RLT-Technik inklusive aller erforderlichen Prüf- und Abnahmeprotokolle.
Menge: 1,000 psch

**4.4.110 Isolierung Kanäle Außenluft**
Isolierung der Außenluftkanäle mit 50 mm Mineralwolle, dampfdichter Folie und korrosionsschutzgerechter Befestigung gemäß Planungsunterlagen und ATV DIN 18379.
Menge: 2,000 m²

### Bereich 5 BA 5 – Untergeschoss: Brandschutzdecken / Ert. Rippendecken

*Hinweis: Anforderungen an Qualitäten*
Anforderungen an Qualitäten

Die in Titel 1 (BA1) angegeben Anforderungen an die Produkte, Verbdinungen, Montagen und die vom Bieter angebotenen Produkte / Typen gelten in gleicher Weise für die folgenden Titel, sofern nicht explizit ander angegeben (PKV Zimmer).

#### Abschnitt 5.1 BA 5 - Lüftungsleitungen mit Zubehör

**5.1.10 F90-Bekleidung Stahlblechkanäle**
F90-Bekleidung von Stahlblechkanälen, inkl. Lieferung, Montage und aller Nebenarbeiten gemäß ATV DIN 18379.
Menge: 20,000 m²

**5.1.20 F90-Bekleidung 400×400**
F90-Bekleidung von Revisionsöffnungen 400×400 mm, inkl. Lieferung, Montage und Abdichtung gemäß ATV DIN 18379.
Menge: 3,000 Stck

**5.1.30 F90-Bekleidung Revisionsöffnungen 100×100**
F90-Bekleidung von Revisionsöffnungen 100×100 mm, inkl. Lieferung, Montage und Abdichtung gemäß ATV DIN 18379.
Menge: 2,000 Stck

**5.1.40 Lüftungskanal KL 500 mm Dichtheitsklasse C**
Lüftungskanal, KL 500 mm, Dichtheitsklasse C, aus verzinktem Stahlblech, inkl. Lieferung, Montage und Abdichtung gemäß ATV DIN 18379.
Menge: 40,000 m²

**5.1.50 Lüftungskanal KL 1000 mm Dichtheitsklasse C**
Wie vor, jedoch Lüftungskanal KL 1000 mm, Dichtheitsklasse C, inkl. Lieferung, Montage und Abdichtung gemäß ATV DIN 18379.
Menge: 20,000 m²

**5.1.60 Lüftungskanal KL 1500 mm Dichtheitsklasse C**
Wie vor, jedoch Lüftungskanal KL 1500 mm, Dichtheitsklasse C, inkl. Lieferung, Montage und Abdichtung gemäß ATV DIN 18379.
Menge: 20,000 m²

**5.1.70 Formstücke KL 500 mm Dichtheitsklasse C**
Formstücke KL 500 mm, Dichtheitsklasse C, aus verzinktem Stahlblech, inkl. Lieferung, Montage und Abdichtung gemäß ATV DIN 18379.
Menge: 30,000 m²

**5.1.80 Formstücke KL 1000 mm Dichtheitsklasse C**
Wie vor, jedoch Formstücke KL 1000 mm, Dichtheitsklasse C, inkl. Lieferung, Montage und Abdichtung gemäß ATV DIN 18379.
Menge: 10,000 m²

**5.1.90 Revisions-/Reinigungsöffnung**
Revisions- bzw. Reinigungsöffnungen in Lüftungsleitungen, inkl. Lieferung, Montage, Dichtungen und Funktionsprüfung gemäß ATV DIN 18379.
Menge: 40,000 Stck

**5.1.100 Kanalanschlüsse als Sonderformstücke**
Wie vor, jedoch Kanalanschlüsse als Sonderformstücke, inkl. Lieferung und Montage gemäß ATV DIN 18379.
Menge: 5,000 m²

**5.1.110 Spiralfalzrohr Ø 200 mm**
Spiralfalzrohr, Rohrdurchmesser 200 mm, aus verzinktem Stahlblech nach DIN EN 12237, Lieferung, Montage und Befestigung gemäß ATV DIN 18379.
Menge: 5,000 m

**5.1.120 Spiralfalzrohr Ø 180 mm**
Spiralfalzrohr, Rohrdurchmesser 180 mm, aus verzinktem Stahlblech nach DIN EN 12237, Lieferung, Montage und Befestigung gemäß ATV DIN 18379.
Menge: 5,000 m

**5.1.130 Spiralfalzrohr Ø 160 mm**
Spiralfalzrohr, Rohrdurchmesser 160 mm, aus verzinktem Stahlblech nach DIN EN 12237, Lieferung, Montage und Befestigung gemäß ATV DIN 18379.
Menge: 10,000 m

**5.1.140 Spiralfalzrohr Ø 125 mm**
Spiralfalzrohr, Rohrdurchmesser 125 mm, aus verzinktem Stahlblech nach DIN EN 12237, Lieferung, Montage und Befestigung gemäß ATV DIN 18379.
Menge: 5,000 m

**5.1.150 Spiralfalzrohr Ø 100 mm**
Spiralfalzrohr, Rohrdurchmesser 100 mm, aus verzinktem Stahlblech nach DIN EN 12237, Lieferung, Montage und Befestigung gemäß ATV DIN 18379.
Menge: 10,000 m

**5.1.160 Spiralfalzrohr Ø 80 mm**
Spiralfalzrohr, Rohrdurchmesser 80 mm, aus verzinktem Stahlblech nach DIN EN 12237, Lieferung, Montage und Befestigung gemäß ATV DIN 18379.
Menge: 10,000 m

**5.1.170 Formstücke Spiralfalzrohr Ø 200 mm, Abzweig**
Formstücke für Spiralfalzrohre, Rohrdurchmesser 200 mm, aus verzinktem Stahlblech nach DIN EN 12237, mit Steckverbindungen und Dichtungen. Lieferung, Montage und Abdichtung gemäß ATV DIN 18379.
Menge: 5,000 St

**5.1.180 Formstücke Spiralfalzrohr Ø 180 mm, Abzweig**
Formstücke für Spiralfalzrohre, Rohrdurchmesser 180 mm, aus verzinktem Stahlblech nach DIN EN 12237, mit Steckverbindungen und Dichtungen. Lieferung, Montage und Abdichtung gemäß ATV DIN 18379.
Menge: 5,000 St

**5.1.190 Formstücke Spiralfalzrohr Ø 160 mm, Abzweig**
Formstücke für Spiralfalzrohre, Rohrdurchmesser 160 mm, aus verzinktem Stahlblech nach DIN EN 12237, mit Steckverbindungen und Dichtungen. Lieferung, Montage und Abdichtung gemäß ATV DIN 18379.
Menge: 5,000 St

**5.1.200 Formstücke Spiralfalzrohr Ø 125 mm, Abzweig**
Formstücke für Spiralfalzrohre, Rohrdurchmesser 125 mm, aus verzinktem Stahlblech nach DIN EN 12237, mit Steckverbindungen und Dichtungen. Lieferung, Montage und Abdichtung gemäß ATV DIN 18379.
Menge: 5,000 St

**5.1.210 Formstücke Spiralfalzrohr Ø 100 mm, Abzweig**
Formstücke für Spiralfalzrohre, Rohrdurchmesser 100 mm, aus verzinktem Stahlblech nach DIN EN 12237, mit Steckverbindungen und Dichtungen. Lieferung, Montage und Abdichtung gemäß ATV DIN 18379.
Menge: 5,000 St

**5.1.220 Formstücke Spiralfalzrohr Ø 80 mm, Abzweig**
Formstücke für Spiralfalzrohre, Rohrdurchmesser 80 mm, aus verzinktem Stahlblech nach DIN EN 12237, mit Steckverbindungen und Dichtungen. Lieferung, Montage und Abdichtung gemäß ATV DIN 18379.
Menge: 5,000 St

**5.1.230 Formstücke Spiralfalzrohr Ø 200 mm, Bogen**
Bogen, 90 Grad, Maße DIN EN 1506, aus verzinktem Stahl, größter DN 200, symmetrisch, mit Einsteckenden, mit Lippendichtung, geschraubt/genietet, mit Warmschrumpfband, min./max. Temperatur der geförderten Luft -15 bis 40 Grad C, Dichtheitsklasse B DIN 24147-1, Montagehöhe Fußboden über 3,5 m, mit Aufhänge-/Auflagekonstruktion E DIN EN 12236, schallgedämmt.
Menge: 5,000 St

**5.1.240 Formstücke Spiralfalzrohr Ø 180 mm, Bogen**
wie vor, jedoch Formstücke für Spiralfalzrohre, Rohrdurchmesser 180 mm, aus verzinktem Stahlblech nach DIN EN 12237, mit Steckverbindungen und Dichtungen. Lieferung, Montage und Abdichtung gemäß ATV DIN 18379.
Menge: 5,000 St

**5.1.250 Formstücke Spiralfalzrohr Ø 160 mm, Bogen**
wie vor, jedoch Formstücke für Spiralfalzrohre, Rohrdurchmesser 160 mm, aus verzinktem Stahlblech nach DIN EN 12237, mit Steckverbindungen und Dichtungen. Lieferung, Montage und Abdichtung gemäß ATV DIN 18379.
Menge: 5,000 St

**5.1.260 Formstücke Spiralfalzrohr Ø 125 mm, Bogen**
wie vor, jedoch Formstücke für Spiralfalzrohre, Rohrdurchmesser 125 mm, aus verzinktem Stahlblech nach DIN EN 12237, mit Steckverbindungen und Dichtungen. Lieferung, Montage und Abdichtung gemäß ATV DIN 18379.
Menge: 5,000 St

**5.1.270 Formstücke Spiralfalzrohr Ø 100 mm, Bogen**
wie vor, jedoch Formstücke für Spiralfalzrohre, Rohrdurchmesser 100 mm, aus verzinktem Stahlblech nach DIN EN 12237, mit Steckverbindungen und Dichtungen. Lieferung, Montage und Abdichtung gemäß ATV DIN 18379.
Menge: 5,000 St

**5.1.280 Formstücke Spiralfalzrohr Ø 80 mm, Bogen**
wie vor, jedoch Formstücke für Spiralfalzrohre, Rohrdurchmesser 80 mm, aus verzinktem Stahlblech nach DIN EN 12237, mit Steckverbindungen und Dichtungen. Lieferung, Montage und Abdichtung gemäß ATV DIN 18379.
Menge: 5,000 St

**5.1.290 Flexible Rohrleitung Ø 125 mm**
Flexible Rohrleitung, Rohrdurchmesser 125 mm, aus Aluminium‑Mehrschichtverbund mit Drahtspirale, wärmegedämmt, Lieferung und Montage gemäß ATV DIN 18379.
Menge: 5,000 m

**5.1.300 Flexible Rohrleitung Ø 100 mm**
Flexible Rohrleitung, Rohrdurchmesser 125 mm, aus Aluminium‑Mehrschichtverbund mit Drahtspirale, wärmegedämmt, Lieferung und Montage gemäß ATV DIN 18379.
Menge: 5,000 m

**5.1.310 Flexible Rohrleitung Ø80 mm**
Flexible Rohrleitung, Rohrdurchmesser 80 mm, aus Aluminium‑Mehrschichtverbund mit Drahtspirale, wärmegedämmt, Lieferung und Montage gemäß ATV DIN 18379.
Menge: 5,000 m

**5.1.320 Flexible Rohrleitung Ø 200 mm**
Flexible Rohrleitung, Rohrdurchmesser  200 mm, aus Aluminium‑Mehrschichtverbund mit Drahtspirale, wärmegedämmt, Lieferung und Montage gemäß ATV DIN 18379.
Menge: 5,000 m

**5.1.330 Flexible Rohrleitung Ø 180 mm**
Flexible Rohrleitung, Rohrdurchmesser 180 mm, aus Aluminium‑Mehrschichtverbund mit Drahtspirale, wärmegedämmt, Lieferung und Montage gemäß ATV DIN 18379.
Menge: 5,000 m

**5.1.340 Flexible Rohrleitung Ø 160 mm**
Flexible Rohrleitung, Rohrdurchmesser 160mm, aus Aluminium‑Mehrschichtverbund mit Drahtspirale, wärmegedämmt, Lieferung und Montage gemäß ATV DIN 18379.
Menge: 5,000 m

**5.1.350 Profilstahlkonstruktion**
Profilstahlkonstruktion zur Befestigung von Lüftungsleitungen, verzinkt, inkl. Lieferung, Montage und Befestigungsmaterial.
Menge: 100,000 kg

**5.1.360 Tellerventil DN 100**
Tellerventil DN 100, aus verzinktem Stahlblech, montagefertig, inkl. Lieferung und Montage gemäß ATV DIN 18379.
Menge: 6,000 Stck

**5.1.370 Tellerventil DN 125**
Wie vor, jedoch Tellerventil DN 125, aus verzinktem Stahlblech, montagefertig, inkl. Lieferung und Montage gemäß ATV DIN 18379.
Menge: 4,000 Stck

**5.1.380 Brandschutz-Tellerventil DN 100**
Brandschutz-Tellerventil DN 100, selbsttätig schließend nach DIN EN 1366-2, inkl. Lieferung und Montage gemäß ATV DIN 18379.
Menge: 6,000 Stck

**5.1.390 Brandschutzklappe mit Motor 300×200 mm**
Brandschutzklappe DIN EN 15650, Klassifizierung EI 90 S DIN EN 13501-3, beidseitig geprüft DIN EN 1366-2, für vertikalen und horizontalen Einbau, Achslage waagerecht oder senkrecht, rauchdicht, Gehäuse aus verzinktem Stahl, eckig, Nennbreite 300 mm, Nennhöhe 200 mm, Einbau in massive Wand oder Decke, Nasseinbau, mit Absperrklappenblatt aus mineralischem Baustoff, mit thermoelektrischer Auslösung, Auslösetemperatur 72 °C, mit elektrischem Antrieb mit Federrücklauf und integrierten Endlageschaltern, Dauerhaftigkeit der Betriebssicherheit: C 10000 DIN EN 15650, Bemessungsbetriebsspannung 24 V AC/DC, Schutzart IP 54 DIN EN 60529 (VDE 0470-1).
Menge: 2,000 Stck

**5.1.400 Brandschutzklappe mit Motor 400×250 mm**
Wie vor, jedoch Brandschutzklappe mit Motor, Abmessung 400×250 mm, selbsttätig schließend nach DIN EN 1366-2, inkl. Lieferung und Montage gemäß ATV DIN 18379.
Menge: 2,000 Stck

**5.1.410 Brandschutzklappe rund mit Motor DN 125**
wie vor,jedoch
Brandschutzklappe rund mit Motor, DN 125, selbsttätig schließend nach DIN EN 1366-2, inkl. Lieferung und Montage gemäß ATV DIN 18379.
Menge: 4,000 Stck

**5.1.420 Brandschutzklappe rund mit Motor DN 200**
Wie vor, jedoch
Brandschutzklappe rund mit Motor, DN 200, selbsttätig schließend nach DIN EN 1366-2, inkl. Lieferung und Montage gemäß ATV DIN 18379.
Menge: 4,000 Stck

**5.1.430 Wärmedämmung Ummantelung Luftltg Kanten-L bis 500mm Gebäude Mineralwolle Platte D 40mm Mantel Blech AlMg2Mn0,8**
Wärmedämmung einschl. Ummantelung DIN 4140 an haus- und betriebstechnischen Anlagen, an Luftleitung, rechteckig, Maße DIN EN 1505, Kantenlänge bis 500 mm, im Gebäude, Dämmung aus Mineralwolle DIN EN 14303, als Platte, Dämmschichtdicke 40 mm, Brandverhaltensklasse DIN EN 13501-1 A1 (nichtbrennbar), Wärmeleitfähigkeit 0,035 W/(mK) bei 40 Grad C Mitteltemperatur DIN EN 12667, kaschiert mit Alufolie, Ummantelung aus nichtprofiliertem Blech, Aluminium, AlMg2Mn0,8, befestigen mit aluminiumplattierten Stahlbändern.
Menge: 80,000 m2
Leistungsbereichkatalog: 047
DIN276-1_08: 431

**5.1.440 Wärmedämmung Ummantelung Luftltg bis DN200 Gebäude Mineralwolle Rohrschale D 40mm Mantel Blech AlMg2Mn0,8**
Wärmedämmung einschl. Ummantelung DIN 4140 an haus- und betriebstechnischen Anlagen, an Luftleitung, rund, bis DN 200, im Gebäude, Dämmung aus Mineralwolle DIN EN 14303, als Rohrschale, Dämmschichtdicke 40 mm, Brandverhaltensklasse DIN EN 13501-1 A1 (nichtbrennbar), Wärmeleitfähigkeit 0,035 W/(mK) bei 40 Grad C Mitteltemperatur DIN EN 12667, kaschiert mit Alufolie, Ummantelung aus nichtprofiliertem Blech, Aluminium, AlMg2Mn0,8, befestigen mit aluminiumplattierten Stahlbändern.
Menge: 30,000 m
Leistungsbereichkatalog: 047
DIN276-1_08: 431

**5.1.450 Wärmedämmung Luftltg Gebäude flexibler Elastomerschaum D 40mm**
Wärmedämmung ohne Ummantelung DIN 4140 an haus- und betriebstechnischen Anlagen, an Luftleitung, rechteckig, im Gebäude, Dämmung aus flexiblem Elastomerschaum DIN EN 13501-1, Dämmschichtdicke 40 mm, Baustoffklasse DIN 4102-1 B(L)-s2,d0, Wärmeleitfähigkeit 0,036 W/(mK) bei 40 Grad C Mitteltemperatur DIN EN 12667.
Menge: 15,000 m2
Leistungsbereichkatalog: 047
DIN276-1_08: 431

#### Abschnitt 5.2 BA 5 - Demontagearbeiten

**5.2.10 Demontage Lüftungskanäle/Formstücke**
Demontage von Lüftungskanälen und Formstücken aus verzinktem Stahlblech, inkl. Abhängen, Lösen der Verbindungen, Abtransport und fachgerechter Entsorgung gemäß ATV DIN 18379.
Menge: 20,000 m²

**5.2.20 Demontage Spiralfalzrohre DN 200**
Demontage von Spiralfalzrohren bis DN 200, inkl. Lösen der Schellen, Abtransport und fachgerechte Entsorgung gemäß ATV DIN 18379.
Menge: 20,000 m

**5.2.30 Demontage Brandschutzklappen**
Abbruch der Brandschutzklappe RLT, Gehäuse verzinktem Stahl, Nennbreite bis 500 mm, Nennhöhe bis 500 mm, Einzelgewicht bis 20 kg,  Ausführung innerhalb des Bauwerks,
vor Ort zerlegbar, Ausführung in allen Geschossen, Abbruch von Hand/mit handgeführten Kleingeräten, Ausführung erschütterungsarm DIN 4150, staubarm TRGS 559, ohne Untergrundbeschädigung, ohne Wasserfreisetzung,
aufgenommene Stoffe sammeln, im gasdichten Behälter des AG lagern,
Abfall ist gefährlich, schadstoffbelastet, Schadstoff Asbest TRGS 519,
Entsorgung wird gesondert vergütet
Menge: 10,000 Stck

**5.2.40 Trennen Leitungen vom Netz**
Trennen der Kanal- und Rohrleitungen vom bestehenden Netz, inkl. Absicherung der Anschlüsse und Dokumentation gemäß ATV DIN 18379.
Menge: 2,000 Stck

**5.2.50 Anschluss neue Leitungen an Netz**
Anschließen der neuen Leitungen an das bestehende Netz, inkl. Abdichtung und Funktionsprüfung gemäß ATV DIN 18379.
Menge: 2,000 Stck

**5.2.60 Entsorgung und Gefahrstoffe**
*** Pauschalposition
Entsorgung und Gefahrstoffentsorgung, inkl. Transport, Nachweisführung und gesetzeskonforme Behandlung gemäß ATV DIN 18379.
Menge: 1,000 psch

#### Abschnitt 5.3 BA 5 - Lufttechnische Anlagen, Sonstiges

**5.3.10 Helferstunde komplett**
Helferstunde komplett, inkl. Bereitstellung und Abrechnung nach Aufwand.
Menge: 20,000 Std

**5.3.20 Monteurstunde komplett**
Monteurstunde komplett, inkl. Anfahrt, Werkzeug und Materialpauschale.
Menge: 20,000 Std

**5.3.30 Obermonteurstunde komplett**
Obermonteurstunde komplett, inkl. Koordination und Qualitätskontrolle.
Menge: 10,000 Std

**5.3.40 Einweisung Bedienpersonal**
Einweisung des Bedienpersonals in die Steuerung und Wartung der Anlage.
Menge: 1,000 Stck

**5.3.50 Einregulierung Funktionsprüfung**
*** Pauschalposition
Lufttechnische Einregulierung und Funktionsprüfung aller Zuluft- und Abluftkomponenten.
Menge: 1,000 psch

**5.3.60 Schemata installierte Bereiche**
Schemata für alle installierten Bereiche, maßstabsgetreu und als PDF- und DWG-Ausfertigung.
Menge: 1,000 Stck

**5.3.70 Revisionsunterlagen/Dokumentation**
*** Pauschalposition
Revisionsunterlagen und vollständige Dokumentation gemäß VDI-Richtlinien.
Menge: 1,000 psch

**5.3.80 Erstellen Werkpläne**
*** Pauschalposition
Erstellen von Werkplänen für Fertigung und Montage als DWG und PDF.
Menge: 1,000 psch

**5.3.90 Koordination MSR-Technik**
*** Pauschalposition
Koordination mit dem Gewerk MSR-Technik, Abstimmung aller Anschlüsse und Prüfungen.
Menge: 1,000 psch

**5.3.100 Sachverständigenabnahme RLT-Technik**
*** Pauschalposition
Bereitstellung von Personal für die Sachverständigenabnahme der RLT-Technik.
Menge: 1,000 psch

### Bereich 6 BA 6 – ZNA EG

*Hinweis: Anforderungen an Qualitäten*
Anforderungen an Qualitäten

Die in Titel 1 (BA1) angegeben Anforderungen an die Produkte, Verbdinungen, Montagen und die vom Bieter angebotenen Produkte / Typen gelten in gleicher Weise für die folgenden Titel, sofern nicht explizit ander angegeben (PKV Zimmer).

#### Abschnitt 6.1 BA 6 - Lüftungsleitungen mit Zubehör

**6.1.10 F90-Bekleidung Stahlblechkanäle**
F90-Bekleidung von Stahlblechkanälen, inkl. Lieferung, Montage und aller Nebenarbeiten gemäß ATV DIN 18379.
Menge: 10,000 m²

**6.1.20 F90-Bekleidung 400×400**
F90-Bekleidung von Revisionsöffnungen 400×400 mm, inkl. Lieferung, Montage und Abdichtung gemäß ATV DIN 18379.
Menge: 3,000 m²

**6.1.30 F90-Bekleidung Revisionsöffnungen 100×100**
F90-Bekleidung von Revisionsöffnungen 100×100 mm, inkl. Lieferung, Montage und Abdichtung gemäß ATV DIN 18379.
Menge: 2,000 Stck

**6.1.40 Lüftungskanal KL 500 mm Dichtheitsklasse C**
Lüftungskanal, KL 500 mm, Dichtheitsklasse C, aus verzinktem Stahlblech, inkl. Lieferung, Montage und Abdichtung gemäß ATV DIN 18379.
Menge: 5,000 m²

**6.1.50 Formstücke KL 500 mm Dichtheitsklasse C**
Formstücke KL 500 mm, Dichtheitsklasse C, aus verzinktem Stahlblech, inkl. Lieferung, Montage und Abdichtung gemäß ATV DIN 18379.
Menge: 5,000 m²

**6.1.60 Revisions-/Reinigungsöffnung**
Revisions- bzw. Reinigungsöffnungen in Lüftungsleitungen, inkl. Lieferung, Montage, Dichtungen und Funktionsprüfung gemäß ATV DIN 18379.
Menge: 5,000 Stck

**6.1.70 Kanalanschlüsse als Sonderformstücke**
Wie vor, jedoch Kanalanschlüsse als Sonderformstücke, inkl. Lieferung und Montage gemäß ATV DIN 18379.
Menge: 5,000 m²

**6.1.80 Spiralfalzrohr Ø 200 mm**
Spiralfalzrohr, Rohrdurchmesser 200 mm, aus verzinktem Stahlblech nach DIN EN 12237, Lieferung, Montage und Befestigung gemäß ATV DIN 18379.
Menge: 5,000 m

**6.1.90 Spiralfalzrohr Ø 180 mm**
Spiralfalzrohr, Rohrdurchmesser 180 mm, aus verzinktem Stahlblech nach DIN EN 12237, Lieferung, Montage und Befestigung gemäß ATV DIN 18379.
Menge: 5,000 m

**6.1.100 Spiralfalzrohr Ø 160 mm**
Spiralfalzrohr, Rohrdurchmesser 160 mm, aus verzinktem Stahlblech nach DIN EN 12237, Lieferung, Montage und Befestigung gemäß ATV DIN 18379.
Menge: 5,000 m

**6.1.110 Spiralfalzrohr Ø 125 mm**
Spiralfalzrohr, Rohrdurchmesser 125 mm, aus verzinktem Stahlblech nach DIN EN 12237, Lieferung, Montage und Befestigung gemäß ATV DIN 18379.
Menge: 5,000 m

**6.1.120 Spiralfalzrohr Ø 100 mm**
Spiralfalzrohr, Rohrdurchmesser 100 mm, aus verzinktem Stahlblech nach DIN EN 12237, Lieferung, Montage und Befestigung gemäß ATV DIN 18379.
Menge: 5,000 m

**6.1.130 Spiralfalzrohr Ø 80 mm**
Spiralfalzrohr, Rohrdurchmesser 80 mm, aus verzinktem Stahlblech nach DIN EN 12237, Lieferung, Montage und Befestigung gemäß ATV DIN 18379.
Menge: 5,000 m

**6.1.140 Formstücke Spiralfalzrohr Ø 200 mm, Abzweig**
Formstücke für Spiralfalzrohre, Rohrdurchmesser 200 mm, aus verzinktem Stahlblech nach DIN EN 12237, mit Steckverbindungen und Dichtungen. Lieferung, Montage und Abdichtung gemäß ATV DIN 18379.
Menge: 5,000 St

**6.1.150 Formstücke Spiralfalzrohr Ø 180 mm, Abzweig**
Formstücke für Spiralfalzrohre, Rohrdurchmesser 180 mm, aus verzinktem Stahlblech nach DIN EN 12237, mit Steckverbindungen und Dichtungen. Lieferung, Montage und Abdichtung gemäß ATV DIN 18379.
Menge: 5,000 St

**6.1.160 Formstücke Spiralfalzrohr Ø 160 mm, Abzweig**
Formstücke für Spiralfalzrohre, Rohrdurchmesser 160 mm, aus verzinktem Stahlblech nach DIN EN 12237, mit Steckverbindungen und Dichtungen. Lieferung, Montage und Abdichtung gemäß ATV DIN 18379.
Menge: 5,000 St

**6.1.170 Formstücke Spiralfalzrohr Ø 125 mm, Abzweig**
Formstücke für Spiralfalzrohre, Rohrdurchmesser 125 mm, aus verzinktem Stahlblech nach DIN EN 12237, mit Steckverbindungen und Dichtungen. Lieferung, Montage und Abdichtung gemäß ATV DIN 18379.
Menge: 5,000 St

**6.1.180 Formstücke Spiralfalzrohr Ø 100 mm, Abzweig**
Formstücke für Spiralfalzrohre, Rohrdurchmesser 100 mm, aus verzinktem Stahlblech nach DIN EN 12237, mit Steckverbindungen und Dichtungen. Lieferung, Montage und Abdichtung gemäß ATV DIN 18379.
Menge: 5,000 St

**6.1.190 Formstücke Spiralfalzrohr Ø 80 mm, Abzweig**
Formstücke für Spiralfalzrohre, Rohrdurchmesser 80 mm, aus verzinktem Stahlblech nach DIN EN 12237, mit Steckverbindungen und Dichtungen. Lieferung, Montage und Abdichtung gemäß ATV DIN 18379.
Menge: 5,000 St

**6.1.200 Formstücke Spiralfalzrohr Ø 200 mm, Bogen**
Bogen, 90 Grad, Maße DIN EN 1506, aus verzinktem Stahl, größter DN 200, symmetrisch, mit Einsteckenden, mit Lippendichtung, geschraubt/genietet, mit Warmschrumpfband, min./max. Temperatur der geförderten Luft -15 bis 40 Grad C, Dichtheitsklasse B DIN 24147-1, Montagehöhe Fußboden über 3,5 m, mit Aufhänge-/Auflagekonstruktion E DIN EN 12236, schallgedämmt.
Menge: 5,000 St

**6.1.210 Formstücke Spiralfalzrohr Ø 180 mm, Bogen**
wie vor, jedoch Formstücke für Spiralfalzrohre, Rohrdurchmesser 180 mm, aus verzinktem Stahlblech nach DIN EN 12237, mit Steckverbindungen und Dichtungen. Lieferung, Montage und Abdichtung gemäß ATV DIN 18379.
Menge: 5,000 St

**6.1.220 Formstücke Spiralfalzrohr Ø 160 mm, Bogen**
wie vor, jedoch Formstücke für Spiralfalzrohre, Rohrdurchmesser 160 mm, aus verzinktem Stahlblech nach DIN EN 12237, mit Steckverbindungen und Dichtungen. Lieferung, Montage und Abdichtung gemäß ATV DIN 18379.
Menge: 5,000 St

**6.1.230 Formstücke Spiralfalzrohr Ø 125 mm, Bogen**
wie vor, jedoch Formstücke für Spiralfalzrohre, Rohrdurchmesser 125 mm, aus verzinktem Stahlblech nach DIN EN 12237, mit Steckverbindungen und Dichtungen. Lieferung, Montage und Abdichtung gemäß ATV DIN 18379.
Menge: 5,000 St

**6.1.240 Formstücke Spiralfalzrohr Ø 100 mm, Bogen**
wie vor, jedoch Formstücke für Spiralfalzrohre, Rohrdurchmesser 100 mm, aus verzinktem Stahlblech nach DIN EN 12237, mit Steckverbindungen und Dichtungen. Lieferung, Montage und Abdichtung gemäß ATV DIN 18379.
Menge: 5,000 St

**6.1.250 Formstücke Spiralfalzrohr Ø 80 mm, Bogen**
wie vor, jedoch Formstücke für Spiralfalzrohre, Rohrdurchmesser 80 mm, aus verzinktem Stahlblech nach DIN EN 12237, mit Steckverbindungen und Dichtungen. Lieferung, Montage und Abdichtung gemäß ATV DIN 18379.
Menge: 5,000 St

**6.1.260 Flexible Rohrleitung Ø 125 mm**
Flexible Rohrleitung, Rohrdurchmesser 125 mm, aus Aluminium‑Mehrschichtverbund mit Drahtspirale, wärmegedämmt, Lieferung und Montage gemäß ATV DIN 18379.
Menge: 5,000 m

**6.1.270 Flexible Rohrleitung Ø 100 mm**
Flexible Rohrleitung, Rohrdurchmesser 125 mm, aus Aluminium‑Mehrschichtverbund mit Drahtspirale, wärmegedämmt, Lieferung und Montage gemäß ATV DIN 18379.
Menge: 5,000 m

**6.1.280 Flexible Rohrleitung Ø80 mm**
Flexible Rohrleitung, Rohrdurchmesser 80 mm, aus Aluminium‑Mehrschichtverbund mit Drahtspirale, wärmegedämmt, Lieferung und Montage gemäß ATV DIN 18379.
Menge: 5,000 m

**6.1.290 Flexible Rohrleitung Ø 200 mm**
Flexible Rohrleitung, Rohrdurchmesser  200 mm, aus Aluminium‑Mehrschichtverbund mit Drahtspirale, wärmegedämmt, Lieferung und Montage gemäß ATV DIN 18379.
Menge: 5,000 m

**6.1.300 Flexible Rohrleitung Ø 180 mm**
Flexible Rohrleitung, Rohrdurchmesser 180 mm, aus Aluminium‑Mehrschichtverbund mit Drahtspirale, wärmegedämmt, Lieferung und Montage gemäß ATV DIN 18379.
Menge: 5,000 m

**6.1.310 Flexible Rohrleitung Ø 160 mm**
Flexible Rohrleitung, Rohrdurchmesser 160mm, aus Aluminium‑Mehrschichtverbund mit Drahtspirale, wärmegedämmt, Lieferung und Montage gemäß ATV DIN 18379.
Menge: 5,000 m

**6.1.320 Profilstahlkonstruktion**
Profilstahlkonstruktion zur Befestigung von Lüftungsleitungen, verzinkt, inkl. Lieferung, Montage und Befestigungsmaterial.
Menge: 50,000 kg

**6.1.330 Tellerventil DN 100**
Tellerventil DN 100, aus verzinktem Stahlblech, montagefertig, inkl. Lieferung und Montage gemäß ATV DIN 18379.
Menge: 6,000 Stck

**6.1.340 Tellerventil DN 125**
Wie vor, jedoch Tellerventil DN 125, aus verzinktem Stahlblech, montagefertig, inkl. Lieferung und Montage gemäß ATV DIN 18379.
Menge: 4,000 Stck

**6.1.350 Brandschutz-Tellerventil DN 100**
Brandschutz-Tellerventil DN 100, selbsttätig schließend nach DIN EN 1366-2, inkl. Lieferung und Montage gemäß ATV DIN 18379.
Menge: 2,000 Stck

**6.1.360 Brandschutzklappe mit Motor 300×200 mm**
Brandschutzklappe DIN EN 15650, Klassifizierung EI 90 S DIN EN 13501-3, beidseitig geprüft DIN EN 1366-2, für vertikalen und horizontalen Einbau, Achslage waagerecht oder senkrecht, rauchdicht, Gehäuse aus verzinktem Stahl, eckig, Nennbreite 300 mm, Nennhöhe 200 mm, Einbau in massive Wand oder Decke, Nasseinbau, mit Absperrklappenblatt aus mineralischem Baustoff, mit thermoelektrischer Auslösung, Auslösetemperatur 72 °C, mit elektrischem Antrieb mit Federrücklauf und integrierten Endlageschaltern, Dauerhaftigkeit der Betriebssicherheit: C 10000 DIN EN 15650, Bemessungsbetriebsspannung 24 V AC/DC, Schutzart IP 54 DIN EN 60529 (VDE 0470-1).
Menge: 2,000 Stck

#### Abschnitt 6.2 BA 6 - Demontagearbeiten

**6.2.10 Demontage Lüftungskanäle/Formstücke**
Demontage von Lüftungskanälen und Formstücken aus verzinktem Stahlblech, inkl. Abhängen, Lösen der Verbindungen, Abtransport und fachgerechter Entsorgung gemäß ATV DIN 18379.
Menge: 10,000 m²

**6.2.20 Demontage Spiralfalzrohre DN 200**
Demontage von Spiralfalzrohren bis DN 200, inkl. Lösen der Schellen, Abtransport und fachgerechte Entsorgung gemäß ATV DIN 18379.
Menge: 20,000 m

**6.2.30 Demontage Brandschutzklappen**
Abbruch der Brandschutzklappe RLT, Gehäuse verzinktem Stahl, Nennbreite bis 500 mm, Nennhöhe bis 500 mm, Einzelgewicht bis 20 kg,  Ausführung innerhalb des Bauwerks,
vor Ort zerlegbar, Ausführung in allen Geschossen, Abbruch von Hand/mit handgeführten Kleingeräten, Ausführung erschütterungsarm DIN 4150, staubarm TRGS 559, ohne Untergrundbeschädigung, ohne Wasserfreisetzung,
aufgenommene Stoffe sammeln, im gasdichten Behälter des AG lagern,
Abfall ist gefährlich, schadstoffbelastet, Schadstoff Asbest TRGS 519,
Entsorgung wird gesondert vergütet
Menge: 4,000 Stck

**6.2.40 Trennen Leitungen vom Netz**
Trennen der Kanal- und Rohrleitungen vom bestehenden Netz, inkl. Absicherung der Anschlüsse und Dokumentation gemäß ATV DIN 18379.
Menge: 2,000 Stck

**6.2.50 Anschluss neue Leitungen an Netz**
Anschließen der neuen Leitungen an das bestehende Netz, inkl. Abdichtung und Funktionsprüfung gemäß ATV DIN 18379.
Menge: 2,000 Stck

**6.2.60 Entsorgung und Gefahrstoffe**
*** Pauschalposition
Entsorgung und Gefahrstoffentsorgung, inkl. Transport, Nachweisführung und gesetzeskonforme Behandlung gemäß ATV DIN 18379.
Menge: 1,000 psch

#### Abschnitt 6.3 BA 6 - Lufttechnische Anlagen, Sonstiges

**6.3.10 Helferstunde komplett**
Helferstunde komplett, inkl. Bereitstellung und Abrechnung nach Aufwand.
Menge: 5,000 Std

**6.3.20 Monteurstunde komplett**
Monteurstunde komplett, inkl. Anfahrt, Werkzeug und Materialpauschale.
Menge: 5,000 Std

**6.3.30 Obermonteurstunde komplett**
Obermonteurstunde komplett, inkl. Koordination und Qualitätskontrolle.
Menge: 2,000 Std

**6.3.40 Einweisung Bedienpersonal**
Einweisung des Bedienpersonals in die Steuerung und Wartung der Anlage.
Menge: 1,000 Stck

**6.3.50 Einregulierung Funktionsprüfung**
*** Pauschalposition
Lufttechnische Einregulierung und Funktionsprüfung aller Zuluft- und Abluftkomponenten.
Menge: 1,000 psch

**6.3.60 Schemata installierte Bereiche**
Schemata für alle installierten Bereiche, maßstabsgetreu und als PDF- und DWG-Ausfertigung.
Menge: 1,000 Stck

**6.3.70 Revisionsunterlagen/Dokumentation**
*** Pauschalposition
Revisionsunterlagen und vollständige Dokumentation gemäß VDI-Richtlinien.
Menge: 1,000 psch

**6.3.80 Erstellen Werkpläne**
*** Pauschalposition
Erstellen von Werkplänen für Fertigung und Montage als DWG und PDF.
Menge: 1,000 psch

**6.3.90 Koordination MSR-Technik**
*** Pauschalposition
Koordination mit dem Gewerk MSR-Technik, Abstimmung aller Anschlüsse und Prüfungen.
Menge: 1,000 psch

**6.3.100 Sachverständigenabnahme RLT-Technik**
*** Pauschalposition
Bereitstellung von Personal für die Sachverständigenabnahme der RLT-Technik.
Menge: 1,000 psch
